# Nationales Hockey-Trainingszentrum Kaltlufthalle
Kostenanschlag (GAEB DA XML 3.3, DA82)
Projekt: 478 NHTZ
Währung: EUR
Auftragnehmer: Architekt
Erstellt mit: CaliforniaX by G&W Software AG, CaliforniaX V25.2.07, 01.06.2026

## ALLGEMEINE VORBEMERKUNGEN
ALLGEMEINE VORBEMERKUNGEN

0.1.1 Lage der Baustelle, Umgebungsbedingungen, Zufahrtsmöglichkeiten und Beschaffenheit der Zufahrt sowie etwaige Einschränkungen bei ihrer Benutzung.
Auf dem Gelände wird neben dem Hockeystadion im Nordpark Mönchengladbach ein überdachtes Feldhockeyfeld als Nationales Hockey-Trainingszentrum (NHTZ) für den Deutschen Hockeybund (DHB) errichtet.
Die Ausführung erfolgt als Kaltlufthalle, d.h. die Halle verfügt über keine thermische Hülle, sondern bietet einen Witterungsschutz.
Das Gebäude besteht aus der Haupthalle mit Feldhockeyfeld und einem Zwischenbau mit Laufbahnen und der Möglichkeit zur Aufstellung von Zuschauertribünen. Das Gebäude wird im Anschluss an das bestehende Funktionsgebäude errichtet.
Im Vorfeld des Hallenbaus wird der vorhandene Erschließungsweg entlang des öffentlichen Parkplatzes P4  in seiner Ortslage an die spätere Bebauungssituation der neu zu errichtenden Hockeyhalle angepasst.
Die Gesamtanlage befindet sich im Nordpark der Stadt Mönchengladbach, Am Hockeypark 1, und umfasst den Bereich zwischen
-  der Straße "Am Hockeypark" im Südosten,
-  der Doktor-Alfred-Gerhards-Straße im Südwesten,
-  dem Parkplatz P4 des Borussiastadions im Nordwesten,
-  und dem Hockeystadion des Hockeyparks im Nordosten.
Die Zuwegung erfolgt bis zum Grundstück über öffentliche Straßen.
Das Baufeld der Hockeyhalle ist über eine Baustellenzufahrt von der Dr.-Alfred-Gerhard-Straße zu erreichen.
Als sekundäre Zuwegung dient der Fußgänger-Erschließungsweg entlang dem öffentlichen Parkplatz P4. Aufgrund der Fußgänger und Fahrradfahrer ist die Befahrbarkeit nur in Schrittgeschwindigkeit erlaubt. Die Sekundärzuwegung dient als Feuerwehrzufahrt und ist dauerhaft und jederzeit freizuhalten.
Im Haupteingangsbereich des Hockeystadions (von Straße aus: "Am Hockeypark") ist eine Feuerwehraufstellfläche von 8,5m freizuhalten.

Bei der Ausführung ist zu beachten, dass bei Heimspielen im angrenzenden Fußballstadion die Zuwegung entlang des P4 nicht genutzt werden kann und bei Musikveranstaltungen im Nordpark (Hauptveranstaltung und Soundcheck) keine Lärmstörungen erfolgen darf.
Die aktuell bekannten Termine werden im Bauzeitenplan berücksichtigt, ggf. werden derzeit nicht bekannte Termine nachträglich ergänzt.

0.1.2 Besondere Belastungen aus Immissionen sowie besondere klimatische oder betriebliche Bedingungen.
Besondere Belastungen aus Immissionen sind nicht zu erwarten.

0.1.3 Art und Lage der baulichen Anlagen, z.B. auch Anzahl und Höhe der Geschosse.
Ein Lageplan liegt dem Leistungsverzeichnis bei.

Neubau, eingeschossig
Bruttogrundrissfläche Halle:  7582 m²
Bruttogrundrissfläche Zwischenbau:  730 m²
Gebäudeabmessungen  Halle:  104,4m * 72,62m
Gebäudeabmessungen  Zwischenbau:  79,3m * 9,2m
Gebäudehöhe First Halle:  19,83 m
Gebäudehöhe First Zwischenbau:  7,70 m
Geländeniveau: weitgehend ebenes Gelände;  OK FFB = 80,50m üNN

0.1.4 Verkehrsverhältnisse auf der Baustelle, insbesondere Verkehrsbeschränkungen.
Die Zufahrtsregelungen der Liegenschaft sind zu beachten.
Die Verkehrsanbindung zum Baufeld erfolgt über öffentliche Straßen.
Die Verkehrssicherung ist dabei zu jedem Zeitpunkt zu gewährleisten.
Das Parken von Fahrzeugen auf dem Parkplatz P4 ist untersagt.
Fahrzeuge zum Werkzeug-, und Materialtransport sind auf der ausgewiesenen Lagerfläche der Baustelleneinrichtung abzustellen. Zum Anliefern und Entladen darf auf das Baufeld über die Baustellenzufahrt gefahren werden.
Die Transportwege sind zu schützen, etwaige durch den Transport entstandene  Schäden hat der Auftragnehmer auf seine Kosten zu beheben.
Verschmutzungen des öffentlichen  Bereichs (Straßen, Bürgersteige, Grünflächen, etc.) sind vom Auftragnehmer direkt nach Entstehung  restlos zu beseitigen.
Der Bauherr behält sich ausdrücklich vor, die Säuberung nach einmaliger,  auch mündlicher Aufforderung des Auftragnehmers zu Lasten des Auftragnehmers durchführen zu  lassen, wenn dieser der Aufforderung nicht umgehend Folge leistet.
Kommt der AN dieser Verpflichtung trotz angemessener Fristsetzung nicht nach, wird der AG den Schutt und/ oder Schmutz über eine pauschale Umlage von 0,7% vom Hauptauftrag abziehen.

0.1.5 Für den Verkehr freizuhaltende Flächen.
Die Zufahrt erfolgt über die Baustellenzufahrt an der Dr.-Alfred-Gerhard-Straße. Das Baufeld ist bei Aufstellung der Tragkonstruktion von parkenden Fahrzeugen freizuhalten. Auf die Verkehrssicherungspflichten wird hingewiesen.
Die Aufstellflächen für Feuerwehr etc. sind zur Nutzung freizuhalten und dürfen nicht behindert werden. Das Grundstück des Hockeystadions muss, bis auf die Andienung der Containerflächen,  freigehalten und möglichst nicht tangiert werden.

0.1.6 Art, Lage, Maße und Nutzbarkeit von Transporteinrichtungen und Transportwegen, z.B. Montageöffnungen.
Innerhalb des ausgewiesenen Baufeldes.

0.1.7 Lage, Art, Anschlusswert und Bedingungen für das Überlassen von Anschlüssen für Wasser, Energie und Abwasser.
Für Strom und Wasser werden Baustellenanschlüsse durch das Gewerk Baustelleneinrichtung bereitgestellt.
Hinweis zur Abwassereinleitung:
Zu Beginn der Baustelle werden mobile Trocken-Sanitäranlagen eingerichtet, die nach erfolgtem Abwasseranschluss durch Sanitärcontainer ersetzt werden
Es ist darauf zu achten, dass es durch die Einleitung zu keinerlei Betriebseinschränkungen, z.B. durch verstärkten Eintrag von Sedimenten u.ä. kommt.
Die erforderlichen Anschlüsse sind vom Hauptunternehmer (Festlegung in Abstimmung mit BH) herzustellen und bis zum Bauabschluss vorzuhalten. Nach Beendigung der Arbeiten des Hauptunternehmers und nach Bauabschluss sind gemeinsam mit der Objektüberwachung des AG die Verbrauchszählerstände abzulesen und schriftlich festzuhalten.

0.1.8 Lage und Ausmaß der dem Auftragnehmer für die Ausführung seiner Leistungen zur Benutzung oder Mitbenutzung überlassenen Flächen, Räume.
Möglichkeiten zur Lagerung von Baumaterial stehen dem AN innerhalb des Baufeldes auf unbefestigten Flächen zur Verfügung.
Die Lagerflächen sind dem Baustelleneinrichtungsplan zu entnehmen.
Darüber hinaus benötigte Lagerflächen hat sich der AN selbstständig zu beschaffen, zu unterhalten und wieder instandzusetzen. Die Kosten hierfür sind in die Einheitspreise einzurechnen.
Fluchtwege, Zufahrten und Aufstellflächen sind kategorisch frei zu halten.

0.1.9 Bodenverhältnisse, Baugrund und seine Tragfähigkeit. Ergebnisse von Bodenuntersuchungen.
Das Bodengutachten (Stand 26.01.2026) und ein Probeentnahmeprotokoll in Anlehnung an LAGA PN 98 (Stand 06.03.2026) der Hauptmaßnahme liegt vor und liegt der Ausschreibung bei.

0.1.10 Hydrologische Werte von Grundwasser und Gewässern. Art, Lage, Abfluss, Abflussvermögen und Hochwasserverhältnisse von Vorflutern. Ergebnisse von Wasseranalysen.
Bei der Maßnahme ist mit Schichtenwasser zu rechnen.

0.1.11 Besondere umweltrechtliche Vorschriften.
keine Angaben

0.1.12 Besondere Vorgaben für die Entsorgung, z.B. besondere Beschränkungen für die Beseitigung von Abwasser und Abfall.
Bauschutt, Bauabfälle, Abfall und Sonderabfall im Rahmen der im Leistungsverzeichnis beschriebenen Leistungen sind unter Beachtung der ATV DIN 18299 VOB/C und des Kreislaufwirtschafts- und Abfallgesetzes  (KrV-/AbfG) zu behandeln.
Durch den Auftragnehmer anfallender Bauschutt und Müll ist in geeigneten vom AN zu stellenden Behältnissen, wie z.B. Container o.ä. täglich zu sammeln und zu entsorgen.
Bauschutt ist vorrangig einer Wiederverwertung zuzuführen. Über die Entsorgung und Verwertung der Erdstoffe und des Bauschuttes sind Nachweise aufzubewahren und auf Verlangen sowie nach Beendigung der Bauarbeiten dem AG vorzulegen.
Die ordnungsgemäße Entsorgung schadstoffhaltiger Abfälle ist durch die Führung von Nachweisbüchern und die Aufbewahrung von Belegen nachzuweisen und der zuständigen Behörde auf Verlangen vorzulegen.
Recyclingfähiger Abbruch wie Beton, Mauerwerk, bitumenhaltiges Material usw. ist vorrangig einer Wiederverwertung zuzuführen. Über die Entsorgung und Verwertung der Stoffe sind Nachweise aufzubewahren und nach Beendigung der Bauarbeiten zur Prüfung  an die Objektüberwachung des AG vorzulegen.
Abfall aus Abbruch-, Demontagearbeiten, Verpackungsmaterial und Materialresten (z.B. Kleberreste) dürfen nicht in vorhandene Müllbehältnisse eingebracht werden.
Seitens des AG werden keine Behälter zur Verfügung gestellt.
Eine separate Vergütung hierzu erfolgt nicht. Anfallende Deponiegebühren gehen zu Lasten des AN und sind in die jeweiligen Einheitspreise einzurechnen.
Die ordnungsgemäße Entsorgung ist nach Verbringung durch Vorlage der Originale des Wiegescheines mit Angabe des Deponiestandorts zu dokumentieren und der Objektüberwachung des AG vorzulegen.
Ablagerungen auf dem Gelände sind nicht zulässig.
Es ist ausdrücklich untersagt, Baumaterialien in die Abläufe innerhalb und außerhalb des Gebäudes zu entsorgen!
Der Auftragnehmer ist verpflichtet die Lärmimmission der Baugeräte und Baumaschinen durch entsprechende Schallschutzmaßnahmen zu beschränken. Es sind schallgedämmte Geräte und Kompressoren einzusetzen.
Nach Abschluss der Arbeiten sind die jeweiligen Bereiche besenrein an das Folgegewerk zu übergeben. Das besenreine Verlassen ist durch die Bauleitung zu bestätigen, ansonsten erfolgt die Reinigung kostenpflichtig bauseits.

0.1.13 Schutzgebiete oder Schutzzeiten im Bereich der Baustelle, z.B. wegen Forderungen des Gewässer-, Boden- Natur-, Landschafts- oder Immisionsschutzes; vorliegende Fachgutachten o.Ä.
Ein Teil des Baugrundstücks liegt in einer Wasserschutzzone WIII b. Der genaue Grenzverlauf der Wasserschutzzone ist dem Bebauungsplan 508 I 1. Änderung zu entnehmen und kann zur Verfügung gestellt werden.

0.1.14 Art und Umfang des Schutzes von Bäumen, Pflanzenbeständen, Vegetationsflächen, Verkehrsflächen, Bauteilen, Bauwerken, Grenzsteinen u.Ä. im Bereich der Baustelle.
Grenzsteine sind zwingend zu sichern und dürfen nicht beschädigt oder entfernt werden.
Hydranten, Markierungspunkte, Grenzsteine, Bäume etc. sind während der Bauarbeiten zu schützen.
Ausgenommen sind die Bäume, die laut Freianlagenplan gefällt werden sollen.
Die umliegenden Verkehrsflächen sind gegen Beschädigungen durch den Baubetrieb zu schützen.

0.1.15 Art und Umfang der Regelung und Sicherung des öffentlichen Verkehrs.
Sind bei Erforderlichkeit durch den AN abzustimmen.

0.1.16 Im Bereich der Baustelle vorhandene Anlagen, insbesondere Abwasser- und Versorgungsleitungen.
Der AN hat sich vor Baubeginn der Arbeiten mit den Betreibern über den aktuellen Bestand der Leitungen zu informieren und örtlich einweisen zu lassen.
Beschädigungen an bestehenden Leitungen gehen zu Lasten des AN.
Zu den vorhandenen Leitungen sind Bestandspläne vorhanden (s. Grundleitungspläne) und können zur Verfügung gestellt werden.
Hinweis:
Südöstlich angrenzend zur Grundstücksgrenze befindet sich eine Versickerungsmulde, die erhalten bleibt und während der Bauphase zu schützen ist.

0.1.17 Bekannte oder vermutete Hindernisse im Bereich der Baustelle, z.B. Leitungen, Kabel, Dräne, Kanäle, Bauwerksreste und soweit bekannt, deren Eigentümer.
In den Randbereichen des Baufeldes verlaufen Strom- und Wasserleitungen. Hier ist insbesondere auf die Mittelspannungstrasse, vom Bestandstrafo zur Dr.-Alfred-Gerhard-Straße, hinzuweisen.
Bei der Bauausführung ist ein Sicherheitsabstand von ca.1m einzuhalten.
Zu den vorhandenen Leitungen sind Bestandspläne vorhanden und können zur Verfügung gestellt werden.

0.1.18 Bestätigung, dass die im jeweiligen Bundesland geltenden Anforderungen zu Erkundungs- und gegebenenfalls Räumungsmaßnahmen hinsichtlich Kampfmitteln erfüllt wurden.
Im Planungsgebiet ist laut Bebauungsplan  508-I-1.Änderung mit dem Vorhandensein von Kampfmitteln zu rechnen. Bodenarbeiten sind entsprechend zu begleiten. Gegebenenfalls ist der Kampfmittelräumdienst der Bezirksregierung Düsseldorf zu benachrichtigen.
Sollten weitere Kampfmittel im Baustellenbereich angetroffen werden, sind die Arbeiten sofort einzustellen, die Baustelle zu sichern und umgehend die nächstgelegene Polizeidienststelle sowie Kampfmittelräumdienst zu verständigen.

0.1.19 Gemäß der Baustellenverordnung getroffene Maßnahmen.
Die Sicherheits- und Gesundheitskoordination (SiGeKo) ist durch den Bauherren beauftragt.

0.1.20 Besondere Anordnungen, Vorschriften und Maßnahmen der Eigentümer (oder der anderen Weisungsberechtigten) von Leitungen, Kabeln, Dränen, Kanälen, Straßen, Wegen, Gewässern, Gleisen, Zäunen und dergleichen im Bereich der Baustelle.
Die vom Bauherrn beauftragten AN müssen die für die Bauausführung erforderlichen Befähigungen besitzen.
Alle im Leistungsverzeichnis beschriebenen Leistungen sind grundsätzlich einschließlich Komplettlieferung und betriebsfertiger Montage anzubieten.
Es wurde deshalb bei den einzelnen Positionen auf selbstverständliche Ausdrücke wie "Liefern", "Verlegen", "Installieren", "Montieren", "Beischalten" und "Betriebsfertiger Anschluss" soweit wie möglich verzichtet. Sollten nur Einzelleistungen, wie z. B. nur "Liefern" oder nur "Montage" verlangt werden, so wird dies im Text ausdrücklich verlangt.
Mit der Angebotsabgabe verpflichtet sich der Auftragnehmer, alle Sicherheitsvorschriften genauestens zu beachten.

0.1.21 Art und Umfang von Schadstoffbelastungen, z.B. des Bodens, der Gewässer, der Luft, der Stoffe und Bauteile; vorliegende Fachgutachten o.Ä.
Gemäß Bodengutachten sind keine überwachungsbedürftigen Abfälle bekannt.
Eine Schadstoffsanierung wird im Rahmen der Baumaßnahme durchgeführt.

0.1.22 Gemäß der Baustellenverordnung getroffene Maßnahmen.
Die Hinweise und gesetzlichen Vorgaben / Vorschriften zur Unfallverhütung gem. Baustellenverordnung sowie Baustellenordnung sind zu beachten. Maßnahmen zur Sicherung der Arbeitsstelle und zum Unfallschutz werden nicht gesondert vergütet und sind in die entsprechende Position einzurechnen.

0.1.23 Art und Zeit der vom Auftraggeber veranlassten Vorarbeiten.
Der AG ist für folgende Arbeiten verantwortlich. Die vorbereitenden Arbeiten vor der Baustelleneinrichtung inkl. Herstellen und Roden des Baufeldes.

0.1.24 Arbeiten anderer Unternehmer auf der Baustelle.
Auf der Baustelle ist mit gleichzeitig laufenden Arbeiten im Bereich der Technischen Gewerke zu rechnen. Die Arbeiten sind so auszuführen, dass eine gegenseitige Behinderung weitgehend ausgeschlossen werden kann.
Auf die Rücksichtnahme gegenüber den bestehenden Einrichtungen und die Sorgfaltspflicht bei der Durchführung der Ausführungsleistungen wird ausdrücklich hingewiesen.
Bei durch den Auftragnehmer verursachten Schäden an dem Bestandsgebäude und/ oder an den Außenanlagen ist der AN verpflichtet, diese unverzüglich der Bauleitung anzuzeigen. Zusammen mit dem Vertreter der zuständigen Versicherung wird festgestellt, ob der Schaden unvermeidlich oder durch mangelnde Sorgfaltspflicht verursacht wurde, entsprechend wird die Kostenträgerschaft festgestellt.

0.1.25 Sonstiges.
Die Gewährleistungsfrist beträgt in Abweichung zur VOB 5 Jahre (gem. BGB).
Der Auftragnehmer ist nicht berechtigt, den Deutschen Hockey-Bund e.V. (DHB), dessen Namen, Logos oder sonstige geschützte Kennzeichen zu werblichen Zwecken zu verwenden. Eine Nutzung des DHB-Logos ist ausschließlich als sachliche Referenz auf der eigenen Unternehmenswebseite nach vorheriger Freigabe durch den AG zulässig. Jede Form der Darstellung, die den Eindruck einer Partnerschaft, Kooperation, Sponsoringbeziehung oder sonstigen besonderen Verbindung zum DHB erwecken könnte, ist ausdrücklich untersagt und bedarf in jedem Fall der vorherigen Abstimmung sowie ausdrücklichen schriftlichen Freigabe durch den DHB.
Dies gilt für sämtliche Kommunikationsmittel und -kanäle, einschließlich, aber nicht beschränkt auf: Webseiten, Social Media, Pressemitteilungen, Präsentationen, Marketingmaterialien und externe Kommunikation. Der Auftragnehmer hat sicherzustellen, dass zu keinem Zeitpunkt eine direkte oder indirekte werbliche Nutzung oder eine irreführende Darstellung der Beziehung zum DHB erfolgt.

Sämtliche Anforderungen und dazu erforderliche Leistungen der Allgemeinen Vorbemerkungen sind in die Einheitspreise einzukalkulieren.

## TECHNISCHE VORBEMERKUNGEN
TECHNISCHE  VORBEMERKUNGEN

0.2.1 Vorgesehene Arbeitsabschnitte, Arbeitsunterbrechungen und -beschränkungen nach Art, Ort und Zeit sowie Abhängigkeit von Leistungen anderer.
Die Reihenfolge der Durchführung der erforderlichen Arbeiten orientiert sich an der technischen Umsetzung der jeweiligen Maßnahmen, an den Erfordernissen der beteiligten Gewerke und an den organisatorischen Anforderungen zum Betrieb des Hockeyparks.
Die  Nutzung des öffentlichen Erschließungsweges entlang P4 (sh. beigefügtem Lageplan) muss  bei Heimspielen im angrenzenden Fußballstadion sicher gestellt werden. Der Betrieb des Hockeyparks darf in der Nutzung nicht behindert werden.
Die Liegenschaft des Hockeyparks bleibt während der Ausführung in Betrieb.
Auf die Einhaltung der vereinbarten Termine und die bereitwillige Zusammenarbeit aller am Bau Beteiligter wird äußerster Wert gelegt.

0.2.2 Besondere Erschwernisse während der Ausführung, z.B. Arbeiten in Räumen, in denen der Betrieb weiterläuft, Arbeiten im Bereich von Verkehrswegen, oder bei außergewöhnlichen äußeren Einflüssen.
siehe hierzu allgemeine Vorbemerkungen 0.1.1

0.2.3 Vorgaben, die sich aus dem SiGe-Plan gemäß Baustellenverordnung ergeben.
Für die Überwachung der Einhaltung von Sicherheit und Gesundheitsschutz gemäß der Baustellenverordnung ist durch den Bauherrn ein SiGe-Koordinator eingesetzt.
Der Auftragnehmer hat bei der Ausführung der Arbeiten die Arbeitsschutzgesetzgebung und die daraus resultierenden Verordnungen zu beachten sowie die Hinweise des Koordinators und den Sicherheits- und Gesundheitsschutzplan zu berücksichtigen.
Alle im Rahmen der Baustellenverordnung vorzulegenden Unterlagen sind auf Anweisung des SiGe-Koordinators vorzulegen.

0.2.4 Art und Umfang von Leistungen zur Unfallverhütung und zum Gesundheitsschutz für Mitarbeiter anderer Unternehmen, z. B. trittsichere Abdeckungen.
Die Anforderungen der Berufsgenossenschaft der Bauwirtschaft (BGBau) sowie des SiGe-Koordinators sind umzusetzen.

0.2.5 Besondere Anforderungen für Arbeiten in kontaminierten Bereichen, gegebenenfalls besondere Anordnungen für Schutz- und Sicherheitsmaßnahmen.
Es dürfen nur geprüfte Geräte mit Prüfnachweis als Arbeitsmittel eingesetzt werden.
Für alle hochgelegenen Arbeiten ist ein Arbeitsgerüst, eine Podest- oder Plattformleiter einzusetzen.
Leitern mit Trittstufen sind nur für kurzfristige, leichte Arbeiten oder in Ausnahmefällen zu verwenden. Diese Ausnahmesituationen sind in einer zu erstellenden Gefährdungsbeurteilung aufzuführen und zu begründen. Grundsätzlich ist ein sicherer Standplatz zu wählen. Leitern mit Sprossen sind auf Baustellen als Arbeitsplatz nicht zulässig.

0.2.6 Besondere Anforderungen an die Baustelleneinrichtung und Entsorgungseinrichtungen, z.B. Behälter für die getrennte Erfassung.
In die Baustelleinrichtung einzukalkulieren sind:
- Baustellenbesprechungen
  Durch den Auftraggeber werden regelmäßige Baustellenbesprechungen (Jour-fixe) durchgeführt. Diese finden in der Regel einmal wöchentlich vor Ort statt.
  Der Auftragnehmer hat während der Bauzeit / Bauausführung zu den Baustellenbesprechungen einen geeigneten bevollmächtigten Vertreter zu entsenden. Eine gesonderte Vergütung hierfür erfolgt nicht.
- Bautagebuch / Bautagesberichte
  Der Auftragnehmer hat für seine gesamte Bauleistung ein Bautagebuch/ Bautagesberichte zu führen und der Bauleitung regelmäßig (1x je Woche) vorzulegen und ergänzend dem AG digital zu übergeben.
  Im Bautagebuch sind folgende Daten zu erfassen:
- Baustelle
- Laufende Nummer des Tagesberichtes
- Datum
- Wetter (vormittags, nachmittags)
- Namentliche Nennung der Ausführenden
- Detaillierte Aufführung der Tagesleitungen
- Besuche (Bauherrschaft, Bauleitung, Bauaufsichtsbehörde etc.)
- Anordnungen außerhalb des Leistungsverzeichnissen
- Beanstandungen
- Besondere Vorkommnisse
- Unterschrift des Tagebuchführenden und Unterschrift des Bauleiters
- Fachbauleiter des AN / Vorarbeiter des AN
  Der AN hat vor Beginn der Arbeiten schriftlich einen Fachbauleiter zu benennen. Der Fachbauleiter/Polier hat die Leistungen seiner Mitarbeiter als Fachbauleiter im Sinne der Landesbauordnung zu überwachen und nach Abschluss der Leistungen die ordnungsgemäße Abwicklung der beauftragten Leistungen zu bescheinigen.
  Es muss immer ein eingewiesener Vorarbeiter auf der Baustelle als Ansprechpartner anwesend sein, der die deutsche Sprache  in Wort und Schrift beherrscht.
- Bei Beginn der Arbeiten hat jede Firma die einzusetzenden Mitarbeiter zu benennen und die Großgeräte anzugeben.
- Vorlage eines Baustelleneinrichtungsplan zur Genehmigung und Abstimmung mit dem AG.
- Die Baustelle ist so einzurichten, dass Gefahren oder vermeidbare Belästigungen nicht entstehen.
- Lager- und Aufstellflächen stehen im Gebäude nur in den ausgewiesenen Flächen  zur Verfügung (sh. Plananlage Baustelleneinrichtung).
- Bauzäune und Tore sind im Rahmen der Verkehrssicherungspflicht während der Bauzeit und nach Verlassen der Baustelle abzuschließen. Der Verschluss ist zu überprüfen, damit ein Zugang zur Baustelle für Nichtbefugte ausgeschlossen werden kann.
  Die Bauzaun-Tore sind durch den AN morgens zu öffnen und abends von dem letzten vor Ort tätigen AN zu schließen. Die Tore des Bauzauns sind während des kompletten Arbeitstages geschlossen (nicht verriegelt) zu halten.
  Der Code des Schlosses für den Bauzaun ist in regelmäßigen Abständen von 2 Monaten in Abstimmung mit der Objektüberwachung des AG zu ändern.
  Zugang zum Code erhalten der Auftragnehmer, Bauleitung, Nutzer und Auftraggeber.

0.2.7 Besondere Anforderungen an das Auf- und Abbauen sowie Vorhalten von Gerüsten.
Der AN hat alle notwendigen Leistungen für Abbruch, Anlieferung und Transport seines Materials, sowie Montage, die erforderlichen Transportvorrichtungen, Gerüste, Hebezeuge, Werkzeug und Maschinen selbst zu stellen. Kosten hierfür werden nicht gesondert vergütet, sie sind im Angebotspreis enthalten.

0.2.8 Mitbenutzung fremder Gerüste, Hebezeuge, Aufzüge, Aufenthalts- und Lagerräume, Einrichtungen und dergleichen durch den Auftragnehmer.
Obliegt dem AN

0.2.9 Wie lange, für welche Arbeiten und gegebenenfalls für welche Beanspruchungen der Auftragnehmer seine Gerüste, Hebezeuge, Aufzüge, Aufenthalts- und Lagerräume, Einrichtungen und dergleichen für andere Unternehmer vorzuhalten hat.
Obliegt dem AN

0.2.10 Verwendung oder Mitverwendung von wiederaufbereiteten (Recycling-)Stoffen.
Obliegt dem AN, bei Verwendung sind Qualitäts- und Gütenachweise dem AG vorzulegen.

0.2.11 Anforderungen an wiederaufbereitete (Recycling-)Stoffe und an nicht genormte Stoffe und Bauteile.
Ausführung nach den derzeitig gültigen DIN und EN-Normen sowie Bauregelliste des DIBt. Die technischen Angaben der Hersteller für die Verarbeitung und den Einbau der Baumaterialien sind zu beachten. Auf Verlangen ist dem AG vor Verwendung ein entsprechender Nachweis vorzulegen. Des Weiteren gilt, dass der AN vor Verwendung von Recyclingbaustoffen beim AG nachzuweisen hat, dass das Recyclingmaterial der "LAGA: Techn. Regeln f. Verwertung mineral. Restst./ABF., 6541" entspricht und fachgerecht eingebaut wird.
Zum Nachweis der Übereinstimmung mit den DIN bzw. EN-Normen sind bauaufsichtliche Prüfzeugnisse' vorzulegen, z. B.:
- Nachweise über die Eignung der Bauprodukte
- Nachweise über Eignungs-, Güte-, Kontroll- und sonstige Prüfungen
- Nachweise über Eigen- und Fremdüberwachungen
- Vorgeschriebene Prüf- und Abnahmebescheinigungen sonstiger Dritter wie z.B.
  Behördenbescheide
- TÜV-Dokumente, Sachverständigenbescheinigungen (Bauart- und Zulassungsbescheinigungen gemäß geltendem Recht).
- vollständige Dokumentation der eingesetzten Produkte

0.2.12 Besondere Anforderungen an Art, Güte und Umweltverträglichkeit der Stoffe und Bauteile, auch z.B. an die schnelle biologische Abbaubarkeit von Hilfsstoffen.
Die Kriterien einer nachhaltigen Wirtschaft, ökologische und soziale Belange sowie ökonomsche  Ansprüche sollen ebenso wie eine umweltschonende Produktion berücksichtigt werden. Es sind  ausschließlich Materialien zu verwenden, die den Anforderungen an eine hohe Haltbarkeit, einen  niedrigen Wartungsbedarf und guter Recycelbarkeit und niedrige CO2-Emmissionen entsprechen.
Alle Stoffe und Bauteile müssen frei von umweltbelastenden Stoffen sein.
Herstellervorschriften zur Verwendung, z.B. hinsichtlich Lösungsmitteln, Kleber etc. sind zwingend zu beachten.

0.2.13 Art und Umfang der vom Auftraggeber verlangten Eignungs- und Gütenachweise.
Die zur Ausführung vorgesehenen Bauprodukte sind bis spätestens 8 Tage vor geplanter Ausführung dem Vertreter des AG  zu benennen, zu bemustern und die zugehörigen Unterlagen (Zulassungen, Verarbeitungsrichtlinien etc.) vorzulegen.
Die zum Einbau vorgesehenen Materialien sind rechtzeitig zur Bemusterung vorzulegen.
Eine Freigabe des AG ist  einzuholen. Ist eine Bemusterung nicht möglich, so sind die entsprechenden Datenblätter und, sofern  erforderlich, Prüfzeugnisse unaufgefordert vorzulegen.
Die Bemusterung wird nicht separat vergütet und ist in die Einheitspreise einzukalkulieren.
Für die einzubauenden Stoffe ist ein Gütenachweis 10 Arbeitstage vor Einbau vorzulegen.

0.2.14 Unter welchen Bedingungen auf der Baustelle gewonnene Stoffe verwendet werden dürfen bzw. müssen oder einer anderen Verwertung zuzuführen sind.
Aushub- bzw. Abbruchmaterialien werden Eigentum des AN und sind fachgerecht, entsprechend der geltenden Vorschriften zu entsorgen. Die Entsorgungskosten sind vom AN zu tragen und in die entsprechenden Positionen einzukalkulieren.
Recyclingfähiger Abbruch, wie Beton, Mauerwerk, bitumenhaltiges Material usw. ist vorrangig einer Wiederverwertung zuzuführen. Über die Entsorgung und Verwertung der Stoffe sind Nachweise aufzubewahren und zur Prüfung vorzulegen. Alle anfallenden Kosten sind vom AN zu übernehmen und sind in die Einheitspreise einzukalkulieren, einschließlich Transportkosten.

0.2.15 Art, Zusammensetzung und Menge der aus dem Bereich des Auftraggebers zu entsorgenden Böden, Stoffe und Bauteile; Art der Verwertung bzw. bei Abfall die Entsorgungsanlage; Anforderungen an die Nachweise über Transporte, Entsorgung und die vom Auftraggeber zu tragenden Entsorgungskosten.
Keine Angaben des AG.

0.2.16 Art, Anzahl, Menge oder Masse der Stoffe und Bauteile, die vom Auftraggeber beigestellt
werden, sowie Art, genaue Bezeichnung des Ortes und Zeit ihrer Übergabe.
Keine Beistellung durch den AG.

0.2.17 In welchem Umfang der Auftraggeber Abladen, Lagern und Transport von Stoffen und Bauteilen übernimmt oder dafür dem Auftragnehmer Geräte oder Arbeitskräfte zur Verfügung stellt.
Keine Leistungen des AG.

0.2.18 Leistungen für andere Unternehmer.
Keine Angaben.

0.2.19 Mitwirken beim Einstellen von Anlagenteilen und bei der Inbetriebnahme von Anlagen im Zusammenwirken mit anderen Beteiligten, z.B. mit dem Auftragnehmer für die Gebäudeautomation.
Keine Angaben.

0.2.20 Benutzung von Teilen der Leistung vor der Abnahme
Die Fertigstellung der Ausführungsleistungen ist durch den Auftragnehmer schriftlich anzuzeigen.
Die Abnahme erfolgt für die gesamte Leistung. Teilabnahmen sind nicht vorgesehen.
Voraussetzung für die Abnahme der Gesamtleistung durch den Auftraggeber ist die vollständige Fertigstellung der Gewerkleistung sowie die Vorlage der Projektdokumentation zur Prüfung der Vollständigkeit und der Fachunternehmerbescheinigungen.
Eine Abnahme durch Ingebrauchnahme ist ausgeschlossen.

0.2.21 Übertragung der Wartung während der Dauer der Verjährungsfrist für die Gewährleistungsansprüche für maschinelle und elektrotechnische/elektronische Anlagen oder Teile davon, bei denen die Wartung Einfluss auf die Sicherheit und die Funktionsfähigkeit hat (vergleiche § 13 Nr. 4, Abs. 2 VOB/B), durch einen besonderen Wartungsvertrag.
Keine Angaben.

0.2.22 Abrechnung nach bestimmten Zeichnungen oder Tabellen.
Die Abrechnung erfolgt nach Aufmaß, alternativ den Planunterlagen auf Grundlage des aktuellen Planungsstandes.
Die Rechnungen sind digital an den Auftraggeber und an die Objektüberwachung einzureichen. Rechnungen, die ungeordnet und unvollständig eingereicht werden, gehen unverzüglich als nicht prüfbar zurück.
Zu allen Rechnungen ist eine prüfbare und nachvollziehbare Massenermittlung vorzulegen. Die Aufmaße zu den Abschlagsrechnungen und der Schlussrechnung sind in xls-Format oder DA11-Format, kumuliert, aufzustellen.
Als Bestandteil der Schlussrechnung sind die Dokumentationsunterlagen im Vorfeld der Rechnungsstellung  an den AG zu übergeben (1x digital, 1x Papierform). Die Erstellung der Dokumentation und deren Übergabe  sind in die Einheitspreise einzukalkulieren. Vorzulegen sind:
- Produktdatenblätter der verwendeten Materialien
- Fachunternehmererklärung/ Bauleitererklärung
- Einbauerklärung/ Konformitätserklärung
- Zulassungen
- Auflistung von der Wartung bedürftigen Anlagen, mit Prüfbuch und Pflege- und Wartungshinweisen
- Angaben zu Farben, Lacke, Beschichtungen u. ä. mit jeweiliger Typenbezeichnung, Bestellnummer, Bezugsadresse, Datenblatt, zugehöriger Pflegeanleitung
- Funktionsbeschreibungen/ Bedienungsanleitungen
- Abnahmebescheinigungen und Abnahmeprotokolle mit unterschriebenen Mängelbeseitigungen
- schriftliche Fertigstellungsmitteilung

0.2.23 Sonstiges.
- Vorlage des Steuerungsterminplanes des AN und gegebenenfalls seiner Subunternehmer mindestens 2 Wochen vor Baubeginn. Darstellungstiefe pro Arbeitswoche, mit Angabe aller wesentlichen Aktivitäten und Darstellung von Schnittstellen, Fortschreibung im 2-Wochen-Rhytmus und Übergabe entsprechend einem EDV-gestützten System, z.B. Microsoft Projekt
- Alkohol: Alkoholische Getränke, sowohl das Mitbringen als auch der Verzehr, sind strengstens verboten
- Rauchverbot: Es herrscht Rauchverbot im gesamten Gebäude,
- Die Materialien, Versorgungsleitungen etc. sind  so zu platzieren, dass keine Stolperstellen oder sonstige Gefahren entstehen.
  Entsprechende Gefahrenorte oder Arbeitsbereiche sind durch Bauzaun, s. Sonderposition, in Abstimmung mit der Objektüberwachung des Auftraggebers zu sichern.
- lärm- und staubintensive Arbeiten sind vorab der Bauleitung mitzuteilen und erfolgen in Abstimmung mit der Bauleitung.
  Arbeitszeiten  zu Ausführungsleistungen während der Heimspiele von Borussia Mönchengladbach und während Konzertveranstaltungen sowie deren Proben sind mit der Objektüberwachung gesondert abzustimmen. Die Abläufe der Konzertveranstaltungen dürfen nicht gestört werden.
- Stundenlohnarbeiten
  Stundenlohnarbeiten sind im Vorfeld mit der Bauleitung abzustimmen.
- Paketdienste Auftragnehmer
  Den Firmen ist es untersagt, Lieferungen per Post oder Paketdienst an die Liegenschaftsadresse zu verschicken! Lieferungen an die Baustelle sind nur erlaubt, wenn diese durch die Firma persönlich angenommen werden.
- Baustellensoftware
  Zur Dokumentation der Ausführungsleistungen wird durch den Architekten eine digitale Baumanagement Software eingesetzt, in der die in den Baustellenbegehungen erfassten Anordnungen, Ausführungen, Mängel etc. zentral erfasst werden und über Smartphone und Internet-Browser abrufbar sind.
  Den Projektbeteiligten des Auftragnehmers wird ein kostenfreier Zugang zur Verfügung gestellt, um in der Baumanagement-Software die abzuarbeitenden Anordnungen, Ausführungen, Mängel etc. nach Erledigung zu dokumentieren.
  Die Teilnahme an dem Verfahren ist für den Auftragnehmer bindend.
- Der Auftragnehmer ist nicht befugt Werbung in eigener Sache auf dem Grundstück oder am Bauzaun vorzunehmen.

Sämtliche Anforderungen und dazu erforderliche Leistungen der Allgemeinen Vorbemerkungen sind in die Einheitspreise einzukalkulieren.

## ZUSÄTZLICHE TECHNISCHE VERTRAGSBEDINGUNGEN - ERDARBEITEN
ZUSÄTZLICHE TECHNISCHE VERTRAGSBEDINGUNGEN - ERDARBEITEN

1. Allgemeines
   1. Das auf der Baustelle anfallende Aushubmaterial ist vom Auftragnehmer grundsätzlich auf eine Deponie seiner Wahl abzutransportieren, sofern im Leistungsverzeichnis nichts anderes angegeben ist.
   2. Zur Wiedereinfüllung benötigtes Aushubmaterial ist gemäß dem Leistungsverzeichnis oder in Absprache mit dem Auftraggeber zwischenzulagern, falls es nicht am Einbauort verbleiben kann.
   3. Wird vom Auftraggeber eine Kippe als Zwischenlager oder Deponie vorgegeben, so ist das für die Angebotsabgabe verbindlich. Im Zuge der Bauausführung kann etwas anderes vereinbart werden.
   4. Falls im Leistungsverzeichnis keine Festlegung getroffen wurde, ist über allgemein wiederverwertbares Aushubmaterial (z.B. Humus, Kies, Sand, Lehm, Natursteinmaterial) vor der Verfügung eine Vereinbarung zu treffen.

2. Ausführung
   1. Bereits vorhandene Absteckungen, Grenzsteine, Festpunkte, Höhenmarken usw. für Gebäude oder Straßen- und Wegführungen sind durch den Auftragnehmer zu sichern.
   2. Falls erforderlich, ist das vorhandene Gelände vor Ausführung der Arbeiten gemeinsam von Auftragnehmer und Auftraggeber im Hinblick auf Lage und Höhe zu vermessen und das Ergebnis im Protokoll festzuhalten.
   3. Der Auftragnehmer hat sich vor Arbeitsausführung über die genaue Lage von Hindernissen, wie Leitungen, Kabel, Kanäle, Vermarkungen u. dgl. zu informieren und ggf. eine Aufgrabungserlaubnis der Rechtsträger einzuholen.
   4. Werden beim Aushub von der Leistungsbeschreibung abweichende Bodenverhältnisse angetroffen oder treten Umstände ein, durch die die vorgeschriebenen Aushubarbeiten nicht durchgeführt werden können, sind mit dem Auftraggeber umgehend gesonderte Vereinbarungen zu treffen.
   5. Auf der Baustelle wieder benötigter Oberboden ist in trapezförmigen Mieten, Höhe max. 1,50 m, zu lagern; die Böschungen sind abzugleichen.
   6. Beim Aushub im Bereich von zu erhaltendem Baumbestand sind besondere Maßnahmen zu treffen. Der Wurzelbereich soll nicht verletzt werden; über Schutzmaßnahmen und notwendige Eingriffe ist mit der Bauleitung Rücksprache zu halten.
   7. Grasnarben und Oberbodenaushub sind nach Absprache mit dem Auftraggeber an geeigneter Stelle und auf geeigneter Lagerfläche getrennt zu lagern.
   8. Bei Straßenaufbrüchen sind die Ränder gebundener Schichten vor Beginn der Erdarbeiten geradlinig zu beschneiden. Der Aufbruch hat so zu erfolgen, dass der nach Abzug einer eventuellen Böschung verbleibende Rand unterhalb der Tragschicht noch ca. 20 cm breit ist.
   9. Die Tragschicht ist vor dem Schließen der Deckschicht fachgerecht in vergleichbarer Qualität wieder herzustellen.
   10. Erdarbeiten in unmittelbarer Nähe von Bauwerken, Grenzbebauungen, Leitungen, Kabeln, Dränagen und Kanälen sind mit besonderer Vorsicht durchzuführen. Werden vorhandene Leitungen beschädigt, hat der Auftragnehmer sofort das zuständige Versorgungsunternehmen sowie die Bauleitung des Auftraggebers zu verständigen.
   11. Gefährdete bauliche Anlagen sind zu sichern; die DIN 4123 - Gebäudesicherungen im Bereich von Ausschachtungen, Gründungen und Unterfangungen - ist hierbei zu beachten.
   12. Unterfahrungen und Vertiefungen dürfen nur auf dem Grundstück des Auftraggebers vorgenommen werden. Bei der evtl. notwendigen Unterfahrung von Grenzwänden oder Nachbarwänden ist vorher der Auftraggeber und die Bauleitung zu verständigen.
   13. Für Gründungen an Nachbargebäuden sowie für Unterfahrungen von Fundamenten gilt:
- Unterfahrungen und Vertiefungen dürfen nur auf dem Grundstück des Auftraggebers vorgenommen werden. Bei der evtl. notwendigen Unterfahrung von Grenzwänden oder Nachbarwänden ist vorher der Auftraggeber und die Bauleitung zu verständigen.
- Es muß ständig eine fachlich ausgebildete Aufsichtsperson anwesend sein.
- Wasserhaltungen - auch als geschlossene Wasserhaltung - sind zeitlich und räumlich so zu gestalten, daß der höchste Grundwasserstand 0,50 m unter der vorgesehenen Gründungssohle liegt.
- Ausschachtung und Fundamentherstellung darf nur in Abschnitten von maximal 1,25 m Fundamentlänge erfolgen, wenn die statische Berechnung keine anderen Forderungen stellt. Es darf gleichzeitig nur 1/4 der Länge unterfahren werden.
- Eventuelle Grundbruchgefahr ist durch entsprechende provisorische Auflasten zu beseitigen.
- Sind aus technologischen Gründen Stichgräben erforderlich, werden sie für Aushub und Verfüllung mit aufgemessen. Zwischen zwei gleichzeitig hergestellten Stichgräben oder schachtartigen Baugruben muß ein Abstand von mindestens der dreifachen Breite des breiteren Stichgrabens eingehalten werden (gerechnet für senkrechte Schachtung, ggf. mit Absteifung; Böschungen sind zu vermeiden).
  Bei Stichgräben über 1,25 m Tiefe ist auch die rückseitige Stirnwand zu verbauen, wenn der Graben im übrigen abzusteifen ist.
- Unterfangungen für den jeweiligen Abschnitt sind in voller Höhe kraftschlüssig herzustellen.
14. Die Bauleitung ist sofort zu verständigen, wenn andere Verhältnisse angetroffen werden, als aus den Bestandsplänen zu ersehen ist.
15. Bei Auftreten von Grund- oder Sickerwasser auf relativ undurchlässigem Boden - oder Gesteinsschichten ist die Bauleitung unverzüglich zu verständigen. Ein Aufweichen der geplanten Gründungssohle ist zu vermeiden.
16. Kies- und Sandmaterial, das beim Aushub der Rohrleitungsgräben gewonnen wird und sich zur Auf- und Hinterfüllung der Rohrleitungen eignet, ist seitlich zur Wiederverwendung zu lagern.
17. Das Verdichten der Rohrleitungsauffüllungen und Hinterfüllungen durch Einschlämmen ist nicht zulässig.
18. Nach dem Herstellen der Grund- und Kanalleitungen hat, soweit die örtlichen Vorschriften es bestimmen, eine Abnahme durch die zuständige Behörde zu erfolgen. Diese Abnahme ist vom Auftragnehmer rechtzeitig zu beantragen. Ohne Genehmigung der Bauleitung darf kein Bauteil verfüllt werden.
19. Zur späteren Verbindung vorgesehene Rohrenden und -anschlüsse sind wasserdicht zu verschließen, einzumessen und über der Abdeckung zu markieren.
20. Für Rohrleitungen ist ohne besondere Vergütung die Oberfläche von Abtrag und Auffüllung mit folgenden max. zulässigen Abmaßen herzustellen:
- Rohplanum +/- 5,0 cm, Feinplanum +/- 2,5 cm. Unter den Rohrleitungen ist das Feinplanum so genau herzustellen, daß das geforderte Gefälle der Leitungen erreicht wird.
- Die Rohrleitungen sind mit feinkörnigem Auffüllmaterial bis 30 cm über deren Scheitel zu umhüllen und satt zu unterfüttern. Steht solches Auffüllmaterial nicht zur Verfügung, ist dafür Feinsand zu verwenden.
21. Bei Erdbauwerken und Hinterfüllungen ist darauf zu achten, daß der für den vorgesehenen Verwendungszweck geeignete Boden oder Fels eingebaut wird. Bestehen berechtigte Zweifel an der Verdichtungsfähigkeit, ist der Auftraggeber oder dessen Bauleiter zu informieren.
22. Das Einschlämmen für Hinterfüllungen ist nur mit Genehmigung des Auftraggebers zulässig.
23. Der Auftragnehmer ist verpflichtet, vor Verfüllung von Bauwerken zu prüfen, ob der zu verfüllende Raum frei von Bauschutt, Müll u. dgl. ist. Trifft das nicht zu, ist der Auftraggeber unverzüglich zu verständigen.
24. Vor dem Wiedereinbau bauseitig gewonnenen Materials bzw. vor dem Verfüllen oder Überschütten mit vom Auftragnehmer beschafften Material ist die Zustimmung des Auftraggebers bezüglich dessen Verwendbarkeit einzuholen. Nr. 3.11.2 DIN 18300 wird insoweit eingeschränkt.
25. Werden die notwendigen zwischenzeitlichen Entwässerungsmaßnahmen unterlassen oder unsachgemäß ausgeführt oder werden die planmäßig herzustellenden Entwässerungsanlagen nicht rechtzeitig hergestellt, darf dadurch unbrauchbar gewordener Boden nicht verwendet werden und ist ggf. auszutauschen.

3. Preisinhalte
   1. Mit den Preisen sind abgegolten:
- Zwischentransporte, unabhängig von der Technologie (nicht jedoch vom Auftraggeber angeordnete Zwischenlagerung)
- Herstellen von Baggerstandflächen, Bermen
- Erschwernisse durch wasserhaltigen Aushub
- Beseitigen von normalen Niederschlägen
- Schutzmaßnahmen vor normalen Niederschlägen
- Umsetzen von Maschinen und Geräten im Bereich der Baustelle, sofern vom Auftragnehmer zu vertreten
- Verkehrssicherung und laufende Reinigung der benutzten öffentlichen Straßen und Wege, soweit die Verschmutzung durch Arbeiten des Auftragnehmers verursacht wurde
- Erschwernisse durch Arbeiten in verbauten Gräben
- Herstellen und Übergeben eines Revisionsplanes, sofern Lage und Höhe der Leitungen nicht aus den Plänen genau ersichtlich sind oder von diesen abweichen
- Ist der Auftragnehmer mit der Verkehrssicherung der Baustelle beauftragt, so gehört dazu auch die laufende Kontrolle der Sicherungseinrichtungen. Die zeitlichen Abstände der Kontrollen richten sich nach den örtlichen Gegebenheiten.
2. Mit den Preisen sind nicht abgegolten:
- Wasserhaltungsarbeiten, sofern es sich nicht um die Beseitigung von Niederschlägen handelt
- Stillstandszeiten bei Unterbrechungen durch Funde von Munition und durch historisch bedeutsame Ausgrabungen
- Nachschachtung, sofern die Erdarbeiten von Dritten ausgeführt werden
4. Abrechnungshinweise
   1. Der Mengenermittlung für Aushub, Einbau und Verdichtung liegen feste Massen (Volumen nach gewachsenem oder fertig verdichtetem Boden) zugrunde, sofern im Leistungsverzeichnis nichts anderes beschrieben ist.
   2. Sofern Handschachtung ausdrücklich ausgeschrieben ist, wird sie nur dort vergütet, wo aus objektiven Gründen kein Bagger (auch kein Kleinbagger) eingesetzt werden kann (Engstellen, Leitungskreuzungen, Suchschachtung, Querschläge u.ä.)
   3. Durch Verschulden des Auftragnehmers zu viel abgefahrene oder ausgehobene Aushubmassen sind durch gleichwertige Massen zu ersetzen; eine Vergütung dafür erfolgt nicht.
   4. Für das Aufmaß werden nur die technisch erforderlichen und technologisch möglichen Maße maximal anerkannt. Mehrleistungen einschließlich der Folgeleistungen gehen zu Lasten des schuldhaft handelnden Verursachers.

5. Sonstige Angaben
   1. Der Auftragnehmer hat dafür Sorge zu tragen, dass während der Ausführung seiner Leistungen immer mindestens ein fließend deutsch sprechender Mitarbeiter mit Weisungsbefugnis seiner Firma auf der Baustelle anwesend ist.

## ZUSÄTZLICHE TECHNISCHE VERTRAGSBEDINGUNGEN - BETON U. STAHLBETON
ZUSÄTZLICHE TECHNISCHE VERTRAGSBEDINGUNGEN - BETON U. STAHLBETON

1. Allgemeines
   1. Eine Ausfertigung der Protokolle über die Güteprüfung des Betons (Würfelprüfung) sowie des Abnahmeprotokolls der Bewehrung ist dem Auftraggeber zu übergeben.
   2. Bei Betonzusatzmitteln dürfen außer bei Fließmitteln  nicht mehrere Zusatzmittel derselben Wirkungsgruppe verwendet werden. Zusatzmittel dürfen für Spannbeton nur dann verwendet werden, wenn dafür die Zulassung im Prüfbescheid ausdrücklich erfolgt ist. Bei Stahlbeton bedarf der Einsatz von Stabilisierern der ausdrücklichen Genehmigung durch die Bauleitung. Das gilt analog beim Einsatz von Dichtungsmitteln für wasserundurchlässigen Beton. Bei Stahlbeton sind chloridhaltige Zusatzmittel nicht zugelassen.
   3. Betonzusatzstoffe müssen genormt sein oder ein Prüfzeichen besitzen. Eine Eignungsprüfung kann verlangt werden. Sie dürfen keine korrosionsfördernden Bestandteile haben.
   4. Betonschalungssteine dürfen nur nach Zustimmung der Bauleitung verwendet werden, falls diese Leistung nicht ausdrücklich ausgeschrieben ist.
   5. Dämmplatten aus Polystyrol-Hartschaum müssen zur Vermeidung von Schwindfugen ausreichend abgelagert sein. Die Bauleitung kann einen Nachweis über das Herstellungsdatum verlangen.
   6. Der Auftragnehmer hat auf Verlangen - soweit es nicht durch Vorschriften ohnehin erforderlich ist die Prüfprotokolle für Güteprüfung und Druckfestigkeit gemäß Nr. 7.4.3.1 i.V.m. 7.4.3.5 DIN 1045 als Nebenleistung zu übergeben.
  Bei Versäumnis dieser Obliegenheit können Prüfungen nach Nr. 7.4.5DIN 1045 zu Lasten des Auftragnehmers vorgenommen werden. Für Stahlbetonfertigteile sind in analoger Anwendung die Kopien der Lieferscheine gemäß Nr. 7.2.2 DIN 1045 zu übergeben.
   7. Der Auftragnehmer hat sich vor Arbeitsausführung über die genaue Lage von Hindernissen, wie Leitungen, Kabel, Kanäle, Vermarkungen u. dgl. zu informieren und ggf. eine Aufgrabungserlaubnis der Rechtsträger einzuholen.

2. Ausführung Beton
   1. Auf frisch betonierten Decken dürfen keine Arbeiten ausgeführt werden.Dies gilt im besonderen für das Lagern von Material, Aufstellen von Gerüsten etc.; bei niedrigen Temperaturen verlängern sich die Belastungsfristen auf frisch betonierten Decken entsprechend.
   2. Das Verlegen von Stahl- oder flexiblen Kunststoffpanzerrohren in Beton, insbesondere in Sichtbeton, soll nur unter Anwesenheit des Elektrikers erfolgen. Auf die entsprechende Fixierung ist zu achten.
   3. Die Art der Nachbehandlung des frischen Betons richtet sich nach den angegebenen Vorschriften bzw. nach dem Ermessen des Auftragnehmers sowie vorrangig nach den Projektunterlagen und den Anweisungen der Bauleitung. Wird die Entscheidung dem Auftragnehmer überlassen, kommen nach dessen Wahl zur Anwendung:
- Längere Ausschalungsfristen
- Abdeckung mit Folie oder feuchtzuhaltenden Materialien
- Aufbringen spezieller Nachbehandlungsmittel; sie müssen farbig erkennbar sein.
- Kontinuierliches Besprühen mit Wasser; der Beton darf in diesem Fall nicht zeitweise trocken sein; das Feuchthalten ist also auch nach Arbeitsende zu gewährleisten. Das Besprühen aus dem Schlauch ohne Brauseeinrichtung ist unzulässig. Ein Temperaturschock ist zu vermeiden. Nachbehandlungsmittel dürfen die Haftung späterer Nutzschichten (z.B.Fliesen, Verbundestrich) nicht negativ beeinflussen.
  4. Der Auftragnehmer ist verpflichtet, die erforderlichen Maßnahmen zum Schutz vor Winterschäden zu treffen. Dazu gehört auch die ggf. erforderliche Kontrolle der Baustelle, insbesondere der Schutz der Meßeinrichtungen unabhängig von deren Rechtsträgerschaft.
  5. Tragende Innenwände sollen in einem Zusammenhang mit den Außenwänden hergestellt werden. Werden zur Herstellung von Aussparungen Schaumkörper in die Schalung eingebaut, sind sie beim Ausschalen restlos zu entfernen. Bei Deckenplatten aus wasserundurchlässigem Beton sind Gleitschichten zwischen Platte und Auflager einzubauen. Dabei darf kein statisch unbestimmtes System entstehen.
  6. Beim Einziehen von Stahlbetondecken in vorhandene Bausubstanz sind die statischen Berechnungen für die Auflager - falls nicht Bestandteil der Ausführungsunterlagen - anzufordern. Falls aus den Unterlagen nicht ersichtlich, sind die technologischen Vorgänge, Größe und Tiefe der Aussparungen im Bereich der Auflager sowie die Maßnahmen für den kraftschlüssigen Verbund mit Tragwerksplaner und Bauleitung abzustimmen. Einfüllöffnungen für die Auflager sind nach oben abzuschrägen.
  7. In Garageneinfahrten für Tiefgaragen, auf betonierten Hofflächen und vergleichbaren Nutzschichten ist Beton mit hohem Frost- und Tausalzwiderstand nach Abschnitt 6.5.7.4 DIN 1045 zu verarbeiten. Die Nachbehandlung ist gegenüber den Richtlinien um zwei Tage zu verlängern. Dem Bauherrn ist mitzuteilen, ab wann eine Belastung mit Streusalz u. dgl. erfolgen darf.

3. Ausführung Schalung
   1. Gegen die Verwendung von zugelassenem Schalungsöl besteht kein Einwand, sofern keine Schäden, Verfärbungen und dergleichen entstehen.
   2. Das Einlegen von Rohrleitungen in die Schalung durch andere Unternehmen, z. B. Stahlpanzerrohre der elektr. Leitungen, Rohre für die sanitäre Installation usw. sowie Anker und sonstige Befestigungseisen, ist zu gestatten.
   3. Die Löcher der Schalungsabstandhalter sind nach dem Ausschalen zu schließen (Nebenleistung).
   4. Holzschalungen sind gleichbleibend feucht zu halten, damit durch Schwinden keine klaffenden Fugen entstehen und sich die Schalungsbretter nicht werfen.
   5. Köcherschalungen sind zu entwässern.

4. Ausführung Sichtbeton
   1. Für den Begriff "Sichtbeton" gibt es noch keine verbindlichen Definitionen oder Richtlinien.
  Zur inhaltlichen Abgrenzung der ausgeschriebenen Positionen kann deshalb nachfolgende Einteilung vorgenommen werden:
  Sichtbeton I
  Sichtbar bleibende Betonflächen ohne spezielle Forderung; Schalung nach freier Wahl des Auftragnehmers

  Sichtbeton II
  Sichtbar bleibende Betonflächen für bauseitige malermäßige Oberflächenbearbeitung (Teilspachtelung und Anstrich oder Tapezieren) Schalung:
- einheitliche nichtsaugende Schalung
- regelmäßige Anordnung der Schalungsstöße und -anker
- gefaste/nicht gefaste Kanten nach Wahl des Auftraggebers
- Grate abgeschliffen
Sichtbeton III
Sichtbar bleibende Betonflächen mit gehobenen Ansprüchen, ohne wesentliche Nachbearbeitung Schalung:
- einheitliche nichtsaugende/saugende Schalung und Schalungsstruktur nach Wahl des Auftraggebers
- regelmäßige Anordnung der Schalungsstöße und -anker
- Kanten glatt/mit Dreikantleisten gefast
- Arbeitsfugen glatt/mit Dreikantleisten gebrochen
- Grate abgeschliffen
- Ansichtsfläche weitgehend frei von Flecken und Verunreinigungen
- Ansichtsflächen mit weitgehend einheitlicher Farbtönung und
- Porenstruktur (Porengröße, Porenverteilung)
- Verwendung von Schalungsbahnen als Alternative
  2. Sofern im Leistungsverzeichnis oder unter 2.6 nicht näher beschrieben, gilt Sichtbeton II als Ausführungs- und Kalkulationsgrundlage.
  3. Bei Sichtbeton II und III sind Durchankerstellen materialgerecht zu schließen. Bei Sichtbeton I können auch Plastikstöpsel verwendet werden.
  4. Bei Sichtbeton dürfen wachshaltige Entschalungsmittel nicht verwendet werden.
  5. Bei Sichtbeton sind nur Zuschlagstoffe und Zemente eines Lieferers von gleicher Farbe zu verwenden; dabei sind Arbeitsfugen zu vermeiden.
  6. Der Schutz vor Austrocknung des Sichtbetons soll durch nicht direkt anliegende Kunststoffolien erfolgen. Eine Naßbehandlung ist zu vermeiden.
  7. Wird saugende Schalung verwendet, so ist sie mit Zementleim vorzubehandeln und vor dem Einbau trocken abzubürsten.

5. Ausführung Bewehrung
   1. Das Einbringen der Bewehrung ohne Abstandhalter ist unzulässig. Bei Abstandhaltern aus Kunststoff ist zu garantieren, daß keine Verformung durch Erwärmen oder kein Sprödbruch eintritt; ein Prüfnachweis kann verlangt werden. Für frei bewitterte Außenbauteile sind zementgebundene Abstandhalter zu verwenden. Die Bewehrung darf beim Betonieren nicht betreten werden, geeignete Laufstege sind vorzusehen.
   2. Die Angaben über die Überdeckung der Bewehrung sind den Ausführungsplänen für die Bewehrung und den Schalungszeichnungen zu entnehmen. Aus Gründen des Brandschutzes oder der Gefahr der schnellen Karbonatisierung des Betons können wesentlich höhere Werte als die Mindestwerte nach DIN 1045 gefordert sein.
   3. Bei Kragplatten im Außenbereich ist die Bewehrung so aufzubiegen, daß auch im Bereich von Tropfkanten oder gefasten Kanten die Mindestbetondeckung garantiert ist.
   4. Wird (spätestens) beim Einbringen der Bewehrung im Bereich von Kreuzungspunkten, z.B. an Stützen mit Unterzügen oder Haupt- und Nebenunterzügen, erkannt, daß ein ordnungsgemäßes Einbringen oder Verdichten des Betons nicht möglich ist, ist unverzüglich der Tragwerksplaner zu konsultieren, um Rüttellücken und Betoniergassen festzulegen. Das ist nicht erforderlich, wenn entsprechnde Angaben in den Ausführungsplänen enthalten sind.

6. Stahlbetonfertigteile
   1. Für Stahlbetonfertigteile gilt der Angebotspreis für Herstellung, Lieferung und Montage einschließlich Hilfs- und Schutzgerüste; Montagehalterungen sowie Kraneinsatz und das Verschließen der Transportöffnungen.
   2. Für Stahlbetonfertigteile hat das liefernde Unternehmen ohne besondere Aufforderung den Güteschutznachweis, Prüfzeugnisse und den Eignungsprüfungsnachweis zu stellen. Konstruktionszeichnungen sind auf Verlangen zu liefern.
   3. Werden statische Nachweise gefordert, so umfaßt die Leistung auch:
- Anforderungen an die Auflager
- Berücksichtigung der Anhängelasten
- Angabe der Verbindungsmittel
- Befestigungspunkte für provisorische Umwehrungen
- Montageabsteifungen einschließlich Befestigungspunkte oder -linien
  4. Die Deckenuntersicht ist aus glatter, nichtsaugender Schalung herzustellen, mit regelmäßigen Stößen und mit gefasten Längskanten. Die Untersicht muß weitgehend frei von Flecken und Verunreinigungen sein und von weitgehend einheitlicher Porenstruktur (Porengröße und Verteilung) sein. Die streichfertige Untersicht muß absolut planeben und ohne Absätze bei den Elementstößen hergestellt werden. Erkennbare Versätze sind zu vermeiden, anderenfalls ist großflächig beizuspachteln.
  5. Der Zulassungsbescheid muß auf der Baustelle in Abschrift oder Kopie vorliegen.
  6. Gefahrbereiche bei Montagearbeiten sind abzusperren und zu kennzeichnen. Entstehen dadurch Behinderungen für andere Unternehmer oder Dritte, sind der Zeitraum der Absperrung sowie alternative Maßnahmen mit der Bauleitung abzustimmen.

7. Ausführung Gründungen
   1. Rohrleitungen dürfen durch Fundamente nicht belastet werden. Aussparungen sind vorzunehmen.
   2. Anschlußbögen für Grundleitungen in Bodenplatten sind mit einer flexiblen Umhüllung zu versehen.
   3. Fundamentübergänge, z.B. von unterkellerten zum nichtunterkellerten Teil eines Gebäudes, sind treppenartig auszubilden
   4. Für Unterfahrungen bestehender Fundamente ist zu beachten:
- Das vorhandene Fundament darf nur in Abschnitten von 1,0 bis 1,25 m Länge unterfahren werden, falls die statischen Berechnungen keine Werte angeben (in dem Fall gelten letztere). Der Betoniervorgang hat abschnittsweise, z.B. in der Reihenfolge 1,3,5 - 2,4.6, zu erfolgen.
- Der Beton ist über höherliegende Einfüllöffnungen einzubringen und intensiv zu verdichten. Nach 30 - 45 Minuten ist zwecks Schließung der eventuellen Setzung ohne nochmalige Verdichtung fließfähiger Beton nachzufüllen oder Quellmörtel zu verwenden. Vertikale Trennfugen sind anzuordnen.

8. Ausführung Fugen
   1. Wenn in den Projektunterlagen nichts anderes gefordert wird, bleibt die Herstellung von Arbeitsfugen dem Grunde nach dem Auftragnehmer überlassen. Sie sind auf ein Mindestmaß zu begrenzen. Bei Sichtbeton sind sie möglichst zu vermeiden oder nach Abstimmung mit dem Architekten im Sinne von Nr. 10.2.3 DIN 1045 herzustellen.
   2. In Bereichen dicht liegender Bewehrung, insbesondere an Kreuzungen von Unterzügen dürfen keine Arbeitsfugen ausgebildet werden.
   3. In wasserdichten Bauteilen sind Arbeitsfugen durch spezielle Fugenbänder zu dichten. Ihre Lage und Ausbildung ist mit der Bauleitung oder dem Tragwerksplaner abzustimmen.
   4. Besteht in langgestreckten Bauteilen die Gefahr von Spaltrissen (abhängig von Jahreszeit, Anzahl der Fugen), so ist dem durch geeignete Maßnahmen (W/Z-Faktor, Zement mit niedriger Hydratationswärme, längere Ausschalfristen) entgegenzuwirken.
   5. Das Ausbilden von Arbeitsfugen ist eine Nebenleistung; sie gelten jedoch im Zusammenhang mit - aus statischen, bauphysikalischen oder aus gestalterischen Gründen - geforderten Fugen als Besondere Leistung.

9. Preisinhalte
   1. In die Einheitspreise ist einzurechnen:
- Das Einlegen von Dreikantleisten in die Schalung zur Kantenausbildung der sichtbaren Stützen und Unterzüge.
- Das Herstellen technologisch bedingter Arbeitsfugen.
- Bei Fertigteilen, auch bei Filigrandecken und -wänden, die werkseitig eingebrachte Bewehrung, die Schalung sowie das Schließen der Fugen an der Untersicht bei Decken und der Stoß- und Lagerfugen bei Wänden.
- Das Entfernen belassener Abdeckungen und Umwehrungen von Öffnungen nach Aufforderung durch die Bauleitung.
- Das Entfernen von Halterungen für Konsolgerüste.
- Das Mitbenutzen von Gerüsten des Auftragnehmers während dessen Tätigkeitszeitraumes durch andere Auftragnehmer, sofern keine Behinderungen entstehen.
- Das Vorhalten von Abdeckungen und Umwehrungen bis zu 4 Wochen über die eigene Benutzungszeit hinaus.
- Der Schutz des Betons gegen Austrocknen (besonders bei kühler Witterung).
- Das Kühlen des Betons bei Gleitbauweisen.
- Das Reinigen von Fugen - bei Bedarf auch das Beseitigen von Betonbrücken - wenn Maßnahmen des Schall- und Wärmeschutzes ausgeschrieben oder aus den Plänen zu erkennen sind. Das gilt analog bei der Ausbildung von Gerbergelenken.
- Das Ausschalen, auch wenn das im Leistungsverzeichnis nicht erwähnt ist. Die Leistung entfällt nur dann, wenn "verlorene Schalung"ausgeschrieben ist, über deren örtliche Anwendung hat sich der Auftragnehmer im Zweifel mit der Bauleitung abzustimmen.
- Auf- und Abbau sowie Vorhaltung von Montagehalterungen für Fertigteile
- Bei Unterfahrungen von Fundamenten oder beim Einziehen von Decken die nachträgliche kraftschlüssige Verbindung mit Quellmörtel.
  2. Konstruktions- und Ausführungspläne, die nur für das vom Bieter angebotene Erzeugnis bzw. Fabrikat gelten bzw. erforderlich sind, sind in den Preis einzurechnen. Dazu gehört auch das Maßnehmen auf der Baustelle zwecks Erarbeitung dieser Pläne.

10. Abrechnungshinweise
    1. Für das Aufmaß werden nur die technisch erforderlichen und technologisch möglichen Maße maximal anerkannt. Mehrleistungen einschließlich der Folgeleistungen gehen zu Lasten des schuldhaft handelnden Verursachers.
    2. Werden Durchbrüche oder Schneidarbeiten in Mauerwerk, Beton oder Stahlbeton nach m ausgeschrieben, so gilt als Aufmaß die gemäß Zeichnung oder Angabe auszuschreibende Länge. Gleiches gilt, wenn die Ausschreibung nach Stück unter Angabe der Fläche oder Größe erfolgt. Technologische Zwischenschnitte können nicht gesondert berechnet werden.

11. Sonstige Angaben
    1. Der Auftragnehmer hat dafür Sorge zu tragen, dass während der Ausführung seiner Leistungen immer mindestens ein fließend deutsch sprechender Mitarbeiter mit Weisungsbefugnis seiner Firma auf der Baustelle anwesend ist.

## ZUSÄTZLICHE TECHNISCHE VERTRAGSBEDINGUNGEN - ERDUNGSANLAGE
ZUSÄTZLICHE TECHNISCHE VERTRAGSBEDINGUNGEN - ERDUNGSANLAGE

1. Alle Anlagen, Geräte und Arbeiten sind gemäß den geltenden Vorschriften und VDE- Richtlinien auszuführen.
2. Der AN ist verpflichtet sich umfassend über einen Leistungsumfang im Rahmen des Bauvorhabens bezüglich Schnittstellen, Terminen, Gegebenheiten vor Ort u.ä. zu informieren.
3. Die im LV aufgeführten Mengen gelten nicht als Bestellungsgrundlage.
4. Der Materialbedarf ist gemäß den örtlichen Bedürfnissen zu ermitteln und rechtzeitig zu beschaffen.
5. Grundsätzlich sind die Einheitspreise so zu kalkulieren, dass die aufgeführte Leistung komplett zur Übergabe fertig gestellt werden kann. Es sind einzurechnen:
- Lieferung der Materialien frei Baustelle incl. Verpackung und deren Rücksendung
- Nebenkosten wie Wegegelder, Auslösungen, usw.
- Klemmstücke bei Dosen und Kästen
- Verschnitt
6. Alle im LV aufgeführten Leistungen verstehen sich, wenn nicht anders beschrieben, als Lieferung einschließlich betriebsfertiger Montage. Ausgenommen hiervon sind nur Anschlüsse, die im LV gesondert aufgeführt sind.
7. Alle montierten oder zur Montage vorgesehenen Materialien sind gegen Verschmutzung oder Beschädigung zu sichern. Der Auftragnehmer haftet für die Unversehrtheit seiner Leistungen bis zur Abnahme.
8. Änderungen in der Leistungsausführung, abweichend von den gestellten Plänen, dürfen nur in Übereinstimmung mit der Bauleitung vorgenommen werden.
9. Bei Widersprüchen zwischen Kurztext und Langtext gilt der im Langtext veröffentlichte Text.
10. Vor der Ausführung hat der AN über sämtliche Arbeiten eine Montageplanung vorzulegen.
11. Sämtliche in diesem Leistungsverzeichnis aufgeführten Positionen sind bis zum Vertragsende, auch bei nicht kontinuierlichen Bauablauf, bauteilunabhängig wie angeboten abrufbar und ohne separate Vergütung auszuführen.
12. Der AN hat sich mit allen am Bau beteiligten Firmen, sowie mit den unter Projektbeteiligten genannten Personen zu koordinieren und zu kooperieren. Zu den wöchentlichen Baustellenbesprechungen sind von AN jeweils eine weisungsberechtigte Person (Bauleiter, Obermonteur) abzustellen.
13. Die Arbeitsstätte ist täglich zu reinigen.
14. Den Leistungen liegen zugrunde:
- Das Vorschriftenwerk des VDE
- Die einschlägigen DIN-Normen
- Elektrische Anlagen und Betriebsmittel DGUV V3
15. Sämtliche vorstehende ZTV ´s sind in den Einheitspreise einzukalkulieren.

## VE3-02 Erd-und Gründungsarbeiten
Datum: 01.06.2026

### 1 080 Wegebauarbeiten

*Hinweis: Ausführungs- und Kalkulationshinweis Bauablauf:*
Ausführungs- und Kalkulationshinweis Bauablauf:
Zu Beginn der Maßnahme sind die erforderlichen Leistungen zur Verlegung des Erschließungsweges entlang des öffentlichen Parkplatzes P4 auszuführen.
Mit der veränderten Ortslage wird der Erschließungsweg an die spätere Bebauungssituation der neu zu errichtenden Hockeyhalle angepasst.
Die Fertigstellung des Weges hat Priorität, da über den Weg öffentlicher Besucherverkehr zum Stadion, sowie während der Bauphase der Weg als sekundäre Baustellenzufahrt für die Ausführungsleistungen der neu zu errichtenden Hockeyhalle dient.
Zur Herstellung des Weges sind:
- vorhandene Absperrpoller und Fahrradständer zu demontieren, auf dem Gelände des AG zu transportieren und  zwischenzulagern. Die Absperrpoller verbleiben dauerhaft lagernd, der Wiedereinbau der erfolgt im Rahmen der Herstellung der Aussenanlagen durch den Auftragnehmer.
- vorhandene Wege- und Parkleuchten werden an neue Standorte versetzt. Das Versetzen der Leuchten ist Bestandteil der Leistungen des AN.
  Der AN muss hierzu im Rahmen der Baubesprechungen an Koordinationsbesprechungen mit der beteiligten Behörde teilnehmen.
  Der Aufwand hierzu ist in die Einheitspreise einzurechnen.
- Mit Fertigstellung des Wegebaumaßnahmen wird der Weg zur öffentlichen Nutzung freigegeben.

#### 1.1 Vorarbeiten - Wegebau

*Hinweis: Ausführungshinweis Sperrpfosten*
Ausführungshinweis Sperrpfosten
Zur Andienung des Baufeldes wird als Sekundärzufahrt der durch Absperrpoller gesicherte Erschließungsweg entlang des Parkplatzes P4 genutzt.
Es werden bestehende Absperrpoller demontiert, transportiert und zur weiteren Verwendung des AG endgelagert.

**1.1.10 Sperrpfosten demontieren, einlagern bis Wiedereinbau**
Sperrpfosten demontieren, einlagern bis Wiedereinbau
Sperrpfosten aus Stahl demontieren und fachgerecht einlagern bis zum Wiedereinbau durch Drittgewerk
Abmessungen Durchmesser ca. 6-10 cm, Höhe ca. 1,20m.
inkl. Abbruch und Entsorgung Betonfundament,
Abmessungen ca. 0,30x0,30x0,80m.
Fundamentreste sind vorsichtig vom Poller zu lösen und fachgerecht zu entsorgen.
Leistung einschl. Sicherung aller Befestigungsmaterialien sowie aller erforderlichen Kleinteile und Nebenarbeiten.
einschl. Transport zum Lagerort des AG.
Transportweg: bis 250m, Transportweg horizontal
Menge: 4,000 St; EP: 55,00
KB_DIN 276 (2018)_nn: 511

**1.1.20 Sperrpfosten herausnehmbar, liefern, einbauen**
Sperrpfosten herausnehmbar, liefern, einbauen
Sperrpfosten herausnehmbar, Dreikantverschluss, feuerverz., Ø 60 mm
Runder Sperrpfosten aus Stahl mit aufgeschweißter Abschlusskappe. Mit 3 roten Reflexstreifen. Herausnehmbar aus Bodenhülse. Bodenhülse im Lieferumfang enthalten. Schließung Dreikantschloss nach DIN 3223. Inkl. 1 Dreikantschlüssel.
Form : rund
Kopfform : Flachkopf
Material : Stahl
Oberfläche : feuerverzinkt
Befestigungsart : zum Einbetonieren
Ringtaille : nein
Herausnehmbar : ja
kippbar : nein
versenkbar : nein
Schließung : Dreikantschloss
Anzahl Kettenösen : keine
Sollbruchstelle : nein
Ø x H : 60 x 1200 mm
Höhe über Flur : 900 mm
empfohlene Einbautiefe : 300 mm
Gewicht : 5 kg

Einzukalkulieren für den Einbau sind:
- Boden ausheben für Fundamente, Ausgebauter Boden ist auf Haufwerk zu legen. Die Entsorgung ist getrennt ausgeschrieben.
- Fundamente aus Beton gem. Herstellerangaben: C20/25, 1 Stk. ca. 30 x 30 x 80 cm - Angabe dient nur der Kalkulation.
- OK Fundament mind. 12 cm unter OK Wassergebundener Wegedecke auf OK der ungebundenen Tragschicht liefern und fachgerecht einbauen.
- alle erforderlichen Kleinteile, Neben- und Anarbeitungsarbeiten.
Menge: 4,000 St; EP: 185,00
KB_DIN 276 (2018)_nn: 511

*Hinweis: Ausführungshinweis Fahrradständer*
Ausführungshinweis Fahrradständer
Zur Andienung des Baufeldes werden von der bestehenden Fahrradstellanlage (sh. beigefügten Lageplan) einige Module demontiert, transportiert und zwischengelagert.
Der Wiedereinbau erfolgt im Rahmen der Herstellung der Aussenanlagen durch ein Drittgewerk.

**1.1.30 Fahrradständer beidseitig demontieren, lagern bis Wiedereinbau, einschl. Transport**
Fahrradständer beidseitig demontieren, lagern bis Wiedereinbau
Fahrradständer Bügelparker beidseitig aus Stahl demontieren und fachgerecht einlagern bis zum Wiedereinbau,
Abmessungen Länge ca. 0,70 m, Breite ca.0,40 m, Höhe ca. 1,20m.
inkl. Abbruch und Entsorgung Betonfundament,
Abmessungen Länge gem. Abbruchplan, Breite ca. 0,80m, Höhe ca. 0,30m.
Leistung einschl. Sicherung aller Befestigungsmaterialien sowie aller erforderlichen Kleinteile und Nebenarbeiten.
einschl. Transport zum Lagerort des AG.
Transportweg: bis 250m, Transportweg horizontal
Menge: 247,000 St; EP: 25,00
KB_DIN 276 (2018)_nn: 511

**1.1.40 Fahrradständer einseitig demontieren, lagern bis Wiedereinbau, einschl. Transport**
Fahrradständer einseitig demontieren, lagern bis Wiedereinbau, einschl. Transport
Fahrradständer Bügelparker einseitig aus Stahl demontieren
Abmessungen Länge ca. 0,70 m, Breite ca.0,40 m, Höhe ca. 1,20m.
inkl. Abbruch und Entsorgung Betonfundament,
Abmessungen Länge gem. Abbruchplan, Breite ca. 0,80m, Höhe ca. 0,30m.
Leistung einschl. Sicherung aller Befestigungsmaterialien sowie aller erforderlichen Kleinteile und Nebenarbeiten.
einschl. Transport zum Lagerort des AG.
Transportweg: bis 250m, Transportweg horizontal
Menge: 64,000 St; EP: 25,00
KB_DIN 276 (2018)_nn: 511

**1.1.50 Schutz für Baumstamm StU 60-80 cm liefern, ein- und zurückbauen**
Schutz für Baumstamm StU 60-80 cm liefern, ein- und zurückbauen
gemäß DIN 18920/ 2014-07 und RAS-LP 4 gegen mechanische Schäden liefern und aufstellen.
Für die Dauer der vertraglichen Ausführungsfrist vorhalten, unterhalten und nach Abschluss der Baumaßnahme abbauen und fachgerecht entsorgen.
Der Mantel darf den Baumstamm und die Wurzelanläufe nicht berühren.
Polsterung des Stammes mit flexiblen Kunststoff-Drainrohren. Mantel aus Brettern, 24 mm dick, lückenlos befestigen.
Mantelhöhe mindestens 3,00 m. Stammumfang über 60 bis 80 cm.
Menge: 14,000 St; EP: 125,00
KB_DIN 276 (2018)_nn: 511

**1.1.60 Gras- und Krautschicht abschälen, aufnehmen und lagern**
Gras- und Krautschicht abschälen, aufnehmen und  lagern
Schichtdicke im Mittel 5 cm,
Ausführung in Teilflächen, Böschungsneigung bis 1:2.
Entsorgung anfallender Stoffe wird über entsprechende
Entsorgungsposition vergütet.
Abrechnung in der Horizontalprojektion nach fester
Masse im eingebauten Zustand.
Menge: 295,000 m2; EP: 3,00
KB_DIN 276 (2018)_nn: 511

**1.1.70 Gras- und Krautschicht abschälen in Handarbeit**
Gras- und Krautschicht abschälen in Handarbeit
Zulage: Grasnarbe abschälen in Handarbeit im
Kronenbereich von Bäumen und sonstigen Hindernissen.
Zulage zur Vorposition
Menge: 45,000 m2; EP: 5,00
KB_DIN 276 (2018)_nn: 511

**1.1.80 Strauchfläche H bis ca. 5,00 m inkl. Wurzeln roden und lagern**
Strauchfläche H bis ca. 5,00 m inkl. Wurzeln roden und
lagern
inkl. Wurzelstöcke flächig und Einzelsträucher und
Aufwuchs (Ahorn, Robinie, etc.)
bis zu einer Höhe von ca. 5,00 m i. M. jedoch ca. 4,00
m, roden, aufnehmen
und bis zur Entsorgung/Verwertung lagern.
Leistung inkl. aller Kleinteile und Nebenarbeiten.
Menge: 550,000 m2; EP: 10,00
KB_DIN 276 (2018)_nn: 511

Summe 1.1 Vorarbeiten - Wegebau: 17095,00

#### 1.2 Versetzen von Bäumen - Wegebau

**1.2.10 Baum umpflanzen, Höhe ca. 10 m**
Baum umpflanzen, Höhe ca. 10 m
Jungbaum (Eiche, Kastanie, Ulme), Höhe ca. 8- 10 m, Stammumfang ca. 20 bis 60 cm, fachgerecht auspflanzen und umgehend an neuem Standort gemäß Lageplan sowie nach Angaben AG und der örtlichen Bauüberwachung wieder einpflanzen.
inkl. ausreichendem Wässern, mind. 2x-iger Gabe à 50 Liter an neuem Standort.
Baumgrube, Pflanzsubstrat und Dünger gemäß gesonderter Positionen.
Leistung einschl. aller erforderlichen Nebenarbeiten.
Menge: 2,000 St; EP: 1000,00
KB_DIN 276 (2018)_nn: 591

**1.2.20 Pflanzgrube erstellen für Bäume/Solitäre, in Böschung**
Pflanzgrube erstellen für Bäume/Solitäre, in Böschung
Das Ausheben der Pflanzlöcher darf nur kurzfristig vor der Pflanzung erfolgen.
Den vorhandenen Boden im Bereich der Baumpflanzung bis auf eine Größe von 1,00 m x 1,00 m x 0,80 m auskoffern, Aushub seitlich getrennt lagern, Sohle 20 cm tief lockern, Pflanzgrube im unteren Bereich mit Substrat der nachfolgenden Positionen auffüllen. Verdrängten Boden seitlich planieren. Böschungsneigung 1:2 bis 1:4.
Menge: 2,000 St; EP: 66,00
KB_DIN 276 (2018)_nn: 591

**1.2.30 Pflanzgrube verfüllen Gemisch 60% Unterboden BG3 40% Lava**
Pflanzgrube verfüllen Gemisch 60% Unterboden BG3 40% Lava
Pflanzgrube verfüllen, im unteren Teil mit Gemisch aus 60 Vol.-% Unterboden, Homogenbereich 1, 40 Vol.-% Lava, Körnung 8/16, Pflanzgrube 100/100 cm, Schichtdicke 60 cm, einschl. Boden liefern. Organische Substanz nicht tiefer als 40 cm einbauen.
Menge: 2,000 m3; EP: 70,00
KB_DIN 276 (2018)_nn: 591

**1.2.40 Vorratsdüngung Bäume/Solitäre**
Vorratsdüngung Bäume/Solitäre
Vorratsdüngung mit einem umhüllten NPK-Langzeitdünger. Der Dünger ist in das Oberbodensubstrat nach Herstellerangaben einzumischen.
Düngemenge je Baum/Solitär: mind. 300 g/Baum bzw. Solitär.
Wirkungsdauer: mind. 2 Vegetationsperioden.
Nährstoffgehalte mindestens: 14% N, 8% P2O5, 15% K2O.
Menge: 2,000 St; EP: 7,00
KB_DIN 276 (2018)_nn: 591

**1.2.50 Dreibock liefern, aufstellen**
Dreibock liefern, aufstellen
gem. DIN 18916, zur Pflanzenverankerung von Bäumen mit Stammumfang ab 20-60 cm, diese dürfen Wurzeln, Wurzelballen und Stamm nicht beschädigen, geschält, unbehandelt, mit einer Haltbarkeit von mind. 3 Jahren, Stärke 10 cm liefern und herstellen, Baum mit Kunststoffband, elastisch, Breite mind. 3cm, fachgerecht anbinden.
Menge: 2,000 St; EP: 72,00
KB_DIN 276 (2018)_nn: 591

**1.2.60 Rindenmulchandeckung in Baumscheibe**
Rindenmulchandeckung in Baumscheibe
Rindenmulch nach RAL-Gütezeichen 250/1 oder in Anlehnung an die Güte- und Prüfbestimmungen der Gütegemeinschaft Substrate für den Pflanzenbau e. V., gleichmäßig auf den Baumscheiben 7 cm hoch andecken.
Körnung: 0-40 mm, Rindenmulch (RM) mit dem Gütezeichen RAL "Rinde für Pflanzenbau" RAL GZ 250/1.Der Lieferant hat den Nachweis des Gütezeichens RAL zu erbringen.
Menge: 2,000 m2; EP: 9,00
KB_DIN 276 (2018)_nn: 591

**1.2.70 Fertigstellungspflege Bäume, ebene Flächen**
Fertigstellungspflege Bäume, ebene Flächen
Fertigstellungspflege nach DIN 18916 durchführen. Dauer und Anzahl der Gänge: bis zur Erreichung des abnahmefähigen Zustands.
Der zeitliche Pflegeabstand ist mit dem AG abzustimmen. Die Durchführung des Pflegegangs ist dem AG jeweils mind. 2 Werktage vorher anzuzeigen.
- Säubern der Pflanzfläche,
- nachmulchen bis zur ursprünglichen Deckungshöhe mit dem jeweiligen Mulchmaterial,
- trockene und beschädigte Pflanzenteile abschneiden und entfernen,
- Kontrolle der Pflanzenverankerung und gegebenenfalls nachrichten und ersetzen,
- Kontrolle der Terminaleibindung und gegebenenfalls nachrichten und ersetzen,
- Erneuerung der Stammschutzfarbe,
- Nachpflanzung nicht angewachsener Pflanzen in ursprünglicher Größe,
- Wildaufwuchs (unerwünschte Gehölze, Dauerunkräuter) inkl. Wurzeln mechanisch entfernen,
- Steine größer 5 cm Durchmesser und Unrat entfernen, Laubentfernung,
- fachgerechte Entsorgung aller anfallenden Materialien,
- Überwachung der Vegetation und Unterrichtung des AG über evtl. Gefährdungen auch außerhalb der Pflegegänge
- ausreichendes und durchdringendes Wässern der Bäume nach Erfordernis (Wasserlieferung ist einzukalkulieren).
Menge: 2,000 St; EP: 88,00
KB_DIN 276 (2018)_nn: 591

Summe 1.2 Versetzen von Bäumen - Wegebau: 2624,00

#### 1.3 Ausbau Boden- und Tragschichten - Wegebau

**1.3.10 Oberboden lösen, lagern zum Wiedereinbau**
Oberboden lösen, lagern zum Wiedereinbau
Oberboden gem. DIN 18300 lösen,
Abtragstärke: ca. 5-15 cm, im Mittel ca. 10 cm,
auf Haufwerk setzen und bis zum Wiedereinbau lagern.
Lagerung als messbare Miete mit einer max. Höhe von 1,50 m.
Abrechnung in der Horizontalprojektion im eingebauten, verdichteten Zustand an Entnahmestelle mit Plausibilität zum gebildeten Haufwerk.
Bereich: Erweiterung Gehweg von P4 zum Stadion.
Menge: 198,000 m3; EP: 8,00
KB_DIN 276 (2018)_nn: 511

*Hinweis: Ausführungs- und Kalulationshinweis Kampfmittel*
Ausführungs- und Kalulationshinweis Kampfmittel
Im Bereich des Baufeldes sind ehemalige, unterirdische Laufgräben des 2. Weltkrieges kartographiert. Diese müssen entsprechend den Vorgaben des Kampfmittelbeseitigungsdienstes untersucht werden.
Hierzu ist ein 10m breiter Streifen auf beiden Seiten der Achse des Laufgrabens bis auf das Geländeniveau von 1945 auszuheben
Da keine Daten des Geländeniveaus von 1945 vorliegen, muss bis zur Unterkante der Bodenauffüllung ausgehoben werden. Diese liegt laut Bodengutachten bei ca. 77müNN.
Das bestehende Niveau des Weges beträgt im Mittel 80,00müNN, daher wird von einer Aushubtiefe von ca 3,0m angesetzt.
Die tatsächliche Schichtdicke der Auffüllung ist im Bauprozess festzustellen.

**1.3.20 Baubegleitende Kampfmitteluntersuchung**
Baubegleitende Kampfmitteluntersuchung
in allgemeinen Kampfmittelverdachtsflächen mit ehemaligen Laufgräben im Stadtgebiet der Stadt Mönchengladbach für die Herstellung von Wegeflächen.
Räumtrupp bestehend aus:
- 1 Feuerwerker,
- 1 Kampfmittelräumarbeiter inkl. Sondierungsausrüstung und Kleingerät.
Nach Abschluss der Kampfmitteluntersuchung ist ein Abschlussbericht zu erstellen, in 2-fach Papierform, 1 fach auf CD/USB-Stick an den AG zu übergeben und Abstimmungen mit den zuständigen Behörden gem. Kampfmittelverordnung - KampfmittelVO durchzuführen.
Leistung inkl. Einrichten und Räumen der Baustelle inkl. Anmeldung gem. KampfmittelVO bei den zuständigen Behörden sowie den betreffenden Ordnungsämtern.
Menge: 9,000 d; EP: 1100,00
KB_DIN 276 (2018)_nn: 512

**1.3.30 Bodenaushub der Kampfmittelsondierung, profilgerecht lösen, seitlich lagern, einschl. 50m Transportweg mit geböschten Wänden, Aushubtiefe bis 3,5 m,**
Bodenaushub der Kampfmittelsondierung, profilgerecht lösen, seitlich lagern, einschl. 50m Transportweg
mit geböschten Wänden,
Aushubtiefe bis 3,5 m,
Verbau wird gesondert vergütet
Aufmaß an der Entnahmestelle.
Baubegleitung des Aushubs in gesonderter Position
Menge: 2858,000 m3; EP: 16,00
KB_DIN 276 (2018)_nn: 512

**1.3.40 Zulage für Bodenarbeiten im Bereich von Kampfmittelverdachtsflächen**
Zulage für Bodenarbeiten im Bereich von Kampfmittelverdachtsflächen
Im Bereich von Kampfmittelverdachtsflächen sind Bodenarbeiten nur unter einer baubegleitenden Baggeraufsicht zulässig. Diese wird durch eine Fachfirma gestellt und sind mit eben dieser terminlich abzustimmen. Dadurch kann es zu Störungen im Bauablauf kommen, da Kampfmittel geborgen bzw. entschärft und Bodenmengen gem. der Vorgaben der Fachfirma bewegt werden müssen.
Die zusätzlichen zeitlichen Aufwendungen für das Arbeiten unter Baggeraufsicht sind hier entsprechend einzupreisen.
Zulage zur Vorposition
Menge: 2858,000 m3; EP: 3,60
KB_DIN 276 (2018)_nn: 512

**1.3.50 Arbeitsraumverbau bis zu einer Grabentiefe von 3m**
Arbeitsraumverbau bis zu einer Grabentiefe von 3m
nach DIN 4124 "Baugruben und Gräben" Ziffer 4.3  aus Verbauplatten, einschl. aller Aussteifungen liefern und in offenen, kurzzeitig standfesten Baugruben herstellen. Der Verbau ist für die Dauer der eigenen Arbeiten
vorzuhalten und wieder zu entfernen.
Die statischen Erfordernisse sowie die Vorschriften der Bauberufs- genossenschaft sind zu beachten bzw. einzuhalten.
In den Preis sind alle erforderlichen Aussteifungen und der schrittweise Ein- und Ausbau enthalten.
Die Abrechnung erfolgt nach der tatsächlichen ausgeführten Verbaufläche, jedoch nicht mehr als von Oberkante Straße bis Rohrsohle (Fließrinne).
Verbauplatten sind nach den Anleitungen des Herstellers
einzubauen.
Menge: 20,000 m2; EP: 130,00
KB_DIN 276 (2018)_nn: 512

**1.3.60 Wassergebundene Wegedecke - Deckschicht abtragen, entsorgen**
Wassergebundene Wegedecke - Deckschicht abtragen,
entsorgen
Schichtstärke, bis max.5 cm Deckschicht abtragen, auf der Baustelle transportieren und auf geordneten Haufwerken zur Beprobung und zur Entsorgung lagern.
Entsorgung anfallender Stoffe wird über entsprechende Entsorgungsposition vergütet.
Abrechnung im eingebauten Zustand.
Anschließenden Wegeaufbau aus Tragschichten erhalten.
Bereich: breiter Gehweg im Westen von P4 zum Stadion.
Menge: 1390,000 m2; EP: 8,00
KB_DIN 276 (2018)_nn: 511

**1.3.70 Wassergebundene Wegedecke Dynamische Schicht abtragen, lagern zum Wied ereinbau**
Wassergebundene Wegedecke Dynamische Schicht abtragen,
lagern zum Wiedereinbau
Schichtstärke ca. 6 cm fachgerecht abtragen, auf der Baustelle transportieren und auf geordneten Haufwerken
zwischenlagern bis zum Wiedereinbau im nächsten
Bauabschnitt.
Anschließenden Wegeaufbau aus Tragschichten erhalten.
Bereich: breiter Gehweg im Westen von P4 zum Stadion.
Menge: 1390,000 m2; EP: 8,00
KB_DIN 276 (2018)_nn: 511

**1.3.80 Frostschutzschichtmaterial, D=20 cm abbrechen und zum Wiedereinbau lag ern**
*** Bezugsbeschreibung
Frostschutzschichtmaterial, D=20 cm abbrechen und zum
Wiedereinbau lagern
Bodengemisch, Stärke: ca. 20 cm abbrechen und auf Baufeld bis zum Wiedereinbau als Baugrundverbesserung auf Haufwerk setzen.
Transportentfernung bis 250 m.
Schichtstärke ca. 15 - 25, im Mittel ca. 20 cm.
Abrechnung erfolgt nach Aufmaß in der Horizontalprojektion.
Bereich: Frostschutzschicht unter wassergebundener Wegedecke im Bereich Baufeld für Kaltlufthalle.
Menge: 80,000 m3; EP: 12,00
KB_DIN 276 (2018)_nn: 511

**1.3.90 Tragschichtmaterial, D=15 cm abbrechen und zum Wiedereinbau lagern**
*** wie Position 1.3.80
Tragschichtmaterial, D=15 cm abbrechen und zum
Wiedereinbau lagern
Bodengemisch, Stärke: ca. 15 cm abbrechen und auf Baufeld bis zum Wiedereinbau als Baugrundverbesserung auf Haufwerk setzen.
Transportentfernung bis 250 m.
Schichtstärke ca. 10 - 20, im Mittel ca. 15 cm.
Abrechnung erfolgt nach Aufmaß in der Horizontalprojektion.
Bereich: Tragschicht unter Wassergebundener Wegedecke im Bereich Baufeld für Kaltlufthalle.
Menge: 60,000 m3; EP: 12,00
KB_DIN 276 (2018)_nn: 511

Summe 1.3 Ausbau Boden- und Tragschichten - Wegebau: 94020,80

#### 1.4 Erdarbeiten zum Versetzen der Leuchten - Wegebau

**1.4.10 Boden in Kabelgräben, kleinen Abschnitten, Probelöchern und Muffenlöchern**
Boden in Kabelgräben, kleinen Abschnitten, Probelöchern und Muffenlöchern
in Handschachtung lösen und ausbauen,
seitlich zum Wiedereinbau lagern.
Aushubtiefe: bis 1,25 m
Abgerechnet wird nach Abtragsprofilen.
Menge: 4,000 m3; EP: 79,89
KB_DIN 276 (2018)_nn: 547

**1.4.20 Boden in Kabelgräben, kleinen Abschnitten, Probelöchern und Muffenlöchern**
Boden in Kabelgräben, kleinen Abschnitten, Probelöchern und Muffenlöchern
in Handschachtung lösen und ausbauen, laden und einer fachgerechten Verwertung zuführen.
Boden nach LAGA Z0 sowie Z 1.1 und Z 1.2
Aushubtiefe: bis 1,25 m
Abgerechnet wird nach Abtragsprofilen.
Die Vergütung erfolgt auf der Grundlage einer Mischkalkulation der beschriebenen LAGA-Klassen ohne gesonderten Nachweis der Zuordnungswerte.
Menge: 2,000 m3; EP: 125,25
KB_DIN 276 (2018)_nn: 547

**1.4.30 Boden im Baustellenbereich gelagert in Gräben in Handschachtung**
Boden im Baustellenbereich gelagert in Gräben in Handschachtung
profilgerecht einbauen und maschinell verdichten.
Einbauort: Kabelgräben, kleine Abschnitte, Bodenerkundung
Auf dem Planum des Unterbaues muss ein Verformungsmodul Ev2 min. 45 MPa erreicht werden.
Verdichtungsgrad DPr: min. 95 %
Menge: 2,000 m3; EP: 46,05
KB_DIN 276 (2018)_nn: 547

**1.4.40 Boden in Kabelgräben, kleinen Abschnitten, Probelöchern und Muffenlöchern**
Boden in Kabelgräben, kleinen Abschnitten, Probelöchern und Muffenlöchern
in Baggerschachtung lösen und ausbauen,
seitlich zum Wiedereinbau lagern.
Aushubtiefe: bis 1,25 m
Abgerechnet wird nach Abtragsprofilen.
Menge: 32,000 m3; EP: 57,18
KB_DIN 276 (2018)_nn: 547

**1.4.50 Boden in Kabelgräben, kleinen Abschnitten, Probelöchern und Muffenlöchern**
Boden in Kabelgräben, kleinen Abschnitten, Probelöchern und Muffenlöchern
in Baggerschachtung lösen und ausbauen, laden
und einer fachgerechten Verwertung zuführen.
Boden nach LAGA Z0 sowie Z 1.1 und Z 1.2
Aushubtiefe: bis 1,25 m
Abgerechnet wird nach Abtragsprofilen
Die Vergütung erfolgt auf der Grundlage einer Mischkalkulation der beschriebenen LAGA-Klassen ohne gesonderten Nachweis der Zuordnungswerte.
Menge: 32,000 m3; EP: 55,90
KB_DIN 276 (2018)_nn: 547

**1.4.60 Boden im Baustellenbereich gelagert, in Gräben profilgerecht maschinell einbauen und verdichten**
Boden im Baustellenbereich gelagert, in Gräben profilgerecht maschinell einbauen und verdichten
Einbauort: Kabelgräben, kleine Abschnitte, Bodenerkundung
Auf dem Planum des Unterbaues muss ein Verformungsmodul Ev2 min. 45 MPa erreicht werden.
Verdichtungsgrad DPr: min. 95 %
Menge: 32,000 m3; EP: 32,72
KB_DIN 276 (2018)_nn: 547

**1.4.70 Boden, gemäß ZTV-E StB, liefern, profilgemäß in Gräben einbauen und maschinell verdichten**
Boden, gemäß ZTV-E StB, liefern, profilgemäß in Gräben einbauen und maschinell verdichten
Material: kornabgestuft, nichtbindig, nach DIN 18196 (GW oder GI) Sieblinienkörnung 0/32 - 0/45 mm
ausreichend trag- und verdichtungsfähig, frostunempfindlich
nach ZTV -E StB
Auf dem Planum des Unterbaues muss ein Verformungsmodul Ev2 min. 45 MPa erreicht werden.
Verdichtungsgrad DPr min. 95 %
Menge: 3,000 m3; EP: 63,11
KB_DIN 276 (2018)_nn: 547

Summe 1.4 Erdarbeiten zum Versetzen der Leuchten - Wegebau: 5517,09

#### 1.5 Bodeneinbau - Wegebau

**1.5.10 Oberboden, zwischengelagert, laden, fördern, profilgerecht auftragen**
Oberboden, zwischengelagert, laden, fördern, profilgerecht auftragen
Auftragsdicke über 10 bis 15 cm, Mengenermittlung nach Aufmaß an der Lagerstelle.
Menge: 198,000 m2; EP: 1,76
KB_DIN 276 (2018)_nn: 511

**1.5.20 Seilich gelagerter Bodenaushub der Kampfmittelsondierung**
Seilich gelagerter Bodenaushub der Kampfmittelsondierung
wieder in Aushubflächen verfüllen und verdichten, einschl. 50m Transportweg
Verdichtungsgrad mind. DPr 97%
Menge: 1660,000 m3; EP: 16,15
KB_DIN 276 (2018)_nn: 511

Summe 1.5 Bodeneinbau - Wegebau: 27157,48

#### 1.6 Einbau Tragschichten u. Bodenverbesserungen - Wegebau

*Hinweis: Hinweis zum Einbau*
Hinweis zum Einbau
Die nachfolgende Position ist als Baugrundverbesserung zu betrachten.

**1.6.10 Natursteinfrostschutzschicht liefern, einbauen, 25 cm unter Verkehrsfl ächen**
*** Bezugsbeschreibung
Natursteinfrostschutzschicht liefern, einbauen, 25 cm
unter Verkehrsflächen
bestehend aus einem Kies- Sand-Gemisch mit einer ca. 0/45 Körnung unter Verkehrsflächen als Bodenverbesserung gemäß ZTV SoB-StB 04 liefern und einbauen.
Verdichtungsgrad: DPr mind. 103 %,
Verformungsmodul: EV2 ≥ 45 MPa, gem. Baugrundgutachten
Einbaustärke: 25 cm
Die zulässige Abweichung in der Ebenheit, gemessen auf 4-Meter-Messstrecke darf max. ± 2 cm betragen.
Abweichungen der Sollhöhe dürfen an keiner Stelle mehr als 2 cm betragen.
Inkl. Anlegen von mind. 3 Versuchsfeldern je Verkehrsfläche mit Ausführung von
Tragfähigkeitsprüfungen, um die Tragfähigkeit der eingebrachten Baugrundverbesserung zu kontrollieren und nachzuweisen.
Bereich: Wassergebundene Wegedecke
Menge: 20,000 m2; EP: 16,00
KB_DIN 276 (2018)_nn: 512

**1.6.20 vorh. Natursteinfrostschutzschicht wieder einbauen, 25 cm unter Verkeh rsflächen**
*** wie Position 1.6.10
vorh. Natursteinfrostschutzschicht wieder
einbauen, 25 cm unter Verkehrsflächen
vorh. Frostschutzschichtmaterial von Haufwerk laden und
wieder fachgerecht einbauen.
Bereich: Wassergebundene Wegedecke
Menge: 560,000 m2; EP: 12,00
KB_DIN 276 (2018)_nn: 512

Summe 1.6 Einbau Tragschichten u. Bodenverbesserungen - Wegebau: 7040,00

#### 1.7 Verkehrsflächen, Baustraße - Wegebau

*Hinweis: Hinweis zur Ausführung Baustrasse*
Hinweis zur Ausführung Baustrasse
Auf der  neu eingebauten Schottertragschicht  wird zur temporären Nutzung des Weges als Zuwegung zum Baufeld  weitere Schotterschichten als Baustrasse aufgebaut.
Nach Fertigstellung der Hallenbaumaßnahme wird  auf die Schottertragschicht der Baustrasse durch ein Drittgewerk im Zuge der Außenanlagenherstellung eine weitere Schotterschicht und eine wassergebundene Decke aufgebaut.

**1.7.10 Untergrund verdichten unter Verkehrsflächen**
Untergrund verdichten
Untergrund unter Wegeflächen mit geeignetem Gerät
nachverdichten,
Verformungsmodul: EV2 ≥ 45 MPa,
Homogenbereich A bis C nach DIN 18300 (2019-09) gem.
Baugrundgutachten.
Abrechnung erfolgt in der Horizontalprojektion.
Menge: 580,000 m2; EP: 0,70
KB_DIN 276 (2018)_nn: 512

**1.7.20 Natursteinfrostschutzschicht für befahrbare Wegeflächen, D=25 cm liefern und einbauen**
Natursteinfrostschutzschicht für befahrbare Wegeflächen, D=25 cm liefern und einbauen
Kies- Sand-Gemisch 0/45 liefern und einbauen,
Frostschutzschicht bestehend aus einem Sand-Kies-Gemisch mit einer 0/45 Körnung unter befahrbare Wegeflächen als 1. Tragschicht gemäß ZTV SoB-StB 04 liefern und einbauen.
Verdichtungsgrad: DPr mind. 103 %,
Verformungsmodul: EV2 ≥ 100 MPa
Schichtdicke: 25 cm.
Die zulässige Abweichung in der Ebenheit, gemessen auf 4-Meter-Messstrecke darf max. ± 2 cm betragen.
Abweichungen der Sollhöhe dürfen an keiner Stelle mehr als 2 cm betragen.
Bereich: Baustraße neben P4, spätere wassergebundene Wegedecke Erweiterung.
Menge: 580,000 m2; EP: 16,00
KB_DIN 276 (2018)_nn: 512

**1.7.30 Schottertragschicht befahrbare Wegeflächen, D=20 cm liefern, einbauen**
*** Bezugsbeschreibung
Schottertragschicht befahrbare Wegeflächen, D=20 cm liefern, einbauen
Für Bereich: Baustraße neben P4, spätere wassergebundene Wegedecke Erweiterung.
Schottertragschicht bestehend aus einem pflanzenverträglichen Schotter-Splitt-Brechsand-Gemisch aus Naturstein mit einer 0/32 Körnung liefern und gemäß ZTV SoB-StB 04 einbauen.
Sieblinienbereich nach ZTV SoB- STB. Technische Spezifikation der ZTV SoB-StB 04 sind dringend einzuhalten.
Verdichtungsgrad: DPr mind. 103 %,
Verformungsmodul: EV2 ≥120 MPa,
Schichtdicke: 20 cm.
Die zulässige Abweichung in der Ebenheit, gemessen auf 4-Meter Messstrecke darf max. +/- 2 cm betragen. Abweichungen der Sollhöhe dürfen an keiner Stelle mehr als 2 cm betragen. Abgerechnet wird nach Einbaudicke. Diese ist entsprechend TP D-StB 89 durch Nivellement zu bestimmen.
Flächen ohne Randeinfassung.
Menge: 580,000 m2; EP: 15,00
KB_DIN 276 (2018)_nn: 512

**1.7.40 jedoch Schottertragschicht auf vorh. Tragschicht, D=5 cm liefern, einbauen**
*** wie Position 1.7.30
Schottertragschicht auf vorh. Tragschicht, D=5 cm liefern, einbauen
Für Bereich: Baustraße neben P4, spätere wassergebundene Wegedecke Bestand zum Höhenausgleich des angrenzenden neuen Wegeaufbaus.
0/32 Körnung.
Verformungsmodul: EV2 ≥120 MPa,
Schichtdicke: 5 cm.
Menge: 915,000 m2; EP: 6,00
KB_DIN 276 (2018)_nn: 512

**1.7.50 jedoch Schottertragschicht Baustraße Deckschicht, D=10 cm liefern, einbauen**
*** wie Position 1.7.30
Schottertragschicht Baustraße Deckschicht, D=10 cm liefern, einbauen
Für Baustraße als Deckschicht über Bestandsfläche und Wegerweiterung.
0/16 Körnung.
Verformungsmodul: EV2 ≥120 MPa,
Schichtdicke: 10 cm.
Menge: 1495,000 m2; EP: 12,00
KB_DIN 276 (2018)_nn: 512

**1.7.60 Instandhaltung - Löcher auffüllen - obere Tragschicht während der Bauzeit**
Instandhaltung - Löcher auffüllen - obere Tragschicht während der Bauzeit
Lieferung und Einbau Schottertragschicht zum Auffüllen von Löchern in der Baustraße bestehend aus einem pflanzenverträglichen Schotter-Splitt-Brechsand-Gemisch aus Naturstein mit einer 0/16 Körnung liefern und gemäß ZTV SoB-StB 04 einbauen.
Sieblinienbereich nach ZTV SoB- STB. Technische Spezifikation der ZTV SoB-StB 04 sind dringend einzuhalten.
Verdichtungsgrad: DPr mind. 103 %,
Verformungsmodul: EV2 ≥120 MPa,
Die zulässige Abweichung in der Ebenheit, gemessen auf 4-Meter Messstrecke darf max. +/- 2 cm betragen. Abweichungen der Sollhöhe dürfen an keiner Stelle mehr als 2 cm betragen. Abgerechnet wird nach Einbaudicke. Diese ist entsprechend TP D-StB 89 durch Nivellement zu bestimmen.
Flächen ohne Randeinfassung.
Menge: 1495,000 m2; EP: 3,00
KB_DIN 276 (2018)_nn: 512

**1.7.70 Provisorische Gehwegüberfahrt mit Trennlage und Asphalt ein- und ausba uen**
Provisorische Gehwegüberfahrt ein- und ausbauen
Herstellen einer Baustellenüberfahrt über den Gehwegbereich.von der Dr. Alfred-Gerhards-Strasse zum Erschließungsweg entlang P4
Baustellenzufahrt aus Bitumen, d= 15 cm, der Bitumen wird auf eine geeignete Trennschicht aufgebracht und seitliche Übergänge flach abgeböscht hergestellt.
Die Zufahrt vorhalten und nach Beendigung der Baustelle
ausbauen und nach gesetzlichen Vorschriften entsorgen.
Nur nach Freigabe AG!
Menge: 45,000 m2; EP: 22,00
KB_DIN 276 (2018)_nn: 512

**1.7.80 Straßenreinigung Kehrmaschine**
Straßenreinigung Kehrmaschine
Kehrmaschine  mit Wasserfass, Breite 2,00 m ist zur Reinigung der Straße einzusetzen, Breite der Straße bis 5,00 m
Einsatz nach Notwendigkeit bzw. Anordnung des AG, Einsatzzeitpunkte sind der Bauüberwachung schriftlich anzukündigen.
Menge: 10,000 h; EP: 92,00
KB_DIN 276 (2018)_nn: 512

Summe 1.7 Verkehrsflächen, Baustraße - Wegebau: 48211,00

#### 1.8 Abfuhr, Entsorgung - Wegebau

*Hinweis: Kalkulationshinweis Materialentsorgung*
Kalkulationshinweis Materialentsorgung
Für die Zuordnung der Materialentsorgung zu den Deklarierungen wurden Annahmen getroffen.
Einzelne Stoffe sind jeweils im Ganzen auf geordneten Haufwerken zur Beprobung zu lagern.
Je anfallendem Stoff ist eine Deklarationsanalyse durchzuführen.

**1.8.10 Deklarationsanalyse Bodenaushub, Bauschutt, Beton**
Deklarationsanalyse Bodenaushub, Bauschutt, Beton
Probeentnahme, Analyse und Bewertung von bauseitig lagerndem Haufwerk gem. LAGA 20 - Mindestuntersuchungsprogramm bei unspezifischem Verdacht (Feststoff und Eluat).
Leistungen sind durch ein für die Probenahme und Laboruntersuchung akkreditiertes Prüflabor zu erbringen.
- Haufwerksbeprobung nach PN98 und nach den Empfehlungen des Leitfadens zur Probenahme und Untersuchung von mineralischen Abfällen im Hoch- und Tiefbau (Runder Tisch Abfallbeprobung Brandenburg-Berlin),
  eine Deklarationsanalyse entspricht 2 Mischproben aus je 18 Einzelproben
- Probenahme ist in allen Teilschritten zu protokollieren
- Analysen nach Ersatzbaustoffverordnung, hier Bodenmaterial BM-0*
- Auswertung der Mischproben und Bewertung nach Ersatzbaustoffverordnung, hier geregelte Ersatzbaustoffe
- Zuordnung des Abfallschlüssels gem. Verordnung über das Europäische Abfallverzeichnis (AVV) bzw. DepV.
  Alle anfallenden Gebühren sind einzukalkulieren.
  Analyse nur in Abstimmung mit örtlicher Bauüberwachung.
Menge: 5,000 St; EP: 760,00
KB_DIN 276 (2018)_nn: 596

**1.8.20 Entsorgung Bauschuttgemische - 17 01 07 -Recycling-Baustoff der Klasse 1 (RC-1)**
*** Bezugsbeschreibung
Entsorgung Bauschuttgemische - 17 01 07 -Recycling-Baustoff der Klasse 1 (RC-1)
Abfallbezeichnung: Gemische aus oder getrennte Fraktionen von Beton, Ziegeln, Fliesen und Keramik
ungefährlicher Abfall zur Beseitigung
Zuordnungswert nach ErsatzbaustoffV Klasse 1 (RC-1)
Herkunft: Haufwerke aus Schotter-/ Bauschutt-Bodengemisch, überschüssiges Material aus Flächenabtrag, Tragschichtmaterial o.ä.
Leistungen:
Von Haufwerk aufnehmen, laden, transportieren und entsorgen.
Abrechnung nach t auf der Grundlage des Wiegescheines und vollständiger gesetzeskonformer Nachweisführung.
Menge: 110,000 t; EP: 25,00
KB_DIN 276 (2018)_nn: 596

**1.8.30 Entsorgung Bauschuttgemische - 17 01 07 - Recycling-Baustoff der Klasse 2 (RC-2)**
*** wie Position 1.8.20
Entsorgung Bauschuttgemische - 17 01 07 - Recycling-Baustoff der Klasse 2 (RC-2)
Zuordnungswert nach ErsatzbaustoffV Klasse 2 (RC-2)
Menge: 15,000 t; EP: 27,00
KB_DIN 276 (2018)_nn: 596

**1.8.40 jedoch Entsorgung Bauschuttgemische - 17 01 07 - Recycling-Baustoff de r Klasse 3 (RC-3)**
*** wie Position 1.8.20
Entsorgung Bauschuttgemische - 17 01 07 -Recycling-Baustoff der Klasse 3 (RC-3)
Zuordnungswert nach Ersatzbaustoff V Klasse 3 (RC-3)
Menge: 15,000 t; EP: 31,00
KB_DIN 276 (2018)_nn: 596

**1.8.50 Entsorgung biologisch abbaubare Abfälle - 200201**
Entsorgung biologisch abbaubare Abfälle - 200201
Siedlungsabfälle Garten- und Parkabfälle, nicht gefährlich, Abfallschlüssel nach AVV (Abfallverzeichnis-Verordnung) 200201 biologisch abbaubare Abfälle, nicht schadstoffbelastet,
Herkunft:
- Haufwerke aus Grasnarbe, Grünschnitt, Baumverschnitt, etc.
Leistungen:
- von Haufwerk aufnehmen, laden, transportieren und entsorgen.
Abrechnung nach t auf der Grundlage des Wiegescheines und vollständiger gesetzeskonformer Nachweisführung.
Menge: 180,000 t; EP: 33,00
KB_DIN 276 (2018)_nn: 596

**1.8.60 Abfall nicht gefährlich AVV170504 schadstoffbelastet EBV 2023 BM-F3 LKW AN transp. entsorgen Vergüt.Entsorg. AN**
STLB-Bau 2025-10 087
Bau- und Abbruchabfälle, Boden, Steine und Baggergut,
nicht gefährlich, Abfallschlüssel nach AVV (Abfallverzeichnis-Verordnung) 170504 Boden/Stein,
schadstoffbelastet, Werte gemäß Ersatzbaustoffverordnung 2023 sind eingehalten,
Charakterisierung Bodenmaterial Klasse BM-F3 nach EBV 2023, Anlage 1, Tabelle 3, Schadstoff PAK TRGS 524, DGUV-Regel 101-004, TRGS 551,
auf Baustelle lagernd, laden, mit LKW des AN transportieren, entsorgen, max. Gesamtgewicht ohne Beschränkung, zum zugelassenem Lager oder zur Anlage nach Wahl des AN, Vergütung der Entsorgung übernimmt AN.
Menge: 2036,000 t; EP: 42,50
KB_DIN 276 (2018)_nn: 596

Summe 1.8 Abfuhr, Entsorgung - Wegebau: 99890,00

#### 1.9 Kabelschutzrohre und Leitungen - Wegebau

*Hinweis: Ausführungs- und Kalkulationshinweis Versorgungsleitungen*
Ausführungs- und Kalkulationshinweis Versorgungsleitungen
Bei Arbeiten für den Bereich Verkehrseinrichtungen ist grundsätzlich mit vorhandenen Versorgungsleitungen und Kabeln zu rechnen.
Bei allen Erdarbeiten ist mit dem Einsatz von Minibaggern zu kalkulieren, erforderliche Handschachtungen müssen vor der Ausführung mit dem AG abgesprochen werden.
Ist eine Absprache nicht möglich, muss die Notwendigkeit der Handschachtung nachgewiesen werden.
Kabelgräben sind mit einer Tiefe von 60 cm ab Unterkannte Platten oder Pflasterbettung herzustellen.
Die Grabenbreiten sind folgenderrmaßen herzustellen:
- für eine 1-zügige Kabelschutzrohrverlegung: Grabenbreite 30 cm
- für eine 2-zügige Kabelschutzrohrverlegung: Grabenbreite 40 cm
- für eine 3-zügige Kabelschutzrohrverlegung: Grabenbreite 50 cm
Die Sicherung der Versorgungsleitungen und Kabel ist grundsätzlich in die Einheitspreise einzukalkulieren.

*Hinweis: Ausführungs- und Kalkulationshinweis Kabelschutzrohre*
Ausführungs- und Kalkulationshinweis Kabelschutzrohre
Kabelschutzrohre sind als PE- Rohre nach DIN EN 50086-2-4 ausführen.
Die Ausführung der Kabelschutzrohre für Lichtsignalanlagen, LWL-Kabelverlegungen und Fußgängerüberwegen erfolgt in der Farbe Grün, die Kabelschutzrohre für Beleuchtungseinrichtungen werden in der Farbe Rot, alle sonstigen Medien werden in der Farbe Schwarz ausgeführt.
Die jeweiligen Rohrlängen sind nicht in zusammenhängenden Abschnitten angegeben.
Die Lieferung der Materialien erfolgt grundsätzlich zum Einbauort. Die Herstellung der Kabelgräben wird gesondert vergütet. Das Einführen der Rohre in Schächte, Fundamente und Masten wird nicht gesondert vergütet.
Die Rohre sind in Schächten bündig mit der Innenwand abzuschneiden und zu verputzen. Werden die Rohre nicht an einen Kabelschacht o. ä. angeschlossen, so sind die Rohröffnungen mit Verschlusskappen zu verschließen.
Für den Transport aller Materialien gilt:
Für das Aufladen und Abladen der Kabelschutzrohre, Kabeltrommeln, Schächte usw. steht seitens des AG auf der Baustelle keine Ladevorrichtung zur Verfügung, die Erschwernisse sind in die Einheitspreise einzurechnen und werden nicht gesondert vergütet.

**1.9.10 Kabelschutzrohr DN 110 belegt, anschneiden und anbinden Vorhandenes mit unter Spannung stehenden Kabeln belegtes Kabelschutzrohr aufschneiden und neu anbinden**
Kabelschutzrohr DN 110 belegt, anschneiden und anbinden
Vorhandenes mit unter Spannung stehenden Kabeln belegtes Kabelschutzrohr aufschneiden und neu anbinden
Kabelschutzrohr DN 110 mm
Die Anbindung erfolgt an Kabelabzweigkästen oder an
Kabelschutzrohre mit 2 Doppelsteckmuffen,
inkl. Lieferung und Verlegen von 1,5 m Kabelschutzrohr
sowie Doppelsteckmuffen.
Menge: 3,000 St; EP: 39,64
KB_DIN 276 (2018)_nn: 547

**1.9.20 Kabelschutzrohr flexibel (Ringware) PE-HD DN 110 liefern, rot nach DIN EN 50086-2-4**
Kabelschutzrohr flexibel (Ringware) PE-HD DN 110 liefern, rot
nach DIN EN 50086-2-4
liefern einschließlich erforderlicher Muffen liefern.
PE-HD DN 110 mm flexibel in verschiedenen Längen
Farbe: rot (Beleuchtung)
Menge: 160,000 m; EP: 5,00
KB_DIN 276 (2018)_nn: 547

**1.9.30 Kabelschutzrohr DN 110 verlegen 1-zügig Kabelschutzrohr PE-HD DN 110 (Ring- oder Stangenware) im Baustellenbereich gelagert in vorhandenem Kabelgraben auf Bettung verlegen und erforderliche Anschlussarbeiten ausführen und Überdeckung einbringen.**
Kabelschutzrohr DN 110 verlegen 1-zügig
Kabelschutzrohr PE-HD DN 110 (Ring- oder Stangenware) im Baustellenbereich gelagert in vorhandenem Kabelgraben auf Bettung verlegen und erforderliche Anschlussarbeiten ausführen und Überdeckung einbringen.
Verlegung als 1-zügiger Rohrzug
Kabelgrabenbreite: 0,30 m
Lieferung der Bettungs- und Überdeckungsmaterialien Sand bzw. Sand-Kies-Gemischkorn abgestuft, nichtbindig, nach DIN 18196 Sieblinienkörnung 0/8 mm, ausreichend trag- und verdichtungsfähig, frostunempfindlich nach ZTV-E StB
Bettungsdicke: 10 cm
Überdeckung: 20 cm über Rohrscheitel
Einführen der Kabelschutzrohre in vorh. Schächte, Kabelabzweigkästen, Fundamente und Masten bis zur Mastklappe inkl. erforderliche Stemmarbeiten. Rohranschlüsse in Schächten bündig mit der Innenwand abschneiden und entstandene Anschlussöffnungen mit Mörtel schließen.
Freiliegende Rohröffnungen mit Verschlusskappen schließen.
Menge: 160,000 m; EP: 10,04
KB_DIN 276 (2018)_nn: 547

**1.9.40 Fundamentrohr PE-HD DN300 L 1000 mm,**
Fundamentrohr PE-HD DN300 L 1000 mm,
in Fundament einbauen,
Kabelauslass einseitig,
Einbautiefe ca. 60cm
Menge: 5,000 St; EP: 125,00
KB_DIN 276 (2018)_nn: 547

**1.9.50 Kabel NYY-J 5x6RE vorh.Rohr/Unterflurkanal**
STLB-Bau 2025-04 053
Kabel DIN VDE 0276-603 (VDE 0276-603) NYY-J 5 x 6 RE, Cu-Zahl 288, in vorh. Rohre/Unterflurkanäle.
Menge: 180,000 m; EP: 8,12
KB_DIN 276 (2018)_nn: 547

Summe 1.9 Kabelschutzrohre und Leitungen - Wegebau: 4611,92

#### 1.10 Demontage und Umsetzen Straßenbeleuchtung - Wegebau

*Hinweis: Ausführungs- und Kalkulationshinweis Beleuchtungsmasten*
Ausführungs- und Kalkulationshinweis Beleuchtungsmasten
Der Einbau der Beleuchtungsmasten erfolgt nach Einbauskizze. Für das Aufladen, Abladen sowie Umladen der Beleuchtungsmaste auf der Baustelle steht seitens des AG keine Ladevorrichtung zur Verfügung, die Erschwernisse sind in die Einheitspreise einzurechnen und werden nicht gesondert vergütet.
- Zusätzliche Normen und Vorschriften:
  DIN VDE 0100 Teil 540, Errichten von Starkstromanlagen mit Nennspannung bis 1 kV
- DIN VDE 0141 VDE-Bestimmung für Erdung für Starkstromanlagen mit Nennspannungen über 1 kV
Folgende Leistungen sind in die Einheitspreise einzurechnen und werden nicht gesondert vergütet:
- Erstellen der Grabensohle nach DIN EN 1610
- Wenn Arbeiten in Verbindung oder an dem Niederspannungsnetz, wie z.B. Demontage und Montage von Beleuchtungsanschlüssen, ausgeschrieben sind, muss eine Genehmigung des örtlichen Netzbetreibers erteilt werden.
  Die Genehmigung für die Montage von Beleuchtungsanschlüssen an das Niederspannungskabel der NEW Netz GmbH muss vor Aufnahme der Arbeiten dem AG schriftlich vorgelegt werden.

**1.10.10 Mastleuchte bis 10 m LPH demontieren Mastleuchte bis 10 m Lichtpunkthöhe (LPH) vom Beleuchtungsmast**
Mastleuchte bis 10 m LPH demontieren
Mastleuchte bis 10 m Lichtpunkthöhe (LPH) vom Beleuchtungsmast
komplett demontieren, elektrische Verkabelung entfernen,
und für den Wiedereinbau auf der Baustelle gegen Beschädigung geschützt zwischenlagern.
Förderweg bis 1 km
Menge: 7,000 St; EP: 93,57
KB_DIN 276 (2018)_nn: 547

**1.10.20 Beleuchtungsmast ausbauen und entsorgen, bis LPH 10,0 m Beleuchtungsmast bis LPH 10,0 m ausbauen und entsorgen.**
Beleuchtungsmast ausbauen und entsorgen, bis LPH 10,0 m
Beleuchtungsmast bis LPH 10,0 m ausbauen und entsorgen.
Mastanschluss mit Beleuchtungskabel, elektrische Verkabelung mit bis zu vier städt. Beleuchtungskabeln bis 5 x 10 mm² demontieren.
Alle Verkabelungsmaterialien einer fachgerechten Verwertung zuführen.
Menge: 2,000 St; EP: 445,47
KB_DIN 276 (2018)_nn: 547

**1.10.30 Mastanschluss sichern Vorhandenen Mastanschluss vom städtischen Beleuchtungskabel mit einer Schrumpf-Endmuffe sichern.**
Mastanschluss sichern
Vorhandenen Mastanschluss vom städtischen Beleuchtungskabel mit einer Schrumpf-Endmuffe sichern.
Schrumpf-Muffe als Endabschluss für im Erdreich verlegte Kabeltrassen nach DIN VDE 0278-623-1 montieren.
Elektroschrumpf-Muffe (warm-schrumpfend) Innenbeschichtung mit Heißschmelzkleber
für Kabel NYY-J 5 x 6 mm² bis 5 x 35 mm²
Menge: 4,000 St; EP: 200,67
KB_DIN 276 (2018)_nn: 547

**1.10.40 Aufsatzmast bis 10,00 m Nennhöhe setzen 'Geraden Aufsatzmast mit bis zu 10,0 m Lichtpunkthöhe (LPH)**
Aufsatzmast bis 10,00 m Nennhöhe setzen
'Geraden Aufsatzmast mit bis zu 10,0 m Lichtpunkthöhe (LPH)
in Fundamentrohr, inkl. aller Erd- und Nebenarbeiten aufstellen.
Einführen des Beleuchtungskabels in den Mast.
Boden der Homogenbereiche gemäß geotechnischem
Bericht bzw. Vorbemerkungen zum Leistungsverzeichnis.
Überschüssigen Boden aufnehmen, transportieren und einer
fachgerechten Verwertung zuführen.
Menge: 5,000 St; EP: 408,85
KB_DIN 276 (2018)_nn: 547

**1.10.50 Mastleuchte montieren, LPH bis 12,00 m Mastleuchte im Baustellenbereich gelagert**
Mastleuchte montieren, LPH bis 12,00 m
Mastleuchte im Baustellenbereich gelagert
inkl. der Verbindungsleitung auf dem Mast montieren und in Betrieb nehmen.
Lichtpunkthöhe: (LPH) bis 10,00 m
Verbindungsleitung bis 5 x 1,5 mm² in der erforderlichen Länge liefern, einziehen und verbinden.
Menge: 5,000 St; EP: 47,00
KB_DIN 276 (2018)_nn: 547

Summe 1.10 Demontage und Umsetzen Straßenbeleuchtung - Wegebau: 4627,86

#### 1.11 Herstellung elektr. Anschlüsse - Wegebau

**1.11.10 Herstellen eines Mastanschlusses an das städt. Beleuchtungskabel Mastanschluss von bis zu drei städt. Beleuchtungskabeln mit Kabelübergangskasten herstellen.**
Herstellen eines Mastanschlusses an das städt. Beleuchtungskabel
Mastanschluss von bis zu drei städt. Beleuchtungskabeln mit Kabelübergangskasten herstellen.
Lieferung und Montage eines Kabelübergangkastens nach DIN 43 628 mit zwei Sicherungen, geeignet für den Anschluss von drei Erdkabeln bis NYY 5 x 16 mm²
Kantenschutz für Kabeleinführungsöffnung liefern und einsetzen.
Beleuchtungskabel in den Mast einziehen und alle Kabel sach- und fachgerecht anschließen, einschließlich Lieferung eines Kabelübergangkastens nach DIN/VDE 0660 T. 505 für den Anschluss von drei Erdkabeln bis NYY 5 x 16 mm² und aller Kleinteile.
Kabellieferung erfolgt gesondert.
Menge: 5,000 St; EP: 121,15
KB_DIN 276 (2018)_nn: 547

**1.11.20 Schrumpf-Verbindungsmuffe liefern und montieren Schrumpfmuffe als Kabelverbindung für im Erdreich verlegte Kabeltrassen**
Schrumpf-Verbindungsmuffe liefern und montieren
Schrumpfmuffe als Kabelverbindung für im Erdreich verlegte Kabeltrassen
nach DIN VDE 0278-623-1 inkl. Schraubverbinder liefern, montieren.
Elektroschrumpfmuffe (warmschrumpfend)
Innenbeschichtung mit Heißschmelzkleber
für Kabel NYY-J 5 x 6 mm² bis 5 x 10 mm²
Einsatz: verlängern und/oder reparieren von Beleuchtungskabeln
Menge: 4,000 St; EP: 77,16
KB_DIN 276 (2018)_nn: 547

**1.11.30 Schrumpf-Endmuffe liefern und montieren Schrumpfmuffe als Endabschluss für im Erdreich verlegte Kabeltrassen**
Schrumpf-Endmuffe liefern und montieren
Schrumpfmuffe als Endabschluss für im Erdreich verlegte Kabeltrassen
nach DIN VDE 0278-623-1 liefern und montieren.
Elektroschrumpfmuffe (warmschrumpfend)
Innenbeschichtung mit Heißschmelzkleber
für Kabel NYY-J 5 x 6 mm² bis 5 x 35 mm²
Einsatz: Endabschluss von Beleuchtungskabeln
Menge: 2,000 St; EP: 31,00
KB_DIN 276 (2018)_nn: 547

**1.11.40 Messung der Isolationswiderstände und Kurzschlussströme**
Messung der Isolationswiderstände und Kurzschlussströme
eines Beleuchtungskreises, einschließlich Erstellung und Übergabe eines Messprotokolls.
Menge: 3,000 St; EP: 29,10
KB_DIN 276 (2018)_nn: 547

**1.11.50 Dokumentation Beleuchtung Vollständige Dokumentation aller Beleuchtungskreise liefern.**
Dokumentation Beleuchtung
Vollständige Dokumentation aller Beleuchtungskreise liefern.
- Ausbaudaten Altmasten (Ausbaudatum, Typ)
- Ausbaudaten demontierter Leuchten (Ausbaudatum, Ausbauwattage, Typ)
- Lagepläne
- Trassenpläne
- Materiallisten
- VDE Messungen / Protokolle
- Schleifenwiderstandsmessung
- Erdmessung
- Kabeldaten (Herstellungsjahr, Typ)
- Beleuchtungsstandorte und Leitungslagen der Beleuchtungskabel und der Leerverrohrung sind mit einer Genauigkeit < 10 cm einzumessen und getrennt nach Beleuchtungsstandort und Leitungslagen in einer Datei im MapInfo-Format oder ArcGIS-Format einzureichen.
Die Dokumentation ist in digitaler Form an den AG zu übergeben.
Menge: 1,000 St; EP: 380,00
KB_DIN 276 (2018)_nn: 547

Summe 1.11 Herstellung elektr. Anschlüsse - Wegebau: 1443,69

Summe 1 080 Wegebauarbeiten: 312238,84

### 2 002 Erdarbeiten

#### 2.1 Vorarbeiten

**2.1.10 Gras- und Krautschicht abschälen, aufnehmen und lagern**
Gras- und Krautschicht abschälen, aufnehmen und  lagern
Schichtdicke im Mittel 5 cm,
Ausführung in Teilflächen, Böschungsneigung bis 1:2.
Entsorgung anfallender Stoffe wird über entsprechende
Entsorgungsposition vergütet.
Abrechnung in der Horizontalprojektion nach fester
Masse im eingebauten Zustand.
Menge: 1178,000 m2; EP: 3,00
KB_DIN 276 (2018)_nn: 511

**2.1.20 Schutz für Baumstamm StU 60-80 cm liefern, ein- und zurückbauen**
*** Bezugsbeschreibung
Schutz für Baumstamm StU 60-80 cm liefern, ein- und zurückbauen
gemäß DIN 18920/ 2014-07 und RAS-LP 4 gegen mechanische Schäden liefern und aufstellen.
Für die Dauer der vertraglichen Ausführungsfrist vorhalten, unterhalten und nach Abschluss der Baumaßnahme abbauen und fachgerecht entsorgen.
Der Mantel darf den Baumstamm und die Wurzelanläufe nicht berühren.
Polsterung des Stammes mit flexiblen Kunststoff-Drainrohren. Mantel aus Brettern, 24 mm dick, lückenlos befestigen.
Mantelhöhe mindestens 3,00 m. Stammumfang über 60 bis 80 cm.
Menge: 6,000 St; EP: 125,00
KB_DIN 276 (2018)_nn: 511

**2.1.30 Schutz für Baumstamm StU 81-120 cm liefern, ein- und zurückbauen**
*** wie Position 2.1.20
Menge: 3,000 St; EP: 155,00
KB_DIN 276 (2018)_nn: 511

Summe 2.1 Vorarbeiten: 4749,00

#### 2.2 Herstellen Baufeld

**2.2.10 Provisorische Gehwegüberfahrt ein- und ausbauen**
Provisorische Gehwegüberfahrt ein- und ausbauen
Herstellen einer Baustellenüberfahrt über Gehwegbereich.
Baustellenzufahrt aus Bitumen, d= 15 cm,
der Bitumen wird auf eine geeignete Trennschicht aufgebracht und seitliche Übergänge flach abgeböscht hergestellt.
Die Zufahrt vorhalten und nach Beendigung der Baustelle ausbauen und nach gesetzlichen Vorschriften entsorgen.
Nur nach Freigabe AG!
Menge: 210,000 m2; EP: 22,00
KB_DIN 276 (2018)_nn: 511

**2.2.20 Planum für Baustellenverkehrsfläche herstellen**
Planum für Baustellenverkehrsfläche herstellen
Max. Abweichung von der Sollhöhe +/-2 cm.
Verformungsmodul =  45 MN/m2
Menge: 1191,000 m2; EP: 2,30
KB_DIN 276 (2018)_nn: 511

**2.2.30 Baustellenverkehrsfläche liefern, herstellen, zurückbauen und entsorgen, Schichtdicke 20 cm**
Baustellenverkehrsfläche liefern, herstellen, zurückbauen und entsorgen, Schichtdicke 20 cm
RC-Tragschicht 0/32 liefern, einbauen und verdichten.
Verdichtungsgrad: DPr mind. 103 %,
Verformungsmodul: EV2 >/= 120 MN/m².
Nach Abschluss der Baumaßnahme ist das Material der Baustellenverkehrsfläche rückstandsfrei aufzunehmen und fachgerecht zu entsorgen.
Menge: 1191,000 m2; EP: 16,00
KB_DIN 276 (2018)_nn: 511

**2.2.40 Baustellenverkehrsfläche kontinuierlich Vorhalten, Säubern, Nachdecken**
Baustellenverkehrsfläche kontinuierlich Vorhalten, Säubern, Nachdecken
einschl. ggf. erforderlicher Reparaturen über die Dauer der Bauarbeiten
Positionsmenge = Produkt aus 1191
(Vorhaltemenge)
mal 35
(Vorhaltedauer).
Menge: 72633,000 m2Wo; EP: 0,06
KB_DIN 276 (2018)_nn: 511

Summe 2.2 Herstellen Baufeld: 30773,28

#### 2.3 Bodenarbeiten, Bodenaushub

*Hinweis: Ausführungshinweis Bauablauf:*
Ausführungshinweis Bauablauf:
als Ablauf ist vorgesehen:
1. Aushub und Abfuhr des belasteten Material gem. Bodengutachten
2. Aushub Kampfmitteluntersuchung der ehemaligen Laufgräben, mit Lagerung des Erdmaterials
3. Rückverfüllung des Aushubs zur Kampfmitteluntersuchung
4. Aushub für Fundamente mit Ausnahme des Zufahrtsbereichs
5. Verfüllen des  Arbeitsraumes nach Fundamentierung
6. Aushub für Fundamente im Zufahrtsbereichs
7. Verfüllen des  Arbeitsraumes nach Fundamentierung
8. Verfüllen des noch lagernden Materials im Innenbereich und Herstellung der Schottertragschicht im Innenbereich

*Hinweis: Ausführungshinweis Bauablauf - Behelfsüberfahrt:*
Ausführungshinweis Bauablauf - Behelfsüberfahrt:
Zur Ereichbarkeit des Baufeldes innerhalb der Halle  ist die Überfahrbarkeit des Teilbereiches der Fundamente Position M 16 -19, Achse 1, erforderlich.

*Hinweis: Ausführungshinweis Bodenarbeiten*
Ausführungshinweis Bodenarbeiten
Alle Erdarbeiten sind gem. DIN 18300 und ZTV E Stb aktuellster Stand auszuführen.
Der Boden bzw. die Bauschuttgemische sind zu lösen, zu laden und auf einer Lagerfläche zur Beprobung auf Haufwerke zu setzen. Die max. Transportentfernung beträgt ca. 250 m. Das Entladen und Ablagern in Haufwerken erfolgt nach Vorgabe der Bauüberwachung.
Es sind Haufwerke mit einem Volumen von mind. 450 m³ zu bilden. Vor Beprobung sind mit der Objektüberwachung gemeinsame Aufmaße der Haufwerke zu erstellen.
In den Anschlussbereichen an die Bestandsbebauung sind die Erdarbeiten grundsätzlich streng nach DIN 4124:2012-01 (Baugrubensicherung) und DIN 4123:2013-04 (Unterfangung) durchzuführen.

*Hinweis: Ausführungs- und Kalkulationshinweis Aushub*
Ausführungs- und Kalkulationshinweis Aushub
Bei Auffälligkeiten (Färbung, Geruch, Bauschutt, Unrat o.ä.) ist die Bauüberwachung zu informieren. Der Boden ist getrennt auszubauen und abzulagern - Trennung nach potenziell belastetem und potenziell unbelastetem Aushub.
Eine Vermischung mit Bauschutt und Organik ist nicht zulässig!
Unzulässige Vermischungen sind auf Kosten des AN zu trennen.

*Hinweis: Ausführungs- und Kalulationshinweis Kampfmittel*
Ausführungs- und Kalulationshinweis Kampfmittel
Im Bereich des Baufeldes sind ehemalig, unterirdische Laufgräben des 2. Weltkrieges kartographiert. Diese müssen entsprechend den Vorgaben des Kampfmittelbeseitigungsdienstes untersucht werden.
Hierzu ist ein 10m breiter Streifen auf beiden Seiten der Achse des Laufgrabens bis auf das Geländeniveau von 1945 auszuheben
Da keine Daten des Geländeniveaus von 1945 vorliegen, muss bis zur Unterkante der Bodenauffüllung ausgehoben werden. Diese liegt laut Bodengutachten bei ca. 77müNN.
Das bestehende Niveau des Weges beträgt im Mittel 80,00müNN, daher wird von einer Aushubtiefe von ca. 3,0m angesetzt.
Die tatsächliche Schichtdicke der Auffüllung ist im Bauprozess festzustellen.
Im Bereich der Kampfmittelverdachtsflächen sind Bodenarbeiten nur unter einer baubegleitenden Baggeraufsicht zulässig. Diese wird durch eine Fachfirma gestellt und sind mit eben dieser terminlich abzustimmen.
Dadurch kann es zu Störungen im Bauablauf kommen, da Kampfmittel geborgen bzw. entschärft und Bodenmengen gem. der Vorgaben der Fachfirma bewegt werden müssen.
Abrechnung der baubegleitende Baggeraufsicht während der Kampfmitteluntersuchung erfolgt in getrennter Position.
Die zusätzlichen zeitlichen Aufwendungen für das Arbeiten unter Baggeraufsicht sind in die Einheitspreise einzukalkulieren.

**2.3.10 Boden für den Bereich Kampfmittelsonierung (ehem. Laufgräben) und Baugrube (Fundamente und späterer Hallenbereich**
Boden für den Bereich Kampfmittelsonierung (ehem. Laufgräben) und Baugrube (Fundamente und späterer Hallenbereich
ab Geländeoberfläche, profilgerecht lösen, außerhalb der Baugrube lagern, Abfall ist nicht gefährlich (unbelasteter oder geringfügig belasteter Bodenaushub), Aushub schadstoffbelastet gemäß Gutachten, Werte gemäß Ersatzbaustoffverordnung 2023 sind eingehalten, Charakterisierung Bodenmaterial Klasse BM-F3 nach EBV 2023, Anlage 1, Tabelle 3,
mit geböschten Wänden,
Aushubtiefe bis 1 m,
Mengenermittlung nach Aufmaß an der Entnahmestelle.
Menge: 7663,000 m3; EP: 19,60
KB_DIN 276 (2018)_nn: 312

**2.3.20 Bodenaushub der Kampfmittelsondierung, profilgerecht lösen, außerhalb der Baugrube lagern**
Bodenaushub der Kampfmittelsondierung, profilgerecht lösen, außerhalb der Baugrube lagern
nach Entsorgung des belasteten Bodenmaterials ( ca. 1m unter Geländeoberfläche), profilgerecht lösen,
nicht schadstoffbelastet, Werte gemäß Ersatzbaustoffverordnung 2023 sind eingehalten, Charakterisierung Bodenmaterial Klasse BM-0 Sand nach EBV 2023, Anlage 1, Tabelle 3,
mit geböschten Wänden,
Aushubtiefe ca.1,0 bis ca. 3,5 m,
Bodenqualifizierung gem. beigefügtem Bodengutachten.
Mengenermittlung nach Aufmaß an der Entnahmestelle.
Hinweis: Baubegleitung des Aushubs in gesonderter Position
Menge: 6054,000 m3; EP: 19,60
KB_DIN 276 (2018)_nn: 312

**2.3.30 Baubegleitende Kampfmitteluntersuchung**
Baubegleitende Kampfmitteluntersuchung
in allgemeinen Kampfmittelverdachtsflächen mit ehemaligen Laufgräben im Stadtgebiet der Stadt Mönchengladbach für die Herstellung von Wegeflächen.
Räumtrupp bestehend aus:
- 1 Feuerwerker,
- 1 Kampfmittelräumarbeiter inkl. Sondierungsausrüstung und Kleingerät.
Nach Abschluss der Kampfmitteluntersuchung ist ein Abschlussbericht zu erstellen, in 2-fach Papierform, 1-fach auf CD/USB-Stick an den AG zu übergeben und Abstimmungen mit den zuständigen Behörden gem. Kampfmittelverordnung - KampfmittelVO durchzuführen.
Leistung inkl. Einrichten und Räumen der Baustelle inkl. Anmeldung gem. KampfmittelVO bei den zuständigen Behörden sowie den betreffenden Ordnungsämtern.
Menge: 20,000 d; EP: 1100,00
KB_DIN 276 (2018)_nn: 312

**2.3.40 Boden für Baugrube, nach Entsorgung des belasteten Bodenmaterials ( ca. 1m unter Geländeoberfläche), profilgerecht lösen, außerhalb der Baugrube lagern, Abfall ist nicht gefährlich, nicht schadstoffbelastet, Werte gemäß Ersatzbaustoffverordnung 2023 sind eingehalten, Charakterisierung Bodenmaterial Klasse BM-0 Sand nach EBV 2023, Anlage 1, Tabelle 3, Aushubtiefe bis 3,5 m, Bodenqualifizierung gem. beigefügtem Bodengutachten. Mengenermittlung nach Aufmaß an der Entnahmestelle.**
Menge: 3633,000 m3; EP: 14,00
KB_DIN 276 (2018)_nn: 312

*Hinweis: Ausführungshinweis Bauablauf - Zufahrt*
Ausführungshinweis Bauablauf - Zufahrt
Zur Ereichbarkeit des Baufeldes innerhalb der Halle  erfolgen die Gründungsarbeiten und zugehörigen Erdarbeiten der Position M 16 -19, Achse 1 in einem seperaten Bauabschnitt, nach Fertigstellung der sonstigen Gründungsarbeiten

**2.3.50 Zulage für den Aushub in Handschachtung**
Zulage für den Aushub in Handschachtung
Ausführung in Abstimmung  und Freigabe durch die Objektüberwachung
z.B. bei Bestandsgebäude, Schachtanlagen, Zaunanlagen, Begrenzungen.
Menge: 40,000 m3; EP: 155,00
KB_DIN 276 (2018)_nn: 312

**2.3.60 Behelfsüberfahrt 33,3kN/m2 Stahl herstellen räumen**
STLB-Bau 2025-04 000
Behelfsüberfahrt, Verkehrslast 33,3 kN/m2, für nichtöffentlichen Verkehr, Abdeckung mit Stahl, herstellen und räumen.
Menge: 202,000 m2; EP: 7,45
KB_DIN 276 (2018)_nn: 312

**2.3.70 Behelfsüberfahrt Stahl vorhalten**
Behelfsüberfahrt, für nichtöffentlichen Verkehr, Abdeckung mit Stahl, vorhalten.
Positionsmenge = Produkt aus 202
(Vorhaltemenge)
mal 8
(Vorhaltedauer).
Menge: 1613,000 m2Wo; EP: 0,91
KB_DIN 276 (2018)_nn: 312

Summe 2.3 Bodenarbeiten, Bodenaushub: 472681,81

#### 2.4 Abfuhr, Entsorgung

*Hinweis: Kalkulationshinweis Materialentsorgung*
Kalkulationshinweis Materialentsorgung
Für die Zuordnung der Materialentsorgung zu den Deklarierungen wurden Annahmen getroffen.
Einzelne Stoffe sind jeweils im Ganzen auf geordneten Haufwerken zur Beprobung zu lagern.
Je anfallendem Stoff ist eine Deklarationsanalyse durchzuführen.

**2.4.10 Deklarationsanalyse Bodenaushub, Bauschutt, Beton**
Deklarationsanalyse Bodenaushub, Bauschutt, Beton
Probeentnahme, Analyse und Bewertung von bauseitig lagerndem Haufwerk gem. LAGA 20 - Mindestuntersuchungsprogramm bei unspezifischem Verdacht (Feststoff und Eluat).
Leistungen sind durch ein für die Probenahme und Laboruntersuchung akkreditiertes Prüflabor zu erbringen.
- Haufwerksbeprobung nach PN98 und nach den Empfehlungen des Leitfadens zur Probenahme und Untersuchung von mineralischen Abfällen im Hoch- und Tiefbau (Runder Tisch Abfallbeprobung Brandenburg-Berlin),
  eine Deklarationsanalyse entspricht 2 Mischproben aus je 18 Einzelproben
- Probenahme ist in allen Teilschritten zu protokollieren
- Analysen nach Ersatzbaustoffverordnung, hier Bodenmaterial BM-0*
- Auswertung der Mischproben und Bewertung nach Ersatzbaustoffverordnung, hier geregelte Ersatzbaustoffe
- Zuordnung des Abfallschlüssels gem. Verordnung über das Europäische Abfallverzeichnis (AVV) bzw. DepV.
  Alle anfallenden Gebühren sind einzukalkulieren.
  Analyse nur in Abstimmung mit örtlicher Bauüberwachung.
Menge: 15,000 St; EP: 760,00
KB_DIN 276 (2018)_nn: 396

**2.4.20 Abfall nicht gefährlich AVV170504 schadstoffbelastet EBV 2023 BM-F0* LKW AN transp. entsorgen Vergüt.Entsorg. AN**
STLB-Bau 2025-10 087
Bau- und Abbruchabfälle, Boden, Steine und Baggergut,
nicht gefährlich, Abfallschlüssel nach AVV (Abfallverzeichnis-Verordnung) 170504 Boden/Stein,
schadstoffbelastet, Werte gemäß Ersatzbaustoffverordnung 2023 sind eingehalten,
Charakterisierung Bodenmaterial Klasse BM-F0* nach EBV 2023, Anlage 1, Tabelle 3 und Tabelle 4, Schadstoff PAK TRGS 524, DGUV-Regel 101-004, TRGS 551,
auf Baustelle lagernd, laden, mit LKW des AN transportieren, entsorgen, max. Gesamtgewicht ohne Beschränkung, zum zugelassenem Lager oder zur Anlage nach Wahl des AN, Vergütung der Entsorgung übernimmt AN.
Menge: 1302,670 t; EP: 28,00
KB_DIN 276 (2018)_nn: 396

**2.4.30 Abfall nicht gefährlich AVV170504 schadstoffbelastet EBV 2023 BM-F1 LKW AN transp. entsorgen Vergüt.Entsorg. AN**
STLB-Bau 2025-10 087
Bau- und Abbruchabfälle, Boden, Steine und Baggergut,
nicht gefährlich, Abfallschlüssel nach AVV (Abfallverzeichnis-Verordnung) 170504 Boden/Stein,
schadstoffbelastet, Werte gemäß Ersatzbaustoffverordnung 2023 sind eingehalten,
Charakterisierung Bodenmaterial Klasse BM-F1 nach EBV 2023, Anlage 1, Tabelle 3 und Tabelle 4, Schadstoff PAK TRGS 524, DGUV-Regel 101-004, TRGS 551,
auf Baustelle lagernd, laden, mit LKW des AN transportieren, entsorgen, max. Gesamtgewicht ohne Beschränkung, zum zugelassenem Lager oder zur Anlage nach Wahl des AN, Vergütung der Entsorgung übernimmt AN.
Menge: 1303,000 t; EP: 33,50
KB_DIN 276 (2018)_nn: 396

**2.4.40 Abfall nicht gefährlich AVV170504 schadstoffbelastet EBV 2023 BM-F2 LKW AN transp. entsorgen Vergüt.Entsorg. AN**
STLB-Bau 2025-10 087
Bau- und Abbruchabfälle, Boden, Steine und Baggergut,
nicht gefährlich, Abfallschlüssel nach AVV (Abfallverzeichnis-Verordnung) 170504 Boden/Stein,
schadstoffbelastet, Werte gemäß Ersatzbaustoffverordnung 2023 sind eingehalten,
Charakterisierung Bodenmaterial Klasse BM-F2 nach EBV 2023, Anlage 1, Tabelle 3 und Tabelle 4, Schadstoff PAK TRGS 524, DGUV-Regel 101-004, TRGS 551,
auf Baustelle lagernd, laden, mit LKW des AN transportieren, entsorgen, max. Gesamtgewicht ohne Beschränkung, zum zugelassenem Lager oder zur Anlage nach Wahl des AN, Vergütung der Entsorgung übernimmt AN.
Menge: 1303,000 t; EP: 38,50
KB_DIN 276 (2018)_nn: 396

**2.4.50 Abfall nicht gefährlich AVV170504 schadstoffbelastet EBV 2023 BM-F3 LKW AN transp. entsorgen Vergüt.Entsorg. AN**
STLB-Bau 2025-10 087
Bau- und Abbruchabfälle, Boden, Steine und Baggergut,
nicht gefährlich, Abfallschlüssel nach AVV (Abfallverzeichnis-Verordnung) 170504 Boden/Stein,
schadstoffbelastet, Werte gemäß Ersatzbaustoffverordnung 2023 sind eingehalten,
Charakterisierung Bodenmaterial Klasse BM-F3 nach EBV 2023, Anlage 1, Tabelle 3, Schadstoff PAK TRGS 524, DGUV-Regel 101-004, TRGS 551,
auf Baustelle lagernd, laden, mit LKW des AN transportieren, entsorgen, max. Gesamtgewicht ohne Beschränkung, zum zugelassenem Lager oder zur Anlage nach Wahl des AN, Vergütung der Entsorgung übernimmt AN.
Menge: 7898,000 t; EP: 42,50
KB_DIN 276 (2018)_nn: 396

Summe 2.4 Abfuhr, Entsorgung: 477355,76

#### 2.5 Planum herstellen, Bodeneinbau

**2.5.10 Grundplanum Verkehrs- und Sportflächen**
Grundplanum Sport- und Verkehrsflächen
Grundplanum nach DIN 18315 unter Sport- und Verkehrsflächen und Randeinfassungen herstellen.
Homogenbereich 1 bis 3 nach DIN 18300 (2019-09)gem. Baugrundgutachten.
Die zulässige Abweichung in der Ebenheit, gemessen auf 4-Meter Messstrecke darf max. +/- 3 cm betragen.
Abweichungen der Sollhöhe dürfen an keiner Stelle mehr als 3 cm betragen.
Die Leistung versteht sich inkl. notwendiger Bodenbewegungen zum Höhenausgleich innerhalb der Flächen bis zu +/- 10 cm. Überschüssiges Material innerhalb des Baufeldes auf Haufwerk setzen.
Menge: 8450,000 m2; EP: 1,40
KB_DIN 276 (2018)_nn: 312

*Hinweis: Ausführungshinweis Verfüllen*
Ausführungshinweis Verfüllen
Der Bodenaushub der Kampfmitteluntersuchung und des unbelasteten Fundamentaushubs ist im Bereich der Kampfmittelberäumung und innerhalb des Halllenbereiches als Unterbau der späteren Sportfeldaufbaus zu verfüllen und zu verdichten.

**2.5.20 Boden, auf der Baustelle gelagert, profilgerecht im Bereich der Kampfmittelsondierung einbauen und verdichten**
Boden, auf der Baustelle gelagert, profilgerecht im Bereich der Kampfmittelsondierung einbauen und verdichten
in Baugruben, Bodenqualifikation gem. beigefügtem Bodengutachten.
Setzungsfrei mit geeignetem Gerät lagenweise verdichten
Lagendicke max. 30 cm,unter Sportflächen:
- Verdichtungsgrad: DPr mind. 97 %,
- Verformungsmodul: EV2 ≥ 45 MPa.
- unter Vegetationsflächen: pflanzenverträglich,
Die zulässige Abweichung in der Ebenheit, gemessen auf 4-Meter Messstrecke darf max. +/- 10 cm betragen. Abweichungen der Sollhöhe dürfen an keiner Stelle mehr als 5 cm betragen. Abrechnung erfolgt im eingebauten, verdichteten Zustand.
Menge: 9869,000 m3; EP: 38,58
KB_DIN 276 (2018)_nn: 312

**2.5.30 Arbeitsraum mit profilgerecht Recycling-Baustoff (RC-1) verfüllen**
Arbeitsraum mit profilgerecht  Recycling-Baustoff (RC-1) verfüllen
gemäß Anlage 1, Tabelle 1 der Ersatzbaustoffverordnung (EBV),
Arbeitsraum der Baugrube und Fundamente profilgerecht hinterfüllen und lagenweise verdichten.
Verdichtungsgrad: DPr mind. 97%,
einschl. liefern,
Einbauhöhe bis 3,5 m
Die Konformität des Materials ist durch einen gültigen Lieferschein nach § 25 EBV (inkl. Angabe der Materialklasse und Güteüberwachung) nachzuweisen
Menge: 4638,000 m3; EP: 26,26
KB_DIN 276 (2018)_nn: 312

Summe 2.5 Planum herstellen, Bodeneinbau: 392576,02

#### 2.6 Unterbau Halle

*Hinweis: Ausführungshinweis Bauablauf - Halle:*
Ausführungshinweis Bauablauf - Halle:
Nach Fertigstellung der Gründungsarbeiten und der Verfüllarbeiten erfolgt der Bodenaufbau für den späteren Hallenbereich.
Die einzubauende Schottertragschicht wird für den Autokran (60 t) der Tragwerkmontage genutzt.

**2.6.10 Untergrund nachverdichten**
Untergrund nachverdichten
Untergrund unter Sportflächen mit geeignetem Gerät nachverdichten,
Verformungsmodul: EV2 =45 MN/m²,
Homogenbereich B bis E nach DIN 18300 (2019-09) gem. Baugrundgutachten.
Abrechnung erfolgt in der Horizontalprojektion.
Menge: 7881,000 m2; EP: 1,10
KB_DIN 276 (2018)_nn: 321

**2.6.20 Statischer Plattendruckversuch**
Statischer Plattendruckversuch
zusätzlicher statischer Plattendruckversuchbgemäß DIN
18134
und TP BF-StB Teil B 8.3 zur Beurteilung des Trag- und
Verformungsverhaltens ungebundener Tragschichten und
natürlicher Böden.
Zusätzlich zu dem im Rahmen der Eigenüberwachung
durchgeführter
Plattendruckversuche.
Zum Nachweis der Standsicherheit des Baugrunds unter
Sportflächen,
Inkl. aller erforderlicher Nebenleistungen, gem. DIN
18134
und Stellung des notwendigen Gegengewichts.
Nur nach Anweisung der örtlichen Bauüberwachung und des
AG.
Menge: 3,000 St; EP: 180,00
KB_DIN 276 (2018)_nn: 321

**2.6.30 Feinplanum Kunstrasenflächen**
Feinplanum Kunstrasenflächen
gem. DIN 18035-7 (2019-12) Tab. 2, Feinplanie herstellen und verdichten.
Die Leistung versteht sich inkl. notwendiger Bodenbewegungen bis 60 mm zum Höhenausgleich innerhalb der Flächen.
Überschüssige Erdmassen laden, transportieren und auf BE-Fläche auf Haufwerk setzen nach Angabe Bauüberwachung, bis zur Abfuhr auf messbare Mieten zwischenlagern,
Förderweg bis 250 m.
Höhenlage: Grenzabmaß von der Nennhöhe: ± 30 mm,
Ebenflächigkeit: 1m =? 23 mm; 4m =? 30 mm,
Verdichtungsgrad: =1,0,
Verformungsmodul:  =45 MN/m²,
Verhältniswert: = 2,5,
Wasserinfiltrationsrate: = 72 mm/h.
Menge: 7881,000 m2; EP: 0,55
KB_DIN 276 (2018)_nn: 321

**2.6.40 Natursteinfrostschutzschicht für Sportflächen als Baugrundverbesserung, D=25 cm liefern und einbauen**
Natursteinfrostschutzschicht für Sportflächen als Baugrundverbesserung, D=25 cm liefern und einbauen
Kies- Sand- Gemisch 0/45 liefern und einbauen,
Frostschutzschicht bestehend aus einem Sand-Kies-Gemisch
mit einer 0/45 Körnung unter begehbaren Wegeflächen als 1. Tragschicht gemäß ZTV SoB-StB 04 liefern und
einbauen.
Verdichtungsgrad: DPr mind. 103 %,
Verformungsmodul: EV2 =80 MN/m²
Schichtdicke: 25 cm.
Die zulässige Abweichung in der Ebenheit, gemessen auf
4-Meter-Messstrecke darf max. ± 2 cm betragen.
Abweichungen der Sollhöhe dürfen an keiner Stelle mehr
als 2 cm betragen.
Menge: 7881,000 m2; EP: 16,00
KB_DIN 276 (2018)_nn: 321

**2.6.50 Untere ungebundene Tragschicht, Kunstrasenflächen, 12 cm**
Untere ungebundene Tragschicht, Kunstrasenflächen, 12 cm
12 cm gem. DIN 18035-7 (2019-12) Tab. 3+4 aus Natursteinschotter 0/32 liefern, einbauen und verdichten, Feinplanie herstellen, Höhenlage: Grenzabmaß von der Nennhöhe: ± 15 mm,
Ebenflächigkeit: 1m ≤ 10 mm; 4m ≤ 15 mm,
Einbaudicke verdichtet: ≥120 mm,
Verformungsmodul: ≥80 MN/m²,
Verhältniswert: ≤ 2,5,
Wasserinfiltrationsrate: ≥ 720 mm/h,
Wasserdurchlässigkeit: ≥2 x 10-² cm/s.
Menge: 7881,000 m2; EP: 12,00
KB_DIN 276 (2018)_nn: 321

**2.6.60 Obere ungebundene Tragschicht, Kunstrasenflächen, 13 cm**
Obere ungebundene Tragschicht, Kunstrasenflächen, 13 cm
13 cm gem. DIN 18035-7 (2019-12) Tab. 5+6 aus Natursteinschotter 0/16 liefern, einbauen und verdichten, Feinplanie herstellen, Höhenlage: Grenzabmaß von der Nennhöhe: ± 10 mm,
Ebenflächigkeit: 1m ≤ 4 mm; 4m ≤ 10 mm, Einbaudicke verdichtet: ≥130 mm, Verformungsmodul: ≥80 MN/m², Verhältniswert: ≤ 2,5, Wasserinfiltrationsrate: ≥ 720 mm/h, Wasserdurchlässigkeit: ≥2 x 10-² cm/s.
Menge: 7881,000 m2; EP: 13,00
KB_DIN 276 (2018)_nn: 321

Summe 2.6 Unterbau Halle: 336664,65

#### 2.7 sonstige Erdarbeiten

*Hinweis: Ausführungshinweis Tragfähigkeit Boden*
Ausführungshinweis Tragfähigkeit Boden
Die Prüfung der Verformbarkeit und Tragfähigkeit des Bodens mittels statischer Lastplattendruckversuche hat durch einen Bodengutachter zu erfolgen.

**2.7.10 Kontrollprüfung TSoB Verformungsmodul statischer Lastplattendruckversuch**
STLB-Bau 2025-04 080
Kontrollprüfung ZTV LW auf besondere Anordnung des AG, für Tragschicht ohne Bindemittel, Prüfung für Verformungsmodul, mit statischem Lastplattendruckversuch DIN 18134.
Menge: 10,000 St; EP: 147,61
KB_DIN 276 (2018)_nn: 312

**2.7.20 Kontrollprüfung TSoB Verformungsmodul dynamischer Lastplattendruckversuch**
STLB-Bau 2025-04 080
Kontrollprüfung ZTV LW auf besondere Anordnung des AG, für Tragschicht ohne Bindemittel, Prüfung für Verformungsmodul, mit dynamischem Lastplattendruckversuch TP BF-StB.
Menge: 5,000 St; EP: 59,04
KB_DIN 276 (2018)_nn: 312

**2.7.30 Beweissicherung Bestandsgebäude**
Beweissicherung Bestandsgebäude
Beweissicherung des angrenzenden, Bestandsgebäudes (teilunterkellert, Achsen A'/1–19) vor Beginn der Erdarbeiten.
Fotodokumentation, Rissvermessung, Rissmarken nach Angabe Bauleitung/Statiker.
Erstellen eines Beweissicherungsberichts inkl. Lageplan der Messpunkte.
Begleitung während der gesamten Baumaßnahme (Intervall ca. alle 2 Wochen).
Menge: 1,000 psch; EP: 2500,00
KB_DIN 276 (2018)_nn: 312

Summe 2.7 sonstige Erdarbeiten: 4271,30

Summe 2 002 Erdarbeiten: 1719071,82

### 3 013 Gründungsarbeiten

#### 3.1 Gründung

*Hinweis: Ausführungshinweis Gründungsarbeiten*
Ausführungshinweis Gründungsarbeiten
Unterhalb der bewehrten Fundamente erfolgt zur Tiefergründung eine unbewehrte Fundamentebene bis zu tragfähigem Boden. (Höhe gem.  beliegendem Bodengutachten)
Oberhalb der statisch bewehrten Fundamentebene erfolgt eine Fundamentebene als Übergabepunkt zum Hallentragwerk.
Diese Fundamentebene wird in Sichtbetonqualität ausgeführt.

*Hinweis: Ausführungshinweis Gründungsebene*
Ausführungshinweis Gründungsebene
Die Gründungsebene ist mit Beginn der Erdarbeiten vom Bodengutachter abzunehmen und freigeben zu lassen.
Die Anforderung zur Freigabe ist 3 Arbeitstage vor Erfordernis bei dem Bodengutachter anzuzeigen.
Die Leistungen des Bodengutachters sind nicht Bestandteil der Ausführungsleistungen des AN.

**3.1.10 Gründungssohle verdichten Fundament**
STLB-Bau 2025-04 002
Gründungssohle verdichten, für Fundamente, Verdichtungsgrad mind. DPr 0,95.
Menge: 1017,000 m2; EP: 0,79
KB_DIN 276 (2018)_nn: 324

**3.1.20 Ortbeton Fundament unbewehrt C20/25 B 50-550cm T bis 150cm**
Ortbeton Fundament, Streifen- und Einzelfundamente, obere Betonfläche waagerecht, aus unbewehrtem Beton, Normalbeton C 25/30 DIN 1045-2, natürliche Gesteinskörnung, Querschnittsbreite über 50-550cm,
Querschnittstiefe/Fundamenthöhe 0,5 bis 1,50m
Einbau unter statisch bewehrtem Fundament, die Einbautiefe von 1,7-2,20m ist zu beachten.
Menge: 368,000 m3; EP: 244,31
KB_DIN 276 (2018)_nn: 324

**3.1.30 Ortbeton Fundament unbewehrt C20/25 B 50-550cm T bis 200cm**
Ortbeton Fundament, Streifen- und Einzelfundamente, obere Betonfläche waagerecht, aus unbewehrtem Beton, Normalbeton C 25/30 DIN 1045-2, natürliche Gesteinskörnung, Querschnittsbreite über 50-550cm,
Querschnittstiefe/Fundamenthöhe 1,5 bis 2,0m
Einbau unter statisch bewehrtem Fundament, die Einbautiefe von 1,7-3,5m ist zu beachten.
Menge: 486,000 m3; EP: 244,31
KB_DIN 276 (2018)_nn: 324

**3.1.40 Ortbeton Streifenfundament gemäß Statikposition G4a, G5a**
Ortbeton Streifenfundament gemäß Statikposition G4a, G5a
obere Betonfläche waagerecht, aus Stahlbeton, Normalbeton C 25/30 DIN EN 206, DIN 1045-2, natürliche Gesteinskörnung, Expositionsklasse XF1 (Frostangriff, mäßige Wassersättigung ohne Taumittel), Expositionsklasse XC2 (Bewehrungskorrosion durch Karbonatisierung, nass/selten trocken), Feuchtigkeitsklasse WF (Betonkorrosion, feuchte Umgebung), Querschnittsbreite über 100 bis 150 cm, Querschnittstiefe über 75 bis 100 cm.
Menge: 256,000 m3; EP: 250,93
KB_DIN 276 (2018)_nn: 324

**3.1.50 Ortbeton Streifenfundament gemäß Statikposition G7a**
Ortbeton Streifenfundament gemäß Statikposition G7a
entlang der Aussenwand des Bestandsgebäudes,
obere Betonfläche waagerecht, aus Stahlbeton, Normalbeton C 25/30 DIN EN 206, DIN 1045-2, natürliche Gesteinskörnung, Expositionsklasse XF1 (Frostangriff, mäßige Wassersättigung ohne Taumittel), Expositionsklasse XC2 (Bewehrungskorrosion durch Karbonatisierung, nass/selten trocken), Feuchtigkeitsklasse WF (Betonkorrosion, feuchte Umgebung), Querschnittsbreite 230cm, Querschnittstiefe über 330 cm.
Menge: 693,000 m3; EP: 288,64
KB_DIN 276 (2018)_nn: 324

**3.1.60 Ortbeton Einzelfundamente Stahlbeton gemäß Statikposition G1a, G2a, G2.1, G2.2a, G3a, G3.1a, G6a, G6.1a, G6.2a**
Ortbeton Einzelfundamente Stahlbeton gemäß Statikposition G1a, G2a, G2.1, G2.2a, G3a, G3.1a, G6a, G6.1a, G6.2a
obere Betonfläche waagerecht, aus Stahlbeton, Normalbeton C 25/30, DIN EN 206, DIN 1045-2, natürliche Gesteinskörnung, Expositionsklasse XF1 (Frostangriff, mäßige Wassersättigung ohne Taumittel), Expositionsklasse XC2 (Bewehrungskorrosion durch Karbonatisierung, nass/selten trocken), Feuchtigkeitsklasse WF (Betonkorrosion, feuchte Umgebung).
Menge: 489,000 m3; EP: 302,72
KB_DIN 276 (2018)_nn: 324

**3.1.70 Ortbeton Zerrbalken gemäß Statikposition G8a**
Ortbeton Zerrbalken gemäß Statikposition G8a
Stahlbeton C25/30, DIN EN 206, obere Betonfläche waagerecht,  Normalbeton C 25/30, DIN 1045-2, natürliche Gesteinskörnung, Expositionsklasse XF1 (Frostangriff, mäßige Wassersättigung ohne Taumittel), Expositionsklasse XC2 (Bewehrungskorrosion durch Karbonatisierung, nass/selten trocken), Feuchtigkeitsklasse WF (Betonkorrosion, feuchte Umgebung), Querschnittsbreite 40 cm, Querschnittstiefe  40 cm.
Die Zerrbalken verbinden gem. Statik die Fundamente der Hauptstützen miteinander.
Menge: 55,000 m3; EP: 323,96
KB_DIN 276 (2018)_nn: 324

**3.1.80 Ortbeton Streifenfundament gemäß Fundamentenplan G9**
Ortbeton Streifenfundament gemäß Fundamentenplan G9
Stahlbeton C25/30, DIN EN 206, obere Betonfläche waagerecht,  Normalbeton C 25/30, DIN 1045-2, natürliche Gesteinskörnung, Expositionsklasse XF1 (Frostangriff, mäßige Wassersättigung ohne Taumittel), Expositionsklasse XC2 (Bewehrungskorrosion durch Karbonatisierung, nass/selten trocken), Feuchtigkeitsklasse WF (Betonkorrosion, feuchte Umgebung), Querschnittsbreite 40 cm, Querschnittstiefe  40 cm.
Die Zerrbalken verbinden gem. Statik die Fundamente der Hauptstützen miteinander.
Menge: 5,000 m3; EP: 323,96
KB_DIN 276 (2018)_nn: 324

*Hinweis: Ausführungshinweis Stahlbetonsockel*
Ausführungshinweis Stahlbetonsockel
Die Stahlbetonsockel reichen von der OK des Fundamentes bis über die Geländeoberkante. Bei den Sockeln, die als Auflager für die Stützen des Holzbaus dienen, enden die Sockel in Sichtbetonqualität 30cm über OKFFB.
 Bei den Sockeln, die als Auflager für die Stützen des Stahlbaus dienen, enden die Sockel in Sichtbetonqualität 10cm über OKFFB.

**3.1.90 Transportbeton für Sockel der Holz/ Stahl-Tragkonstruktion in Sichtbetonqualität**
Transportbeton für Sockel der Holz/ Stahl-Tragkonstruktion in Sichtbetonqualität
als Stahlbeton, Normalbeton C 35/45 DIN 1045-2, natürliche Gesteinskörnung, als Sichtbeton, mit besonderen Anforderungen, Klasse SB 3 gemäß DBV-Merkblatt "Sichtbeton".
Betonzusammensetzung auf Sichtbetonqualität abgestimmt (gleichmäßige Farbe, geringe Porigkeit). Einbau in Lagen, schonende Verdichtung, um Schalungshautabdrücke zu vermeiden.

Expositionsklasse XF1 (Frostangriff, mäßige Wassersättigung ohne Taumittel), Expositionsklasse XC4 (Bewehrungskorrosion durch Karbonatisierung, wechselnd nass und trocken), Feuchtigkeitsklasse WF (Betonkorrosion, feuchte Umgebung),
Einzelvolumen über 0,5 bis 1 m3.
Querschnittsbreite: 25-66cm
Querschnittshöhe: 60-80cm
Leistungsumfang (im EP enthalten):
- Transportbeton mit freigegebener Mischrezeptur für Sichtbeton (Farbkonstanz, w/z-Wert ≤ 0,50)
- Einbau in Lagen ≤ 50 cm; Verdichtung mit Innenrüttler ohne Kontakt zur Schalhaut
- Frischbetonprüfung je Lieferung: Konsistenz (Ausbreitmaß), Frischbetontemperatur, Luftporengehalt, Farbkontrolle je Charge
- Betonierendtemperatur: min. +5 °C / max. +30 °C; bei Abweichung Sondermaßnahmen nach Konzept
- Verlängerte Nachbehandlung (SB3: ≥ 7 Tage),
- Unmittelbar nach Ausschalung: vollständige Fotodokumentation, Mängelprotokoll bei Abweichungen
- Freigabe durch Objektüberwachung vor Weiterführung der Folgearbeiten
Menge: 31,000 m3; EP: 460,00
KB_DIN 276 (2018)_nn: 324

*Hinweis: Ausführungshinweis Dämmung*
Ausführungshinweis Dämmung
Der Einbau der Perimeterdämmung erfolgt  entlang des Bestandgebäudes als Trennlage zur Fundamentierung des Zwischenbaus.

**3.1.100 Perimeterdämmung Streifenfundament Seiten als verlorene Schalung W2.1-E PS-Hartschaum XPS 0,035W/(mK) D 40mm ds**
STLB-Bau 2025-04 013
Perimeterdämmung auf den Seiten des Streifenfundamentes, als verlorene Schalung, Wassereinwirkungsklasse W2.1-E (mäßige Einwirkung von drückendem Wasser bis 3 m Eintauchtiefe), aus Polystyrol-Hartschaum XPS DIN EN 13164, Bemessungswert der Wärmeleitfähigkeit max. 0,035 W/(mK), Nennwert der Wärmeleitfähigkeit max. 0,034 W/(mK), Dicke 40 mm, als Platten, sehr hohe Druckbelastbarkeit - ds.
Menge: 301,000 m2; EP: 49,43
KB_DIN 276 (2018)_nn: 324

**3.1.110 Bauwerksabdichtung erdberührender Bauteile W1.1-E**
Bauwerksabdichtung erdberührender Bauteile W1.1-E
zum Bestandsgebäude (Fundamente, Sockel) gemäß DIN 18533:2017-07.
Wassereinwirkungsklasse: W1.1-E (Bodenfeuchte),
Abdichtungssystem: bituminöse Dickbeschichtung (KMB),
zweilagig
Menge: 75,000 m2; EP: 32,00
KB_DIN 276 (2018)_nn: 324

Summe 3.1 Gründung: 672715,88

#### 3.2 Schalungen

**3.2.10 Schalung Einzel- und Streifenfundament, Schalungshaut für Betonflächen ohne Anforderung, Bauteilhöhe über 1 bis 1,5 m.**
Menge: 1092,000 m2; EP: 64,18
KB_DIN 276 (2018)_nn: 324

**3.2.20 Schalung Streifenfundament an Bestandsgebäude, Schalungshaut für Betonflächen ohne Anforderung, Bauteilhöhe über 3 bis 3,5 m.**
Menge: 317,000 m2; EP: 87,88
KB_DIN 276 (2018)_nn: 324

*Hinweis: Ausführungshinweis Zerrbalken*
Ausführungshinweis Zerrbalken
nachfolgende Position umfasst die Herstellung der Zerrbalken gem. Statik

**3.2.30 Schalung Streifenfundament H bis 0,5m**
STLB-Bau 2025-04 013
Schalung Streifenfundament, Schalungshaut für Betonflächen ohne Anforderung, Bauteilhöhe bis 0,5 m.
Menge: 691,000 m2; EP: 50,70
KB_DIN 276 (2018)_nn: 324

*Hinweis: Ausführungshinweis Sichtbeton*
Ausführungshinweis Sichtbeton
nachfolgende Positionen umfassen die Herstellung von Ssockeln und Fundamentköpfenmit Sichtbetonflächen

**3.2.40 Liefern, Herstellen und Vorhalten einer Sichtbetonschalung**
Liefern, Herstellen und Vorhalten einer Sichtbetonschalung
Klasse SB3 gemäß DBV-Merkblatt Sichtbeton. Schalhautklasse SK3. Ausführung nach freigegebenem Schalungsplan.
Musterfläche (2,0 × 2,0 m) vor Serienbeginn herstellen und Freigabe einholen.
Trennmittel: silikonfrei, Typ und Auftragsmenge dokumentieren. Ausschalen nach Erreichen der erforderlichen Betonfestigkeit gemäß Betonierkonzept.
einschl. Randschalungen mit Dreikantleiste für gefaste Betonkanten, ohne Fuge,
Leistungsumfang (im EP enthalten):
- Bereitstellen und Vorhalten der Schalung (Systemschalung oder Sonderschalung nach Plan)
- Schalhautklasse SK3 – Nachweis durch Herstellerdatenblatt
- Herstellung Musterfläche SB3 (mind. 2,0 × 2,0 m) und Freigabe durch Bauleitung / AG
- Einölen mit silikonfreiem Trennmittel; Typ und Auftragsmenge schriftlich dokumentieren
- Lage- und Maßkontrolle vor Betonage; Betonierfreigabe einholen
- Ausschalen nach freigegebenem Ausschalplan; Kontrolle durch Bauleitung
- Fotodokumentation unmittelbar nach Ausschalung
- Alle Neben- und Nebenleistungen nach VOB/C ATV DIN 18331
Menge: 181,000 m2; EP: 155,00
KB_DIN 276 (2018)_nn: 324

**3.2.50 Fachgerechte Nachbehandlung von Sichtbetonoberflächen**
Fachgerechte Nachbehandlung von Sichtbetonoberflächen
nach Ausschalung.
Art und Dauer der Nachbehandlung nach freigegebenem Betonierkonzept. Schutz vor Austrocknung, Temperaturspannungen und mechanischer Beanspruchung. Maßnahmen protokollieren.
Leistungsumfang (im EP enthalten):
- Schutz unmittelbar nach Ausschalung (Folie, Nachbehandlungsmittel oder Wasser)
- Dauer: SB3 mindestens 7 Tage, SB4 mindestens 10 Tage gemäß Konzept
- Temperaturmonitoring bei Außentemperaturen < +5 °C oder > +30 °C (Protokoll)
- Kein mechanischer Angriff (Gerüst, Folgegewerke) während Nachbehandlungsdauer
- Abschlussprotokoll Nachbehandlung mit Datum, Dauer, Methode, Unterschrift Bauleitung
Menge: 181,000 m2; EP: 48,00
KB_DIN 276 (2018)_nn: 324

Summe 3.2 Schalungen: 169719,22

#### 3.3 Bewehrung, Einbauteile

*Hinweis: Ausführungshinweis Bauablauf - Übergabepunkt Fundament/ Hallentragkonstruktion*
Ausführungshinweis Bauablauf -  Übergabepunkt Fundament/ Hallentragkonstruktion
Schablone Einbauteile:
Zur Lastabtragung und Montage der Hallentragkonstruktion werden Einbauteile in den Fundamenten ausgeführt. Die Ausführung der Einbauteile  und Fußplatte, als Schnittsstelle zur Hallentragkonstruktion hat mit den Maßtoleranzen des Stahlbaus entsprechend DIN 18202  zu erfolgen, um die erforderliche Genauigkeit für den Stahlbau zu gewährleisten.
Der Ausführungsaufwand ist in die Einheitspreise einzukalkulieren.

*Hinweis: Verbindliche Einbautoleranzen Einbauteile:*
Verbindliche Einbautoleranzen Einbauteile:
Lage in Grundriss (x/y) – Achsmitte Ankerplatte: ± 2,0 mm
Höhenlage Oberkante Ankerplatte (z): ± 2,0 mm
Verdrehung in der Grundrissebene: max. ± 0,5°
Achsabstand Gewindestangen untereinander: ± 1,0 mm
Überstand Gewindestangen ü. Plattenoberkante: ± 3,0 mm
Ebenheit Ankerplattenoberfläche: ≤ 0,5 mm/m
Parallelität Ankerplatte zu Sollhorizontalen: max. 1,0 mm/m
Der Ausführungsaufwand ist in die Einheitspreise einzukalkulieren.

**3.3.10 Einbauteile gemäß Schalplan Detail 302**
*** Bezugsbeschreibung
Einbauteile gemäß Schalplan Detail 302
vollständiger, positionsweiser Einbau von Ankerplatten mit aufgeschweißten oder eingeschraubten Gewindestangen (Ankerstäben) in den Sichtbetonkörper des Fundamentes. Die Einbauteile dienen der kraft- und formschlüssigen Befestigung von Fußplatten der nachfolgenden Holz-/Stahltragkonstruktion.
Stahlgüte: S335, feuerverzinkt, einschl. Platten, Blechen, Gewindestäben, Verschraubungen, Befestigungsmitteln, Kleineisenteile, etc, als komplette Leistung.
 Zur Leistung gehören ohne gesonderte Vergütung
- Eingangsprüfung und Warenannahme mit Sichtprüfung aller angelieferten Einbauteile auf Unversehrtheit, Maßhaltigkeit und Vollständigkeit der Beschichtung
- Abgleich mit Lieferschein und Plandetail: Plattenformat, Dicke, Gewindedurchmesser, Ankerlänge, Materialgüte (i. d. R. S235 / S355 gemäß DIN EN 10025)
- Prüfung der Gütenachweise (Prüfbescheinigung 3.1 nach DIN EN 10204) und Zulassungsdokumente für Ankermittel
- Dokumentation der Warenannahme im Eingangsprotokoll; kein Einbau ohne Freigabevermerk der Bauleitung
- Einmessen und Positionieren mit Übernahme der Vermessungsgrundlage (Hauptachsen, Höhenbezugspunkt NN) vom Auftraggeber / Vermessungsbüro; schriftliche Übergabe ist Voraussetzung
- Positionsweises Einmessen der Ankerplattenachse in Grundriss (x/y) und Höhe (z) anhand Übersichtsplan und Plandetail
- Markierung und Sicherung der Einbauachsen in der Schalung vor Einsetzen des Einbauteils
- Fixierung in der Schalung / am Bewehrungskorb zur Befestigung der Ankerplatte mittels geeigneter Hilfskonstruktion (Justierrahmen, Distanzhalter, Hilfsanker oder Schweißpunkte) gemäß Plandetail und Absprache mit der Objektüberwachung
- Die Hilfskonstruktion muss die Lage des Einbauteils gegen Verschiebung, Verdrehung und Auftrieb beim Betoniervorgang dauerhaft sichern
- Schutz der Gewindeenden und Anschlussflächen gegen Betonverschmutzung durch geeignete Abdeckhülsen, Schaumstoffstopfen oder gleichwertige Maßnahmen
- Begleitende Sichtprüfung der Einbaulage während des gesamten Betonierens; Betonierstop bei erkennbarer Lageabweichung
- Nachjustieren vor Erstarrungsbeginn des Betons zulässig und erforderlich; Änderungen sind sofort zu protokollieren
- Koordination mit der Schalungs- und Betoniermannschaft hinsichtlich Rüttelabständen; Rüttellanzeneinsatz unmittelbar an der Ankerplatte ist zu vermeiden
- Nach Ausschalen: vollständige Entfernung aller Hilfsabdeckungen und Schutzhülsen
- Reinigung der Gewindeflächen, Anschlussflächen und Passflächen von Betonresten; Beschädigungen des Korrosionsschutzes sind durch zugelassene Ausbesserungsanstriche (gleicher Beschichtungstyp und -dicke) zu beheben
- Vollständige Istmaßaufnahme je Position (x/y/z, Verdrehung, Gewindeüberstand)
- Ohne schriftliche Freigabe durch die Objektüberwachung darf der Betoniervorgang nicht beginnen.
- Fotodokumentation je Position: Übersichtsaufnahme der fixierten Einbaulage, Detailaufnahme des Achsabstands der Gewindestangen, Detailaufnahme der Schutzabdeckungen
- Betonierprotokoll mit Angaben zu: Abschnittsnummer, Datum, Betoncharge, Lieferscheinnummer, beteiligte Personen
- Nach dem Ausschalen ist je eingebautem Einbauteil ein Istmaßprotokoll zu erstellen und an die Objektüberwachung sowie das Anschlussgewerk zu übergeben. Das Protokoll enthält je Position mindestens:
  - Positionsnummer (gemäß Übersichtsplan)
  - Sollmaße x / y / z gemäß Plandetail
  - Istmaße x / y / z nach Ausschalen (Messdatum, Prüfer)
  - Abweichung vom Sollmaß in mm und Bewertung (innerhalb / außerhalb Toleranz)
  - Istmaß Gewindeüberstand und Achsabstand Gewindestangen
  - Zustand Korrosionsschutz: unbeschädigt / ausgebessert (mit Angabe der Ausbesserungsstelle)
  - Unterschrift des ausführenden Unternehmers
- Das Istmaßprotokoll ist in digitaler Form (PDF und editierbare Tabelle, z. B. xlsx) zu übergeben.

Abrechnung:
Die Abrechnung erfolgt je Übergabeposition.
Das Detail umfasst 2 Verankerungen je Übergabepunkt
Menge: 4,000 St; EP: 4500,00
KB_DIN 276 (2018)_nn: 324

**3.3.20 Einbauteile gemäß Schalplan Detail 304**
*** wie Position 3.3.10
Menge: 4,000 St; EP: 3900,00
KB_DIN 276 (2018)_nn: 324

**3.3.30 Einbauteile gemäß Schalplan Detail 306**
*** wie Position 3.3.10
Menge: 22,000 St; EP: 420,00
KB_DIN 276 (2018)_nn: 324

**3.3.40 Einbauteile gemäß Schalplan Detail 308**
*** wie Position 3.3.10
Menge: 4,000 St; EP: 615,00
KB_DIN 276 (2018)_nn: 324

**3.3.50 Einbauteile gemäß Schalplan Detail 309**
*** wie Position 3.3.10
Menge: 2,000 St; EP: 750,00
KB_DIN 276 (2018)_nn: 324

**3.3.60 Einbauteile gemäß Schalplan Detail 310**
*** wie Position 3.3.10
Menge: 11,000 St; EP: 320,00
KB_DIN 276 (2018)_nn: 324

**3.3.70 Einbauteile gemäß Schalplan Detail 312**
*** wie Position 3.3.10
Menge: 15,000 St; EP: 320,00
KB_DIN 276 (2018)_nn: 324

**3.3.80 Betonstabstahl B500A alle Durchmesser Fundament**
STLB-Bau 2025-04 013
Bewehrung aus Betonstabstahl B500A DIN 488-1, DIN 488-2, alle Durchmesser, alle Längen, für Fundament aus Ortbeton.
Menge: 49,000 t; EP: 1726,09
KB_DIN 276 (2018)_nn: 324

**3.3.90 Betonstahlmatte B500A Lagermatte Fundament**
STLB-Bau 2025-04 013
Bewehrung aus Betonstahlmatten B500A DIN 488-1, DIN 488-4, als Lagermatte, für Fundament aus Ortbeton.
Menge: 6,000 t; EP: 1966,05
KB_DIN 276 (2018)_nn: 324

**3.3.100 Kopf/Fußplatten, Profilstahl**
Kopf-und Fußplatten, Ankerplatten und Befestigungen,
für Verbindungen des Profilstahls, liefern und einbauen,
Verschnitt und notwendiger Rostschutzanstrich ist einzurechnen.
Stahlgüte: S235JR
Menge: 500,000 kg; EP: 10,27
KB_DIN 276 (2018)_nn: 324

Summe 3.3 Bewehrung, Einbauteile: 156629,71

#### 3.4 Bautreppe Baugrube

**3.4.10 Bautreppenanlage Stahl Steigungen 21 St H 19 cm T 25 cm B 0,9-1m aufbauen abbauen**
STLB-Bau 2025-10 000
Bautreppenanlage aus Stahl,
Steigungen '21' St,

Höhe Steigung '19' cm,

Tiefe Treppenauftritt '25' cm, Nutzbreite über 0,9 bis 1 m, einschl. 2-seitigem Seitenschutz, mit Geländer- und Zwischenholm, aufbauen und abbauen.
Menge: 1,000 St; EP: 407,71
KB_DIN 276 (2018)_nn: 391

**3.4.20 Bautreppenanlage Stahl Steigungen 21 St H 19 cm T 25 cm B 0,9-1m vorhalten**
STLB-Bau 2025-10 000
Bautreppenanlage aus Stahl,
Steigungen '21' St,

Höhe Steigung '19' cm,

Tiefe Treppenauftritt '25' cm, Nutzbreite über 0,9 bis 1 m, einschl. 2-seitigem Seitenschutz, mit Geländer- und Zwischenholm, vorhalten,

Positionsmenge = Produkt aus '1' (Vorhaltemenge)

mal '16' (Vorhaltedauer).
Menge: 20,000 StWo; EP: 25,77
KB_DIN 276 (2018)_nn: 391

**3.4.30 Bautreppenanlage Stahl Steigungen 17 St H 19 cm T 25 cm B 0,9-1m aufbauen abbauen**
STLB-Bau 2025-10 000
Bautreppenanlage aus Stahl,
Steigungen '17' St,

Höhe Steigung '19' cm,

Tiefe Treppenauftritt '25' cm, Nutzbreite über 0,9 bis 1 m, einschl. 2-seitigem Seitenschutz, mit Geländer- und Zwischenholm, aufbauen und abbauen.
Menge: 2,000 St; EP: 330,05
KB_DIN 276 (2018)_nn: 391

**3.4.40 Bautreppenanlage Stahl Steigungen 17 St H 19 cm T 25 cm B 0,9-1m vorhalten**
STLB-Bau 2025-10 000
Bautreppenanlage aus Stahl,
Steigungen '17' St,

Höhe Steigung '19' cm,

Tiefe Treppenauftritt '25' cm, Nutzbreite über 0,9 bis 1 m, einschl. 2-seitigem Seitenschutz, mit Geländer- und Zwischenholm, vorhalten,

Positionsmenge = Produkt aus '2' (Vorhaltemenge)

mal '16' (Vorhaltedauer).
Menge: 40,000 StWo; EP: 20,86
KB_DIN 276 (2018)_nn: 391

**3.4.50 Bautreppenanlage Stahl Steigungen 9 St H 19 cm T 25 cm B 0,9-1m aufbauen abbauen**
STLB-Bau 2025-04 000
Bautreppenanlage aus Stahl,
Steigungen '9' St,

Höhe Steigung '19' cm,

Tiefe Treppenauftritt '25' cm, Nutzbreite über 0,9 bis 1 m, einschl. 2-seitigem Seitenschutz, mit Geländer- und Zwischenholm, aufbauen und abbauen.
Menge: 1,000 St; EP: 203,40
KB_DIN 276 (2018)_nn: 391

**3.4.60 Bautreppenanlage Stahl Steigungen 9 St H 19 cm T 25 cm B 0,9-1m vorhalten**
STLB-Bau 2025-10 000
Bautreppenanlage aus Stahl,
Steigungen '9' St,

Höhe Steigung '19' cm,

Tiefe Treppenauftritt '25' cm, Nutzbreite über 0,9 bis 1 m, einschl. 2-seitigem Seitenschutz, mit Geländer- und Zwischenholm, vorhalten,

Positionsmenge = Produkt aus '1' (Vorhaltemenge)

mal '16' (Vorhaltedauer).
Menge: 20,000 StWo; EP: 11,04
KB_DIN 276 (2018)_nn: 391

**3.4.70 Bautreppenanlage Stahl Steigungen 7 St H 19 cm T 25 cm B 0,9-1m aufbauen abbauen**
STLB-Bau 2025-10 000
Bautreppenanlage aus Stahl,
Steigungen '7' St,

Höhe Steigung '19' cm,

Tiefe Treppenauftritt '25' cm, Nutzbreite über 0,9 bis 1 m, einschl. 2-seitigem Seitenschutz, mit Geländer- und Zwischenholm, aufbauen und abbauen.
Menge: 2,000 St; EP: 143,60
KB_DIN 276 (2018)_nn: 391

**3.4.80 Bautreppenanlage Stahl Steigungen 7 St H 19 cm T 25 cm B 0,9-1m vorhalten**
STLB-Bau 2025-10 000
Bautreppenanlage aus Stahl,
Steigungen '7' St,

Höhe Steigung '19' cm,

Tiefe Treppenauftritt '25' cm, Nutzbreite über 0,9 bis 1 m, einschl. 2-seitigem Seitenschutz, mit Geländer- und Zwischenholm, vorhalten,

Positionsmenge = Produkt aus '2' (Vorhaltemenge)

mal '16' (Vorhaltedauer).
Menge: 40,000 StWo; EP: 8,45
KB_DIN 276 (2018)_nn: 391

**3.4.90 Bautreppenanlage Stahl Steigungen 6 St H 19 cm T 25 cm B 0,9-1m aufbauen abbauen**
STLB-Bau 2025-10 000
Bautreppenanlage aus Stahl,
Steigungen '6' St,

Höhe Steigung '19' cm,

Tiefe Treppenauftritt '25' cm, Nutzbreite über 0,9 bis 1 m, einschl. 2-seitigem Seitenschutz, mit Geländer- und Zwischenholm, aufbauen und abbauen.
Menge: 1,000 St; EP: 116,49
KB_DIN 276 (2018)_nn: 391

**3.4.100 Bautreppenanlage Stahl Steigungen 6 St H 19 cm T 25 cm B 0,9-1m vorhalten**
STLB-Bau 2025-10 000
Bautreppenanlage aus Stahl,
Steigungen '6' St,

Höhe Steigung '19' cm,

Tiefe Treppenauftritt '25' cm, Nutzbreite über 0,9 bis 1 m, einschl. 2-seitigem Seitenschutz, mit Geländer- und Zwischenholm, vorhalten,

Positionsmenge = Produkt aus '1' (Vorhaltemenge)

mal '16' (Vorhaltedauer).
Menge: 20,000 StWo; EP: 7,37
KB_DIN 276 (2018)_nn: 391

Summe 3.4 Bautreppe Baugrube: 3730,90

#### 3.5 Wasserhaltungsarbeiten

*Hinweis: Ausführungs- und Kalkulationshinweis Wasserhaltung*
Ausführungs- und Kalkulationshinweis Wasserhaltung
Die Ausführung erfolgt nach Wahl des Auftragnehmers (AN) und umfasst alle Leistungen zur Wasserhaltung zum Freihalten der Baugrube von Bodenwasser (Stau-,Tag- und Grundwasser) nach geologischen und hydraulischen Erfordernissen (entsprechend den Angaben aus dem gründungstechnischen Bericht vom 01.03.2024, dieser kann bei Bedarf eingesehen werden) zum schadlosen Ableiten des geforderten Wassers im Bereich von Fundamentgruben, insbesondere:
- Erforderliche Erdarbeiten, Wasserfassungen, Zu- und Ableitungen, Sand- und Schlammfänge
- die Organisation der Wasserableitung über Einleitungspunkte in den Vorfluter inkl. aller Aufwendungen innerhalb der Baustelle
- sämtliche Transporte
- Heranführen von Strom
- Energieversorgung mittels Dieselaggregaten für die gesamte WH-Technik
- verbindende Rohrleitungen, Pumpenanlagen einschl. provisorische Ablaufleitung bis 150 m Länge inkl. Formstücke, Armaturen, Schieber und Anschlüssen für Pumpen betriebsbereit vorhalten
- einschl. Gerüste, Rohr- und Behelfsbrücken
- sowie Umsetzen der gesamten Technik im Baufeld und aller Geräte, Werkzeuge, Materialien und sonstige Betriebsmittel
- Baustelleneinrichtung für die Wasserhaltung
- anfallende Genehmigungsgebühren
die technischen Anforderungen umfassen:
- Förderdurchfluss je Baugrube bis 10.000 l/h.
- Geodätische Förderhöhe ab Baugrubensohle bis 2,00 m.
- Ableitung nach Wahl des AN zum Vorfluter max. 150 m.
Die genannten Anforderungen sind in die Einheitspreise einzukalkulieren.

**3.5.10 Offene Wasserhaltung, ganztäglich**
*** Bezugsbeschreibung
Offene Wasserhaltung, ganztäglich
Offene Wasserhaltung aufbauen, vorhalten und wieder zurückbauen
zum Ableiten von Bodenwasser (Stau-, Tag- und Grundwasser) aus der Baugrube.
Anlage zur offenen Wasserhaltung vorhalten und gegebenenfalls betreiben. Wasserableitungsgenehmigung einholen bei der zuständigen unteren Wasserbehörde (uWB). Förderweg bis zu 150 m, Förderhöhe bis zu 2 m, Fördermenge bis zu 10.000 l/h.
Abrechnung nach Kalendertagen.
Menge: 10,000 d; EP: 295,00
KB_DIN 276 (2018)_nn: 313

**3.5.20 jedoch Offene Wasserhaltung, stündlich**
*** wie Position 3.5.10
Offene Wasserhaltung, stündlich
Abrechnung mittels nachgewiesener Betriebsstunden.
Menge: 10,000 Std; EP: 60,00
KB_DIN 276 (2018)_nn: 313

*Hinweis: Ausführungshinweis ehemalige Tonrohre*
Ausführungshinweis ehemalige Tonrohre
Im Bereich des Baufeldes können aus einer ehemaligen Grundstücksentwässerung wasserführende Tonrohre vorhanden sein.
Die Tonrohre sind nach Wahl des  Auftragnehmers (AN) zu verschliessen um den Wasserzulauf in die Baugrube zu verhindern.

**3.5.30 Vorhandene Grundleitungen aus Ton verschließen**
Vorhandene Grundleitungen aus Ton verschließen
Stilllegen der im Nordpark-Gelände vorhandenen historischen Dränagerohre (Tonrohre in Schlackenpackung, 19. Jh.) innerhalb der Baufeldfläche.
Rohrdurchmesser DN 100 bis DN 150
Abschneiden, Verfüllen mit Magerbeton C8/10,
Dokumentation der Lage und Tiefe in einem Bestandsplan.
Entsorgung anfallender Schlacke/Tonrohre (Entsorgungsweg gemäß Deklarationsanalyse), einschl. Entsorgungskosten
Menge: 20,000 St; EP: 45,00
KB_DIN 276 (2018)_nn: 313

Summe 3.5 Wasserhaltungsarbeiten: 4450,00

#### 3.6 Leerrohrverlegung

**3.6.10 Kabelschutzrohr PE-HD AD 75mm WD 6,8mm Steckmuffe Dichtring Ringbunde liefern**
Kabelschutzrohr aus PE-HD DIN 8075, Maße DIN 16874, Nenn-Außendurchmesser 75 mm, Wanddicke mind. 6,8 mm, mit Steckmuffe und Dichtring, in Ringbunden, einschl. Lieferung.
Menge: 20,000 m; EP: 16,32
KB_DIN 276 (2018)_nn: 444

**3.6.20 Kabelschutzrohr PE-HD AD 160mm WD 9,1mm Steckmuffe Dichtring Ringbunde liefern**
Kabelschutzrohr aus PE-HD DIN 8075, Maße DIN 16874, Nenn-Außendurchmesser 160 mm, Wanddicke mind. 9,1 mm, mit Steckmuffe und Dichtring, in Ringbunden, einschl. Lieferung.
Menge: 150,000 m; EP: 39,88
KB_DIN 276 (2018)_nn: 444

**3.6.30 Endkappe sanddicht DN75**
Endkappe sanddicht DN75
Endkappe für sanddichten Verschluss von
Kabelschutzrohren, für Leerrrohre DN75,
liefern und fachgerecht einbauen.
Menge: 3,000 St; EP: 2,54
KB_DIN 276 (2018)_nn: 444

**3.6.40 Endkappe sanddicht DN160**
Endkappe sanddicht DN160
Endkappe für sanddichten Verschluss von
Kabelschutzrohren, für Leerrrohre DN160,
liefern und fachgerecht einbauen.
Menge: 3,000 St; EP: 7,13
KB_DIN 276 (2018)_nn: 444

**3.6.50 Mauerkragen für Leerrohr DN75**
Mauerkragen für Leerrohr DN75
Mauerkragen, für wasserdichte Mauerdurchführung der
Kabelschutzrohre, für Leerrrohre DN75,
liefern und fachgerecht einbauen.
Menge: 3,000 St; EP: 50,41
KB_DIN 276 (2018)_nn: 444

**3.6.60 Mauerkragen für Leerrohr DN160**
Mauerkragen für Leerrohr DN160
Mauerkragen, für wasserdichte Mauerdurchführung der
Kabelschutzrohre, für Leerrrohre DN160,
liefern und fachgerecht einbauen.
Menge: 3,000 St; EP: 65,54
KB_DIN 276 (2018)_nn: 444

Summe 3.6 Leerrohrverlegung: 6685,26

#### 3.7 Erdung

**3.7.10 Werksmontageplanung und Ausführung**
Werksmontageplanung und Ausführung
Erstellung und Dokumentation einer Werksmontageplanung nach DIN 18014 sowie DIN EN 62305 VDE 0185.

Typ Erdungsanlage:
Erdungsanlage Typ B zum Anschluss einer Blitzschutzanlage LPL III  nach DIN EN 62305-1.

Planung:
Bewehrte Fundamente zusammenhängend aus Einzel-, Eck- und Streifenfundamenten verbunden über Zerrbalken.
Ausführung der Erdungsanlage mittels Funktionspotentialausgleichsleiter und Ringerder unter Berücksichtigung der Fundamentausführung mittels WU-Beton.
In den Bereichen des Haupt- und Nebeneingangs sind Maßnahmen gegen Schritt- und Berührungsspannung auszuführen.

Die Ausführung und die Verbindungen zwischen Funktionspotentialausgleichsleiter und Ringerder ist beschrieben und ist einzuhalten.

Die erstellte Montageplanung ist durch das planende Büro vor Ausführung freizugeben.
Menge: 1,000 St; EP: 2500,00
KB_DIN 276 (2018)_nn: 445

**3.7.20 Erdung Ringerder Stahl niro Rd10**
Erdung Ringerder Stahl niro Rd10
DIN EN IEC 62561-2 (VDE 0185-561-2), aus nichtrostendem Stahl, Rd 10, Werkstoff-Nr 1.4571, in vorh. Graben einlegen, Tiefe mind. 0,8 m.
Menge: 2300,000 m; EP: 15,65
KB_DIN 276 (2018)_nn: 445

**3.7.30 Erdung Fundamenterder Fl30-St**
Erdung Fundamenterder Fl30-St
Fundament mit erhöhtem Erdübergangswiderstand DIN 18014, Ringerder wird gesondert vergütet, DIN EN IEC 62561-2 (VDE 0185-561-2), aus feuerverzinktem Stahl, Fl 30, mit der Bewehrung des Fundamentes verbinden, einschl. Klemmverbinder, mit Erdungsfestpunkt, Erdungsfestpunkt wird gesondert vergütet, Anschlussfahne wird gesondert vergütet.
Menge: 1400,000 m; EP: 7,93
KB_DIN 276 (2018)_nn: 445

**3.7.40 Erdungsfestpunkt Stahl niro**
Erdungsfestpunkt Stahl niro
Erdungsfestpunkt mit Abdeckung, DIN EN IEC 62561-1 (VDE 0185-561-1), aus nichtrostendem Stahl, Werkstoff-Nr 1.4571, einschl. Klemmverbinder, Anschluss an Erdungseinrichtung.
Menge: 2,000 St; EP: 34,25
KB_DIN 276 (2018)_nn: 445

**3.7.50 Anschlussfahne Stahl niro Rd10 L 2m**
Anschlussfahne Stahl niro Rd10 L 2m
Anschlussfahne einschl. Anschluss an den Erder, DIN EN IEC 62561-2 (VDE 0185-561-2), aus nichtrostendem Stahl, Rd 10, Werkstoff-Nr 1.4571, Einzellänge 2 m.
Menge: 26,000 St; EP: 39,40
KB_DIN 276 (2018)_nn: 445

**3.7.60 Kennzeichnung für Anschlussfahnen**
Kennzeichnung für Anschlussfahnen
PVC 70 mm Farbe grün / gelb
Kennzeichnung für Anschlussfahnen zum Aufstecken auf Runddrähte oder Bänder.
Als auffällige Kennzeichnung (wie nach DIN 18014 gefordert) während der Bauphase.
Werkstoff: PVC
Durchmesser Ø: 70 mm
Aufnahme Fl: 30 x 3,5 mm
Aufnahme Rd: 10 mm
Farbe: grün  / gelb
Menge: 26,000 St; EP: 3,90
KB_DIN 276 (2018)_nn: 445

**3.7.70 Druckwasserdichte Dichtmanschette**
Druckwasserdichte Dichtmanschette
für Rundleiter (Ø8-10mm) und Flachleiter (30 x 3,5 mm)
Mit Drehmomentkontrollschlüssel zum einfachen anziehen der zwei Edelstahlspannbänder
Dichtmanschette für Durchführungen bei wasserdichten Fundamentplatten / Wänden (z. B weiße Wanne).
Werkstoff Dichtmanschette: Thermoplast Elastomer (TPE)
Werkstoff Drehmomentkontrollschlüssel: Polyamid (PA - Recycelt)
Werkstoff Spannbänder: NIRO
Durchmesser Dichtmanschette: 114 mm
Durchführung / Abdichtung Rd: 8-10 mm
Durchführung / Abdichtung Fl: 30 x 3,5 mm
Druckwasserprüfung: MPA geprüft bis 5 bar
WU-Richtlinie: Beanspruchungsklasse 1+2
Beständigkeiten: Methangasbeständig
Radon: Radonsicher (gemäß FHRK Merkblatt MB 101)
Abreißmoment Drehmomentkontrollschlüssel: 3,5 Nm
Menge: 102,000 St; EP: 35,00
KB_DIN 276 (2018)_nn: 445

**3.7.80 Verbinder Kl.H Kreuzverbindung Stahl niro**
Verbinder Kl.H Kreuzverbindung Stahl niro
Verbinder DIN EN IEC 62561-1 (VDE 0185-561-1), Klasse H für hohe Belastung, für Kreuzverbindungen, aus nichtrostendem Stahl, Werkstoff-Nr 1.4401, für Rd 8 bis 10 mit Rd 8 bis 10, mit Zwischenplatte.
Menge: 170,000 St; EP: 9,55
KB_DIN 276 (2018)_nn: 445

**3.7.90 Korrosionsschutz Anschluss- Verbindungsstellen Korro.-schutzbinde**
Korrosionsschutz an Anschluss- und Verbindungsstellen
im Erdreich mit Korrosionsschutzbinde DIN 30672-1 und DIN 30672-2.
Menge: 170,000 St; EP: 1,00
KB_DIN 276 (2018)_nn: 445

**3.7.100 Erdung Potentialsteuerung Gittermatte Stahl niro**
Erdung als Potentialsteuerung, aus Gittermatte
Stahl, nichtrostend, Durchmesser mind. 3 mm, Maschenweite bis 250 mm, Werkstoff-Nr 1.4571, Kontaktstellen klemmen.
Menge: 20,000 m2; EP: 55,46
KB_DIN 276 (2018)_nn: 445

**3.7.110 Messung und Dokumentation der Erdungsanlage**
Messung und Dokumentation der Erdungsanlage
gemäß DIN 18014, einschließlich Messprotokoll und Fotodokumentation sowie unten beschriebener Unterlagen (in 3-facher Ausführung Papier-sowie 1-fach als USB).

Die Dokumentation muss mindestens enthalten:
- Schlussabnahmebescheinigung, Installationsbescheinigung bzw. Errichterbescheinigung(VOB)
- Fachtechnische Schlussabnahme
- Erklärung der Mängelfreiheit zur Fachtechnischen Schlussabnahme
- Pläne der Erdungsanlage (In PDF sowie DWG)
- Übersichtsplan Messstellen (In PDF sowie DWG)
- Fotografien der Gesamterdungsanlage
- Detailaufnahmen von Verbindungsstellen, z.B.
- Haupterdungsschienen, Anschlussteilen der
- Blitzschutzanlage
- Prüf- und Messprotokolle der Erdungsanlage gemäß
- DIN V VDE V 0185.der Durchgangsmessung.
- Die Durchgangsmessung hat vor dem Einbringen des Betons zu erfolgen.
Die Durchgangsmessung zwischen dem Anschlussteil für die Haupterdungsschiene und allen anderen Anschlussteilen muss einen Widerstandswert von <= 0,2 Ohm aufweisen.
Menge: 1,000 St; EP: 2000,00
KB_DIN 276 (2018)_nn: 445

Summe 3.7 Erdung: 59264,00

#### 3.8 Sonstige Rohbauarbeiten

*Hinweis: Ausführungshinweis Bauablauf - Durchgang zum Bestandsgebäude:*
Ausführungshinweis Bauablauf - Durchgang zum Bestandsgebäude:
Die nachfolgenden sind Teil der Erstellung eines Zugangs zum Bestandsgebäude. Die aufbauenden Maßnahmen (Einbau der Tür) werden im Zuge der Hallenbauarbeiten ausgeführt.
Die Menge der zu entfernenden Dämmung ermittelt sich aus der Öffnung für die Verbindungstür und den Dämmungstausch gegen XPS im Dachanschlussbereich des Zwischenbaus.
Die Ausführung erfolgt nicht in zeitlichem Zusammenhang mit den Gründungsarbeiten.
Aus dem Bauablauf resultierende Mehraufwendungen sind in die Einheitspreise einzukalkulieren.
Gem. Statik Pos. WD1a ist bei der Erstellung des Türdurchbruchs kein Einbau eines Türsturzes notwendig. Es bestehen keine Bedenken bzgl. der Herstellung des Wanddurchbruchs
in der ansonsten öffnungslosen Stahlbetonwand.

**3.8.10 Metallwandbekl. abbrechen nicht schadstoffbelastet v.Hand Stoffe laden transp. LKW AN entsorgen AVV170402 Vergüt.Entsorg. AN**
Metallwandbekl. abbrechen nicht schadstoffbelastet v.Hand Stoffe laden transp. LKW AN entsorgen, AVV170402
Abbruch der Bekleidung aus Metall, aus Aluminium, als großformatiges Bekleidungselement, Abbruch Unterkonstruktion wird gesondert vergütet, im Rahmen einer Teilabbruchmaßnahme, nicht schadstoffbelastet,
Abfall ist nicht gefährlich, Arbeitshöhe bis 2 m, Erschwernis gemäß Abbruchplan,
Abbruch von Hand/mit handgeführten Kleingeräten, Ausführung innerhalb des Bauwerks, Ausführung in allen Geschossen,
aufgenommene Stoffe sammeln, auf LKW des AN laden, transportieren, entsorgen, zum Lager oder zur Anlage nach Wahl des AN, Abfallschlüssel nach AVV (Abfallverzeichnis-Verordnung) 170402 Aluminium,
Vergütung der Entsorgung übernimmt AN.
Menge: 3,000 m2; EP: 2,40
KB_DIN 276 (2018)_nn: 394

**3.8.20 Dämmung Außenwand Mineralwolle abbrechen nicht schadstoffbelastet 1kN/m3 D 12 cm v.Hand Stoffe laden transp. LKW AN entsorgen AVV170604 Vergüt.Entsorg. AN**
STLB-Bau 2025-10 084
Abbruch der Dämmung der Außenwand, Dämmschicht aus Mineralwolle, als Platte, verklebt, im Rahmen einer Teilabbruchmaßnahme, nicht schadstoffbelastet,
Abfall ist nicht gefährlich, Wichte des Abbruchstoffes DIN EN 1991-1-1 1 kN/m3,
Abbruchdicke '12' cm, Ausführung im Freien, Arbeitshöhe bis 3 m,
Abbruch von Hand/mit handgeführten Kleingeräten, ohne Untergrundbeschädigung,
aufgenommene Stoffe sammeln, im Behälter des AN lagern, Behältergröße über 5 bis 7 m3, auf LKW des AN laden, transportieren, entsorgen, zum Lager oder zur Anlage nach Wahl des AN, Abfallschlüssel nach AVV (Abfallverzeichnis-Verordnung) 170604 Dämmstoff,
Vergütung der Entsorgung übernimmt AN.
Menge: 3,000 m2; EP: 17,74
KB_DIN 276 (2018)_nn: 394

**3.8.30 Durchbruch herstellen sägen Stahlbeton 1000-1500cm2 T 20-25cm nicht schadstoffbelastet 20kN/m3 Geräteeinsatz mgl. Stoffe laden transp. LKW AN entsorgen AVV170101 Vergüt.Entsorg. AN**
STLB-Bau 2025-04 084
Durchbruch herstellen, durch Sägen, Untergrundfläche senkrecht, in Stahlbeton, Normalbeton, ohne Bekleidungen und Beschichtungen, Einzelöffnung über 1000 bis 1500 cm2, Tiefe über 20 bis 25 cm, Hilfsschnitte werden nicht gesondert vergütet, nicht schadstoffbelastet,
Abfall ist nicht gefährlich, Zuordnung LAGA Z 0 (uneingeschränkter Einbau), Wichte des Abbruchstoffes DIN EN 1991-1-1 20 kN/m3, Geräteeinsatz ist möglich, max. Gesamtgewicht bis 5 t, Ausführung im Freien, 2-seitig wandbündig, Arbeitshöhe bis 3,5 m über der Standfläche des hierfür erforderlichen Gerüstes, Ausführung lärmarm, Lärmpegel max. 80 dB(A), staubarm TRGS 559, ohne Untergrundbeschädigung, ohne Wasserfreisetzung,
aufgenommene Stoffe sammeln, ohne Zerkleinerung, im Behälter des AN lagern, Behältergröße nach Wahl des AN, auf LKW des AN laden, transportieren, entsorgen, zum Lager oder zur Anlage nach Wahl des AN, Abfallschlüssel nach AVV (Abfallverzeichnis-Verordnung) 170101 Beton,
Vergütung der Entsorgung übernimmt AN.
Menge: 1,000 St; EP: 171,47
KB_DIN 276 (2018)_nn: 394

**3.8.40 Tür Stahl verstellbare Einbauzarge RC2 B 1760mm H 2125mm einbauen ausbauen**
STLB-Bau 2025-04 000
Behelfsmäßige Tür, 2-flügelig, aus Stahl, mit verstellbarer Einbauzarge, Einbruchhemmung RC 2 DIN EN 1627, lichte Rohbaubreite 1760 mm, lichte Rohbauhöhe 2125 mm, einbauen und ausbauen.
Menge: 1,000 St; EP: 107,54
KB_DIN 276 (2018)_nn: 344

**3.8.50 Tür Stahl verstellbare Einbauzarge B 1760mm H 2125mm vorhalten**
STLB-Bau 2025-04 000
Behelfsmäßige Tür, 2-flügelig, aus Stahl, mit verstellbarer Einbauzarge, lichte Rohbaubreite 1760 mm, lichte Rohbauhöhe 2125 mm, vorhalten,
Positionsmenge = Produkt aus '1' (Vorhaltemenge)

mal '19' (Vorhaltedauer).
Menge: 23,000 StWo; EP: 10,73
KB_DIN 276 (2018)_nn: 344

Summe 3.8 Sonstige Rohbauarbeiten: 586,22

#### 3.9 Regieleistungen

*Hinweis: Kalkulationshinweis Stundenlohnarbeiten:*
Kalkulationshinweis Stundenlohnarbeiten:
Stundenlohnarbeiten sind durch Arbeitskräfte auf Anordnung des AG ausführen. Der Verrechnungssatz für die jeweilige Arbeitskraft umfasst sämtliche Aufwendungen wie Lohn- und Gehaltskosten, Lohn- und Gehaltsnebenkosten, Zuschläge, lohngebundene und lohnabhängige Kosten, sonstige Sozialkosten, Gemeinkosten, Wagnis und Gewinn.
Zuschläge zu den Verrechnungssätzen für die vom Auftraggeber angeordnete oder zu vertretende Nacht-, Sonntags-, Feiertags- und Mehrarbeit (Überstunden) sind gesondert nachzuweisen; sie werden in Höhe der tatsächlich angefallenen tariflichen Mehrkosten zuzüglich dem Beitrag zur gesetzlichen Unfallversicherung vergütet. Bei Mehrarbeit (Überstunden) werden zusätzlich die Sozialkosten vergütet.
Die Stundenlohnarbeiten müssen nachfolgende Angaben enthalten:
- Datum
- die Bezeichnung der Baustelle
- die genaue Bezeichnung des Ausführungsortes innerhalb der Baustelle
- die Art der Leistung
- die Namen der Arbeitskräfte und deren Berufsgruppe
- die geleisteten Arbeitsstunden je Arbeitskraft, ggf.
- aufgegliedert Mehr-, Nacht,- Sonntags-Feiertagsarbeit
- sowie nach im Verrechnungssatz nicht enthaltenen Erschwernissen und die Gerätekenngrößen (Materialien)

Stundenlohnarbeiten sind im Vorfeld mit der Bauleitung abzustimmen.

**3.9.10 Baufacharbeiter-in sämtliche Kosten/Zuschläge**
STLB-Bau 2025-04 091
Stundenlohnarbeiten durch Baufacharbeiter/-in
der Verrechnungssatz für die jeweilige Arbeitskraft umfasst sämtliche Aufwendungen wie Lohn- und Gehaltskosten, Lohn- und Gehaltsnebenkosten, Zuschläge, lohngebundene und lohnabhängige Kosten, sonstige Sozialkosten, Gemeinkosten, Wagnis und Gewinn.
Menge: 24,000 h; EP: 60,00
KB_DIN 276 (2018)_nn: 399

**3.9.20 Bauhelfer-in sämtliche Kosten/Zuschläge**
STLB-Bau 2025-04 091
Stundenlohnarbeiten durch Bauhelfer/-in
der Verrechnungssatz für die jeweilige Arbeitskraft umfasst sämtliche Aufwendungen wie Lohn- und Gehaltskosten, Lohn- und Gehaltsnebenkosten, Zuschläge, lohngebundene und lohnabhängige Kosten, sonstige Sozialkosten, Gemeinkosten, Wagnis und Gewinn.
Menge: 24,000 h; EP: 50,00
KB_DIN 276 (2018)_nn: 399

**3.9.30 LKW 1-3,5t**
STLB-Bau 2025-04 091
LKW, Nutzlast 1 bis 3,5 t.
Menge: 16,000 h; EP: 64,96
KB_DIN 276 (2018)_nn: 399

**3.9.40 LKW Fahrer-in 3,5-5t**
STLB-Bau 2025-04 091
LKW, mit Fahrer/-in, Nutzlast 3,5 bis 5 t.
Menge: 16,000 h; EP: 60,08
KB_DIN 276 (2018)_nn: 399

**3.9.50 Radlader bis 18kW**
STLB-Bau 2025-04 091
Radlader, Motorleistung bis 18 kW.
Menge: 16,000 h; EP: 46,68
KB_DIN 276 (2018)_nn: 399

**3.9.60 Hydraulikbagger Tieflöffel 5-10t**
STLB-Bau 2025-04 091
Hydraulikbagger, Fahrwerk mit Bereifung, mit Tieflöffel, Masse im Betriebszustand 5 bis 10 t.
Menge: 16,000 h; EP: 68,62
KB_DIN 276 (2018)_nn: 399

**3.9.70 Minibagger Tieflöffel**
STLB-Bau 2025-04 091
Minibagger, Fahrwerk mit Bereifung, mit Tieflöffel.
Menge: 16,000 h; EP: 45,55
KB_DIN 276 (2018)_nn: 399

**3.9.80 Rüttelpl. Bedienungspersonal 10-12kN**
STLB-Bau 2025-04 091
Rüttelplatte, mit Bedienungspersonal, Wuchtkraft 10 bis 12 kN.
Menge: 8,000 h; EP: 56,30
KB_DIN 276 (2018)_nn: 399

**3.9.90 Pumpe Zubehör Bedienungspersonal 2-4kW**
STLB-Bau 2025-04 091
Pumpe einschl. Zubehör, mit Bedienungspersonal, Leistung 2 bis 4 kW.
Menge: 8,000 h; EP: 41,75
KB_DIN 276 (2018)_nn: 399

Summe 3.9 Regieleistungen: 7998,64

Summe 3 013 Gründungsarbeiten: 1081779,83

Summe VE3-02 Erd-und Gründungsarbeiten: 3113090,49; USt %: 19,00; Summe brutto: 3704577,68
